# GS Henry-van-de-Velde
Angebotsaufforderung (GAEB DA XML 3.3, DA83)
Projekt: 3R2100307
Währung: EUR
Vergabeart: Öffentliche Ausschreibung
Auftraggeber: Stadt Hagen, GWH Gebäudewirtschaft Hagen, Martin-Luther-Str. 12, 58095 Hagen
Erstellt mit: GXML Toolbox V3.3 R20230829, iTWO_64 V25.0.558, 09.01.2026

## Allgemeine Beschreibung für das Gewerk H-S
Allgemeine Beschreibung für das Gewerk H-S
Fabrikate und Typen
Fabrikats- und Typenangaben für Anlagenteile sind, soweit das im Grundsätzlichen zweckmäßig oder erforderlich ist, in dieser Beschreibung enthalten. Diese Angaben stellen Mindestanforderungen dar und dienen somit der Qualitätsfestlegung. Alternativfabrikate und Typen sind getrennt anzubieten. Der AN hat den Nachweis der technischen und technologischen Gleichwertigkeit zu führen. Über die Gleichwertigkeit aller Aggregate, Komponenten und Materialien entscheidet alleine der AG / BH. Grundsätzlich entscheidet der AG / BH über die Ausführung von Wahlpositionen. Jede Änderung der vorgegebenen Ausführung bedarf der schriftlichen Genehmigung des AG / BH.
Bemusterung
Vor Bestellung aller sichtbaren und optisch relevanten Ausstattungselemente und Komponenten ist eine Bemusterung anhand von vorab mit der Bauleitung zu bestimmenden Hand- und Objektmustern im Beisein des Bauherren durch zu führen. Es ist ein Bemusterungsprotokoll zu erstellen, das vom Bauherren freizugeben ist. Eine Bemusterung von Fotografien und Abbildungen ist nicht ausreichend.
Bauangaben bzw. Maßgenauigkeit usw.
Hinsichtlich der Bauangaben, wie z.B. Durchbrüche, Schlitze, Kanäle, Montageöffnungen, Gewichte etc. hat der AN nach Vertragsabschluss die Planunterlagen mit der Baustelle in Bezug auf Maßge- nauigkeit und Belastbarkeit zu vergleichen und zu prüfen. Korrekturen hat der AN in Abstimmung mit der Bauleitung des AG vorzunehmen.
Allgemeines zur Leitungsverlegung und Gerätemontage
Grundsätzlich ist bei mehreren Leitungen darauf zu achten, dass die Schellen im gleichen Abstand in einer Reihe über- oder nebeneinander angeordnet werden. Die Verlegung selbst ist den verschiedenartigen baulichen Maßnahmen anzupassen und nach den anerkannten Regeln der Technik und handwerksgerecht durchzuführen.
Alle Rohrleitungen und Kanäle sind generell einzeln zu verlegen und nicht aneinander zu befestigen. Befestigungen mittels Lochbänder sind nicht zulässig. Die Rohrleitungen und Kanäle sind so zu verlegen, dass alle Rohrleitungen und Kanäle einzeln gedämmt werden können. Alle Rohrleitungen und Kanäle sind mit Rohrschellen und Traversen aus verzinktem Stahl incl. Gewindestangen, zugelassene Metalldübeln mit Prüfbescheinigungen und Schalldämmeinlagen zu verlegen, so dass die Halterung zur Rohrleitung bzw. zum Kanal schallentkoppelt ist. Die Schallanforderungen nach DIN 4109 sind zu berücksichtigen. Die Formteile sind strömungsgünstig durch den Einsatz von Luftleit-blechen auszuführen.
Sachgerechte Anlieferung und Lagerung der Materialien mit Endkappen. Keine Lagerung im Außenbereich bzw. Einflussbereich von Staub, Regen, Matsch usw. Bei einer Montageunterbrechung bzw. Montagepause (möglicher Zeitrahmen: z.B. über Nacht) sind die Rohr- und Kanalenden aus hygienischer Sicht wieder mit Endkappen / Folien zu versehen.
Frei- und durchhängende oder nicht ausreichend befestigte Leitungen werden nicht abgenommen. Nicht ordnungsgemäß ausgerichtete Leitungen werden als nicht fertig gestellt betrachtet und nicht abgenommen.
Alle Installationsarbeiten sind so sauber zu verlegen, dass optisch optimale Wirkung erzielt wird. Aufhängungen, Rohrbefestigungen, Schellen und der gleichen müssen sauber nach Schnur verlegt werden. Dies gilt insbesondere für alle Sichtmontagen.
Sämtliche Apparaturen und Geräte sind mit der vollen Anzahl und der richtigen Größe von Befestigungsschrauben oder Dübeln nach Angaben der Hersteller zu befestigen.
Zum betriebsfertigen Montieren aller Geräte gehört auch das ordnungsgemäße Einführen, Absetzen und Anschließen der Leitungen mit Zugentlastung.
Dämmung
Die Dämmschichtdicke der Dämmung nach Gesetzen, Verordnungen z.B. GEG, Normung bzw. nach den Herstellerunterlagen zu erfolgen. Die Verarbeitung ist entsprechend  besondere Sorgfalt hat im Bereich der Stoßstellen zu erfolgen. Diese sind besonders sorgfältig nach DIN / Herstellerangaben zu verkleben bzw. zu verarbeiten.
Brandschutz
Der Brandschutz ist nach (Muster) Leitungsanlagenrichtlinie, den Sonderbauverordnungen und nach den Herstellerangaben durch den AN auszuführen.
Alle Wand- und Deckendurchführungen für die verschiedenen Leitungsarten müssen vom AN komplett ordnungsmäßig verschlossen werden.
Koordination
Vor Montagebeginn sind vom AN in Zusammenarbeit mit den anderen am Bau tätigen Firmen Kernbohrungen anzuzeichnen, sowie vorhandene Schlitze und Durchbrüche usw. mit den Hinweisen ”S” (Sanitär), ”H” (Heizung, ”L” (Lüftung) oder ”E” (Elektro)  zu kennzeichnen. Diese Kennzeichnung muß wieder vollständig entfernbar ausgeführt werden. Die Bauleitung des Auftraggebers ist über die durchgeführte Kennzeichnungsmaßnahme zu verständigen.
Zulassungs- und Brandschutzdokumentation während der Bauzeit
Alle bauaufsichtlichen Zulassungen und Prüfzeugnisse sind in der letzt- gültigen Fassung in kompletter Form vor Verwendung auf der Baustelle zur Freigabe durch den AG vorzulegen. Die gewählte Einbauart ist in den Zulassungsunterlagen eindeutig zu kennzeichnen.
Vor Ort sind während der gesamten Bauphase und je Gewerk eindeutig beschriftete und gekennzeichnete Zulassungsdokumentationsordner permanent aktualisiert vor zu halten, die eine Kontrolle des Einbauortes mittels Nummer der Schotts in den Planunterlagen und der eingesetzten Schotts, Materialien und Ausführungsart eindeutig und jederzeit ermöglichen.
Die Ordner sind mit entsprechenden Registern zu versehen und enthalten eine tabellarische Inhaltsübersicht auf der ersten Seite. Die DIN A4 Ordner sind raumweise zu gliedern.
Einbauort und Einbauart sind per Digitalfoto mit Ortskennzeichnung, Ausführungsplan - Raumnummern, Ausführungsplan - Raumbezeichnung und örtliche Beschriftung zu dokumentieren. Brandschutzzulassungs- und Prüfnummer müssen auf den Fotos erkenn- und lesbar sein.
Die Ordner werden in Papier- und digitalisierter Form Bestandteil der Revisionsunterlagen. Die Kennzeichnung von Zulassungen und Brandschotts am Einbauort, im Zulassungsdokumentations-ordner und in den Revisionsunterlagen ist analog, eindeutig, fortlaufend und aufeinander abgestimmt aufzubauen.
Beschriftung / Beschilderung
Alle Aggregate und Komponenten sind mittels befestigter Grundplatte, bedruckte außenbeständige Einlegeschilder oder Aufklebern und durchsichtigen Klarsichtabdeckungen zu beschriften. Die Befestigung an den Aggregaten und Komponenten hat dauerhaft und fest am Aggregat, an den Komponenten, an der Rohrleitung usw. zu erfolgen. Die Grundfarbe der Einlegeschilder oder der Aufkleber hat nach DIN in der Farbe des Mediums zu erfolgen. Die Beschilderung sollte mindestens den Anlagenkennzeichnungsschlüssel, die Aggregat bzw. Komponentenbezeichnung und die Bezeichnung des Anschlusses aus dem Stromlaufplan beinhalten.
Alle Rohrleitungen und Kanäle sind mittels Pfeilschildern alle 3m auf freier Strecke zu beschriften. In kleineren Räumen sind am Eintritt und am Austritt in den Raum die Rohrleitungen und Kanäle jeweils zu beschriften. Die Grundfarbe der Pfeilschilder hat der Farbe des Mediums nach DIN zu entsprechen. Außerdem muß das Medium auf den Pfeilschildern beschrieben sein.
Abnahme und Inbetriebnahme, Allgemein
Bei der ersten Inbetriebnahme von elektr. Anlagen, Geräten oder Maschinen durch den Auftragnehmer hat ein Elektro- und MSR-Fachmann im Dienst des Auftragnehmers anwesend zu sein. Dieser Fachmann hat vor der Inbetriebnahme zu prüfen, dass bei Erstellung der Anlage und Anschluss der Geräte oder Maschinen die einschlägigen Vorschriften und Richtlinien beachtet wurden, der Funktionsablauf folgerichtig ist und alle Einstellwerte mit den Nennleistungen oder sonstigen Vorgaben übereinstimmen. Hierüber wird ein Protokoll angefertigt, das mit den Abnahmeunterlagen beim AG eingereicht wird.
Einweisung
Bei der Einweisung muß der Bauherr anhand der Wartungsarbeitskarten auf Inspektions- und Wartungsmaßnahmen, Spülintervalle und Beprobungsintervalle hingewiesen werden. Über die durchgeführte Einweisung ist ein entsprechendes Protokoll zu erstellen.
Einregulierung
Die Einregulierung der eingebauten Anlagen erfolgt nach abgestimmten Sollwerten.
Folgende Leistungen sind unter anderem einzukalkulieren:
Inbetriebnahme, Einregulierung und Funktionsprüfung gemeinsam mit der Regelungsfirma.  Die erforderlichen Unterlagen sind der Regelungsfirma rechtzeitig zur Verfügung zu stellen.
Erstellung der Protokolle / Dokumentation in 3-facher Ausfertigung.
 Es ist eine komplett betriebs- und funktionsfähige Anlage zu kalkulieren, zu erstellen und mängelfrei zu übergeben.

## 01 Heizungs- und Sanitärtechnik
Datum: 09.01.2026

### Los 1 Multifunktionsraum

#### Gewerk 1.1 Heizungstechnik

##### Titel 1.1.1 Wärmeübergabe

**1.1.1.1 Anschluss an bestehende Verteileranlage**
Anschluss an bestehende Verteileranlage.
Folgende Arbeiten sind durchzuführen:

Demontagearbeiten:
Fachgerechte Demontage der vorhandenen Blechmäntel an den gedämmten Verteilern in der Heizzentrale im Bestandsbau.

Entleerung:
Entleerung des Vorlauf- und Rücklaufverteilers unter Beachtung aller erforderlichen Absperr- und Sicherungsmaßnahmen.

Herstellung der Anschlüsse:
Einschweißen eines weiteren Stutzens  DN 32 pro Verteiler
mit Flanschstutzen inklusive der Durchführung einer Schweißnahtprüfung ? nach den geltenden Vorschriften.

Wiederbefüllung und Inbetriebnahme:
Befüllung und Entlüftung sowie Durchführen einer Druckprobe der Verteileranlage mit entsprechender Dokumentation.

Wiederherstellung der Dämmung und Verkleidung:
Fachgerechte Montage der demontierten Blechmäntel.
Beschädigte oder fehlende Bauteile sind durch gleichwertige zu ersetzen.

Beschriftung:
Vorhandene und neu erstellte Abgänge sind nach dem Kennzeichnungssystems des Auftraggebers zu beschriften.

Reststoffe sind fachgerecht und nachweislich zu entsorgen.
Nach Fertigstellung ist der Arbeitsbereich gereinigt und in ordnungsgemäßem Zustand zu übergeben.
Menge: 1,000 St

##### Titel 1.1.3 Absperrorgane und Zubehör

**1.1.3.1 Flanschenabsperrventil DN 25**
Flanschenabsperrventil DN 25
Nennweite  : DN 25
Nenndruck  : PN 6
Gehäuse aus Gusseisen GG-25, kurze Baulänge,
weichdichtend, in Durchgangsform, mit nichtsteigender
Spindel, mit Drosselkegel, Stellungsanzeiger,
Feststellvorrichtung und Hubbegrenzung
mit den erforderlichen Gegenflansche, Schrauben und Dichtungen zu liefern und zu montieren
Menge: 4,000 St

**1.1.3.2 Scheibenrückschlagventil DN 25**
Scheibenrückschlagventil DN 25
Nennweite  : DN 25
Nenndruck  : PN 16
Gehäuse aus Pressmessing, Ventilkegel aus austenitischem Stahl federbelastet, zum Einbau zwischen Flansche,
einschließlich Gegenflansche, lange Maschinenschrauben und Dichtungen zu liefern und zu montieren
Menge: 1,000 St

**1.1.3.3 Differenzdruckregler DN 15**
Kombipaket aus Strangregulierventil und
Differenzdruckregler mit Voreinstellung in
Schrägsitzbauweise für Heizungs-, Klima- und
Industrieanlagen.
Mit variablen Sollwert, für Heizungs-
und Klimaanlagen einschl.Dämmschalen
sowie Impulsleitung
Menge: 1,000 St

**1.1.3.4 Differenzdruckregler DN 20**
Kombipaket aus Strangregulierventil und
Differenzdruckregler mit Voreinstellung in
Schrägsitzbauweise für Heizungs-, Klima- und
Industrieanlagen.
Mit variablen Sollwert, für Heizungs-
und Klimaanlagen einschl.Dämmschalen
sowie Impulsleitung
Menge: 1,000 St

**1.1.3.5 Schmutzfänger in Flanschausführung DN 25**
Schmutzfänger in Flanschausführung
Nennweite  : DN 25
Nenndruck  : PN 6
Gehäuse aus Gußeisen GG-25, Sieb aus nichtrostendem Stahldrahtgeflecht.
Mit Feinsieb für Wasser.
einschl. der erforderlichen Gegenflansche,
Schrauben und Dichtungen
zu liefern und zu montieren
Menge: 1,000 St

**1.1.3.6 Bimetall-Zeigerthermometer 1/2"**
Bimetall-Zeigerthermometer 1/2 "
Anschluss  : 1/2" hinten
Gehäuse-Ø  : 80 mm
Anzeigebereich:  0 °C bis 120 °C
Klasse  :  2
Gehäuse aus Aluminium, Schutzrohr aus Ms.,
Zifferblatt weiß mit Schwarzen Ziffern nach DIN,
waagerechte Ausführung, mit langer Tauchhülse
und Zeigerstellvorrichtung einschl. Klein- und
Dichtmaterial zu liefern und zu montieren
Menge: 2,000 St

**1.1.3.7 Montage von baus. geliefertem Dreiwegeventil Heizung**
Montage von baus. geliefertem Dreiwegeventil
Nennweite  : DN 25
Nenndruck  : PN 6
Ausführung  : Flanschanschluss
einschl. Hinzulieferung der erforderlichen
Gegenflanschen, Schrauben, Dichtungen, sowie Klein-, Dicht- und Befestigungsaterialien
zu liefern und montieren
Menge: 1,000 St

**1.1.3.8 Einbausatz Kompakt-WMZ Qn 2,5 130mm**
Einbausatz Kompakt-WMZ Qn 2,5 130mm
1 VL-Kugelhahn direktfühlend 1 1/4",
2 Kugelhähne 1 1/4", Passstück,
2 Reduzierstück  AG 1 1/4" x IG 3/4",
2 Verschraubung 3/4" x ÜW 1"
liefern und montieren
Menge: 1,000 St

**1.1.3.9 Tauchhülsenset mit Aufschweissmuffe**
Tauchhülsenset mit Aufschweissmuffe
Tauchhülsenlänge: 80 mm
einschl. Tauchhülse, Aufschweissmuffe und Dichtung
zu liefern und zu montieren
Menge: 2,000 St

**1.1.3.10 Manometerprüfhahn (Dreiweghahn)**
Manometerprüfhahn (Dreiweghahn)
Nennweite  : DN 15 / 1/2"
aus Messing mit Stopfbuchse, mit Prüfflansch
zu liefern und zu montieren
Menge: 3,000 St

**1.1.3.11 Rohrfeder-Manometer, Klasse 1,6**
Rohrfeder-Manometer, Klasse 1,6
für geschlossene Heizungsanlagen nach DIN EN 12 828
Anschluss  : 1/2" unten
Gehäuse-Ø  : 100 mm
Anzeigebereich:  0 bis 6,0 bar,
Markierung  :  bei 4,5 bar
Gehäuse aus Edelstahl, mit verstellbarem Markenanzeiger,
zu liefern und zu montieren
Menge: 3,000 St

**1.1.3.12 Angabe Elektro**
Für die verantwortliche Angabe der bauseits durchgeführten Verkabelung (Absicherung aller im Leistungs- verzeichnis aufgeführten Pumpen, Regelungen Fühler, Manometer und sonstige elektrische Anlagen).
Erstellung der erforderlichen Kabellisten mit Eintragung der Anschluss- punkte in die Grundrisszeichnung mit Angabe der Leistungsdaten, sowie Überprüfung und Abstimmung mit der Elektroinstallationsfirma aller im Leistungs- ver- zeichnis aufgeführten Motore, Geräte und Regelkreise und sonstige elektrische Steuerungen. .
Menge: 1,000 St

##### Titel 1.1.4 Fußbodenheizung mit Zubehör

**1.1.4.1 Elektroheizmobil 40 KW**
Elektroheizmobil 40 KW für das Aufheizen
und Trocknen des Estrichs als Mietgerät
(Standardprogramme nach DIN EN 1264-4)
mit eingebauter Umwälzpumpe bis 5,5 m3/h
und bis 6,5 m WS Förderhöhe
für den Zeitraum von 4 Wochen mit dem
folgenden Zubehör:

- Befüllung und Entlüftung der Gesamtanlage (250 l)
- Druckschlauch 2 x 25 m in DN 25
- Vorhandenen Elektrozuleitung anschließen
- Tägliche Kontrolle des Heizgerätes
- Übergabe Aufheizprotokoll für Belegreifheizen
- Entleeren des Gerätes und der Schläuche

mit dem erforderlichen Zubehör liefern und für den
Zeitraum von 4 Wochen montieren und demontieren.
Menge: 1,000 St

**1.1.4.2 Heizkreisverteiler 8 HK**
Heizkreisverteiler für acht Heizkreise aus Edelstahlrohren
mit Durchflussmengenmessern im Vorlauf

 Fußbodenheizkreisverteilers bestehend aus:
- Verteil- und Sammelrohr aus gezogenem, 2,5 mm starkem Edelstahl, Werkstoff 1.42.01 (oder gleichwertig) gemäß DIN 17457
- Vormontierte schalldämmende Wandhalterung
- Acht Durchflussmengenmesser (Messbereich ca. 0,5 - 6 l/min) im Vorlauf für die direkte Anzeige der Wassermengen in den einzelnen Heizkreisen
- Voreinstellbare, funktionsmaßgeprüfte Rücklaufventile
- Zwei vernickelten flachdichtende Verteilerendstücke zum Füllen, Entleeren, Spülen und Entlüften
- Kugelventil 1"
- 16 Klemmschraubungen
- 16 Rohrführungsbogen
- Senkrechte Einbaumöglichkeit der Stellantriebe
- Druck- und funktionsmaßgeprüft
- Bezeichnungsschilder
- Verteilerisolierung

Anzahl Heizkreise: 8 Stück
Abgänge  : 3/4"
Anschluss  : 1"

liefern und fachgerecht montieren.
Menge: 2,000 St

**1.1.4.3 Verteilerschrank Aufputz für 8 Heizkreise**
Verteilerschrank Aufputz für Heizkreisverteiler

Typ  : Aufputz
Größe  : 8 Heizkreise + Differenzdruckregler
Länge  : 800 mm
Höhe  : 690-800 mm
Tiefe  : 110 - 160 mm
Zubehör  : Schloss
Material  : Gehäuse aus verzinktem Stahl

höhenverstellbar bis 380 mm (Aufbauhöhe Fuboden im Multifunktionsraum)

sonst wie vor beschrieben liefern und montieren.
Menge: 2,000 St

**1.1.4.4 Elektrothermischer Stellantrieb**
Elektrothermischer Stellantrieb

- Betriebsspannung: 230 V AC, 50/60 Hz
- Stromlos geschlossen
- zur Steuerung über ein Raumthermostat
- mit Funktionsanzeiger und Schnappverschluss
- mit Adapterring und Ventilanpassung
- 1 Meter Kabellang

Elektrischer Anschluss erfolgt durch den Elektroinstallateur, Abstimmung vor Montage ist sicherzustellen

liefern und fachgerecht montieren.
Menge: 16,000 St

*Hinweis: Beschreibung Fußbodenheizung*
Im Gebäude ist in allen Bereichen eine Fußbodenheizung mit der Auslegung  von 35/28° vorgesehen.

Die Fußbodenheizung ist in Abstimmung mit beteiligten Gewerken raumweise zu verlegen, ggf. in Teilflächen.
Dies gilt insbesondere für Absprachen mit dem Gewerk Estricharbeiten  und ggf. zu übergebende Komponenten und Materialien. Die Übergabe ist schriftlich zu protokollieren, vor Beginn der Arbeiten ist ein Baubesprechungstermin der Kolonnenführer Heizung/Estrich obligatorisch.
Während der Montagephase und in der  Vor-Estrichphase ist das Gewerk zu schützen (Flatterband etc.), am Bau beteiligte Gewerke sind schriftlich auf die Nicht-Begehbarkeit der entsprechenden Bereiche hinzuweisen. Es gelten die einschlägigen Verlegerichtlinien, Herstellerrichtlinien und die DIN 4725. Für die Verlegung der Bodenisolierung ist die jeweils aktuelle Fassung der EnEV maßgebend. Diese gelten als Mindestanforderungen. Desweiteren gelten für alle verwendeten Komponenten mindestens folgende Anforderungen:

- Systemplatte als Rohrträger auf bauseitiger Dämmschicht
- Fußbodenheizungsrohr, DIN-registriert DIN 16892,
  DIN 4726/29
- Abdeckfolie und EstrichkomponentenVD 450/ VD 550 N,
  nach DIN 18560

Einregulierung und Aufheizung
-------------------------------------------------------
Die Einstellung der Anlage ist gem. VOB DIN 18380, 3.5 durch hydraulischen Abgleich der Heizkreise und der Verteiler untereinander vorzunehmen, einschließlich Dokumentierung in den Abnahmeunterlagen gem. Punkt 3.7 der VOB DIN 18380 mit Übergabe der Haftungserklärung.
Das Aufheizung kann - bei Verwendung von VD 450, 21 Tage und bei VD 550N, 8 Tage nach Einbringen des Zement- Estrichs - entsprechend DIN 4725 T4 - beginnen.
Ein entsprechendes Formular (Checkliste) als Aufheizprotokoll mit den Aufheizanweisungen ist beim Systemhersteller anzufordern.

Alle Komponenten sind betriebsfertig auszuführen gem. EnEV und DIN 4725 für eine Verkehrslast von 5kN/m². Diese Anforderungen sind einzukalkulieren.

Mit Haftungs-Erklärung: 10-jährige, unverfallbare, erweiterte Produkthaftung für Sach- und Folgeschäden, unabhängig von der Laufzeit des Versicherungsvertrages, bei Verwendung aller vorgeschriebenen Systemkom- ponenten.

Inbetriebnahme und Koordination

Inbetriebnahme und Koordination der Lieferung, Montage und Terminierung der Fußbodenheizung durch folgende Arbeiten:

Druckspülen des Fußbodenheizungskreises, vor Einbau der Pumpen, Ventile und Regelorgane, sowie Abdrücken der Anlage nach Fertigstellung nach DIN 4725-4

An- und Abheizen des Estrichs (Funktionsheizen), wie im Vortext sowie nach Herstellerangabe beschrieben

Koordination und Bereitstellen aller Unterlagen für das Gewerk Estricharbeiten

Über die Druckprobe, das Anheizen ist ein ent- sprechendes Protokoll zu erstellen und liefern

Vorbereiten der Bodenlegearbeiten
Vorbereiten der Bodenlegearbeiten durch Belegreifheizen des Estrichs nach SHK Merkblatt FBH-M1 sowie in Abstimmung mit dem Gewerk Estricharbeiten

Über das Belegreifheizen ist ein entsprechendes Protokoll zu erstellen.

Die Fußbodenheizungsflächen werden an die vorbeschriebenen Fußbodenheizungsverteiler angeschlossen

**1.1.4.5 Fußbodenheizung VA 20 cm**
Fußbodenheizung VA 20 cm

- Sauerstoffdiffusionsdichtes Heizrohr 17 x 2 mm
- Montage auf Systemdämmplatten mit aufkaschierter Folie und Rasterung zur vereinfachten Rohrführung PST 32/30
- Befestigung der Rohre mit geeigneten Systemhaltern (Tackernadeln)
- Anschluss an die Heizkreisverteiler inklusive aller Fittings und Übergangsstücke
- Schneckenförmige oder Mäanderförmige Verlegung
- Herstellung von Dehnungs- und Randfugen

- Verlegeabstand: 20 cm

liefern und fachgerecht montieren.
Menge: 280,000 m²

**1.1.4.6 Aufheizung Fußbodenheizung**
Die Aufheizung kann - bei Verwendung von VD 450, 21 Tage und bei VD 550N, 8 Tage nach Einbringen des Zement- Estrichs - entsprechend DIN 4725 T4 - beginnen.
Ein entsprechendes Formular (Checkliste) als Aufheizprotokoll mit den Aufheizanweisungen ist beim Systemhersteller anzufordern und in Abstimmung mit dem eingebrachten Estrich und Fußbodenaufbau durchzuführen.
Über das Aufheizen sind die entsprechenden Protokolle zu erstellen und vorzulegen!

Für die Dauer des Aufheizprogramms wird ein mobiles E-Heizgerät (40 kW) angemietet und im Technikraum des Multifunktionsraumes aufgestellt.
Menge: 1,000 St

**1.1.4.7 Druckprüfung & Hydr. Abgleich Heizung**
Druckprüfung und Hydraulischer Abgleich der
Heizungsanlage gemäß DIN 18380 / DIN EN 14336:
Entleeren und Füllen sowie Druckproben der Anlage,
auch Abschnittsweise so oft wie erforderlich. Alle Maßnahmen zur hydraulischen Einregulierung, zur Füllung, Druckprüfung, Entleerung der Anlage wie Pumpen, Schläuche, provisorische Rohrleitungen
sind mit einzukalkulieren.
Bei Frostgefahr sind die Anlagenteile mit Stickstoff abzudrücken.
Über den Hydraulischen Abgleich sind gemäß
DIN 18380 / DIN EN 14336 Druck-, Prüf-, Spül-
und Fertigstellungsberichte zu erstellen und vorzulegen!
Menge: 1,000 St

##### Titel 1.1.5 Rohrleitungen mit Zubehör

*Hinweis: Kupferrohr*
Kupferrohr in der Ausführung wie nachfolgend beschrieben zu liefern und fachgerecht zu montieren

Kupferrohr mit Schutz gegen Lochkorrosion (SANCO-Rohr) nach DIN EN 1057 und DVGW-GW 392 mit RAL Gütezeichen DVGW-Prüfzeichen, als Stangen in den Fertigungslängen zu liefern, einschl. Verschnitt, sowie mit Form- und Verbindungs- stücken aus Kupfer oder Rotguss.
Es sind nur Pressfittings zu verarbeiten.
Sämtliche verwendete Materialien mit DVGW - Prüfzeichen bzw. Anerkennung.
Zu liefern und fachgerecht zu verlegen, einschl. nachfolgend aufgeführtem Zubehör und Nebenleistungen:
Schall- und schwingungstechnisch einwandfreie Rohrge- hänge in den vorgeschriebenen Abständen.
Zur Einhaltung des Schallschutzes nach DIN 4109 sind alle Rohrschellen mit geeigneten Gummieinlagen auszurüsten.
In die Einheitspreise sind folgende Leistungen einzukalkulieren:
Kupferrohrverbinder mit Pressverbindungstechnik für die Trinkwasserinstallation, für Kupferrohr nach DIN EN 1057 geprüft nach DVGW-Arbeitsblatt W 534, mit Rohren nach DVGW-Arbeitsblatt GW 392, mit DVGW-Prüfzeichen.
Die Verbinder verfügen über eine Sicke, die eine unverpresste Verbindung durch Wasseraustritt erkennen lässt. Die Verbinder bestehen aus Cu/Rg bzw. Cu/Cu.
Bogen in allen handelsüblichen Winkelgraden. Abzweige von T-Stücken in allen handelsüblichen Dimensionen.
Reduzierungen in allen handelsüblichen Dimensionen.
Die Materialien sind nach den Herstellerangaben zu verarbeiten. Der Einsatz der Presswerkzeuge gehört zum Montageaufwand.
Bohrmaterialien wie Metalldübel, Schrauben und sonstige Klein-, Dicht- und Befestigungsmaterialien sowie Trapezhänger und Schienensysteme etc.

Rohrführungen in Wand- und Deckendurchbrüchen mit Brandschutzanforderungen sind entsprechend der Leitungsanlagenrichtlinie (LAR) auszuführen.

In sonstigen Durchbrüchen sind die Rohrleitungen durchzuisolieren, die Schutzmaßnahmen der Dämm- stoffverarbeitung, sowie die Herstellervorschriften sind unbedingt einzuhalten. Für Rohrschellen und Hängebefestigungen mit Schalldämmeinlage, z.B.MÜPRO- Dämmgulast oder gleichwertig, sowie alle sonstige schalldämmenden Maßnahmen entsprechen DIN 4109, außerdem für Bohrmaterial, wie Metalldübel, Schrauben und Muttern sowie Trapezhänger und Schienensysteme etc.
Fräs- und Stemmarbeiten für Wasserleitungen (Quer- und Längsschlitze).
Kennzeichnungsbänder der Rohrleitungen mit Angabe von Durchflussstoff und Durchflussrichtung (sichtbare Mon- tage). Farbkennzeichnung nach DIN 2403.
Leitungen als Heizleitungen
zu liefern und fachgerecht zu verlegen

**1.1.5.1 Kupferrohr in der Nennweite DN 12 (d = 15 x 1.0 mm)**
Kupferrohr in der Nennweite DN 12 (d = 15 × 1.0 mm)
sonst wie vor beschrieben,
zu liefern und fachgerecht zu verlegen
Menge: 1,000 m

**1.1.5.2 Kupferrohr in der Nennweite DN 15 (d = 18 × 1.0 mm)**
Kupferrohr in der Nennweite DN 15 (d = 18 × 1.0 mm)
sonst wie vor beschrieben,
zu liefern und fachgerecht zu verlegen
Menge: 1,000 m

**1.1.5.3 Kupferrohr in der Nennweite DN 20 (d = 22 × 1.0 mm)**
Kupferrohr in der Nennweite DN 20 (d = 22 × 1.0 mm)
sonst wie vor beschrieben,
zu liefern und fachgerecht zu verlegen
Menge: 3,000 m

**1.1.5.4 Kupferrohr in der Nennweite DN 25 (d = 28 × 1.5 mm)**
Kupferrohr in der Nennweite DN 25 (d = 28 × 1.5 mm)
sonst wie vor beschrieben,
zu liefern und fachgerecht zu verlegen
Menge: 60,000 m

**1.1.5.5 Cu-Bogen DN 15 (d = 18 × 1.0 mm)**
Kupferrohr-Bogen wie vor beschrieben
und in allen handelsüblichen Winkelgraden,
Rohr:  d = 18 × 1.0 mm
liefern und betriebsfertig montieren
Menge: 4,000 St

**1.1.5.6 Cu-Bogen DN 20 (d = 22 × 1.0 mm)**
Kupferrohr-Bogen wie vor beschrieben
und in allen handelsüblichen Winkelgraden,
Rohr: d = 22 × 1.0 mm
liefern und betriebsfertig montieren
Menge: 4,000 St

**1.1.5.7 Cu-Bogen DN 25 (d = 28 × 1.5 mm)**
Kupferrohr-Bogen wie vor beschrieben
und in allen handelsüblichen Winkelgraden,
Rohr: d = 28 × 1.5 mm
liefern und betriebsfertig montieren
Menge: 24,000 St

**1.1.5.8 Cu-Muffe DN 12 (d = 15 × 1.0 mm)**
Kupferrohr-Muffe wie vor beschrieben
Rohr DN 12 (15 × 1.0 mm)
liefern und betriebsfertig montieren
Menge: 2,000 St

**1.1.5.9 Cu-Muffe DN 15 (d = 18 × 1.0 mm)**
Kupferrohr-Muffe wie vor beschrieben
Rohr DN 15 (18 × 1.0 mm)
liefern und betriebsfertig montieren
Menge: 4,000 St

**1.1.5.10 Cu-Muffe DN 20 (d = 22 × 1.0 mm)**
Kupferrohr-Muffe wie vor beschrieben
Rohr DN 20 (22 × 1.0 mm)
liefern und betriebsfertig montieren
Menge: 2,000 St

**1.1.5.11 Cu-Muffe DN 25 (d = 28 × 1.5 mm)**
Kupferrohr-Muffe wie vor beschrieben
Rohr DN 25 (28 × 1.5 mm)
liefern und betriebsfertig montieren
Menge: 26,000 St

**1.1.5.12 Cu-T-Stück DN 20 (d = 22 × 1.0 mm)**
Kupferrohr-T-Stück wie vor beschrieben,
Abgang in allen handelsüblichen
Dimensionen und Winkelgraden,
Rohr: d = 22 × 1.0 mm
liefern und betriebsfertig montieren
Menge: 1,000 St

**1.1.5.13 Cu-T-Stück DN 25 (d = 28 × 1.5 mm)**
Kupferrohr-T-Stück wie vor beschrieben,
Abgang in allen handelsüblichen
Dimensionen und Winkelgraden,
Rohr: d = 28 × 1.5 mm
liefern und betriebsfertig montieren
Menge: 2,000 St

**1.1.5.14 Cu-Übergang DN 20 (d = 22 × 1.0 mm)**
Kupferrohr-Ü.-stück wie vor beschrieben,
reduzierend über maximal zwei Dimensionen
Rohr :  d = 22 × 1.0 mm
liefern und betriebsfertig montieren
Menge: 6,000 St

**1.1.5.15 Cu-Übergang DN 25 (d = 28 × 1.5 mm)**
Kupferrohr-Ü.-stück wie vor beschrieben,
reduzierend über maximal zwei Dimensionen
Rohr :  d = 28 × 1.5 mm
liefern und betriebsfertig montieren
Menge: 4,000 St

**1.1.5.16 Kernbohrungen 80 mm**
Kernbohrung durch Betonwand der Heizzentrale im Bestand
für die Verlegung der Heizungs - Rohrleitungen
Kerndurchmesser= 80 mm
Wand-/Deckenstärke= ca. 250 mm
einschl. Einrichten, Maschineneinsatz, Eisenzuschläge und sonstige zur Erstellung der
Kernbohrungen erforderlichen Zusatzarbeiten
und Materialien sowie der Abtransport der
anfallenden Bohrkerne.Vorhandene Bauteile
sind gegen Beschädigungen,Verschmutzungen
etc. entsprechend zu schützen,
zu liefern und herzustellen
Menge: 2,000 St

**1.1.5.17 Bezeichnungsschild aus Resopal**
Bezeichnungsschild aus Resopal
Oberfläche  : blau / rot
Schrift  : weiß
Größe  : B = von 100 bis 150 mm
  H = von  30 bis  75 mm
mit gravierter Schrift, zur Kennzeichnung der
Einbauteile und Gruppen für die Rohr- / Wandmontage
zu liefern und zu montieren
Menge: 4,000 St

**1.1.5.18 Entleeren/Spülen/Füllen - Alle Rohrnetabschnitte**
Entleeren/Spülen/Füllen - Alle Rohrnetabschnitte
Anlage nach der Druckpobe entleeren, durchspülen,
entschlammen einschl. Reinigen der Schmutzfänger, und
Füllen mit voll enthärtetem Wasser, sowie Anlage
entlüften.
In der einfachen Stückzahl der Entleer- und sind Spülarbeiten sind Entleer- und Spülarbeiten in
Teilabschnitten nach Vorgabe der Bauleitung
enthalten.

Hinweis: Es ist das gesamte Heizungs-Rohrleitungsnetz
innerhalb des Gebäudes zu kalkulieren!
Menge: 1,000 St

**1.1.5.19 Luft-/Mikroblasenabscheider 3/4"**
Luft-/Mikroblasenabscheider DN 20
für Heiz- und Kühlwassersysteme bzw. geschlossene
flüssigkeitsgefüllte Anlagensysteme.
Gehäusewerkstoff : Messing
Einbauvariante : vertikal oder horizontal
Anschlussvariante : Gewinde
Systemanschluss : IG 3/4
max. Betriebsüberduck :10 bar
max. Betriebstemperatur: 110 °C
Dichtungs- und Kleinmaterial
Verschraubungen bzw. Rohrübergänge
Dämmschale

liefern und montieren
Menge: 4,000 St

**1.1.5.20 KFE-Ventile DN 15, mattchrom**
KFE-Ventile DN 15, mattchrom
mit Schlauchverschraubung, Flügelgriff und Kappe
liefern und montieren.
Menge: 6,000 St

**1.1.5.21 Druckprüfung & Hydr. Abgleich Heizung**
Druckprüfung und Hydraulischer Abgleich der
Heizungsanlage gemäß DIN 18380 / DIN EN 14336:
Entleeren und Füllen sowie Druckproben der Anlage,
auch Abschnittsweise so oft wie erforderlich. Alle Maßnahmen zur hydraulischen Einregulierung, zur Füllung, Druckprüfung, Entleerung der Anlage wie Pumpen, Schläuche, provisorische Rohrleitungen sind mit einzukalkulieren.
Bei Frostgefahr sind die Anlagenteile mit Stickstoff abzudrücken.
Über den Hydraulischen Abgleich sind gemäß
DIN 18380 / DIN EN 14336 Druck-, Prüf-, Spül-
und Fertigstellungsberichte zu erstellen und vorzulegen!
Menge: 1,000 St

**1.1.5.22 Profileisen in verzinkter Ausführung**
Profileisen in verzinkter Ausführung
für besondere Befestigungskonstruktionen der Rohrleitungen in den Montageschächten und auf dem Flachdach.
Ausführung als Installationsschienen (C-Profile),
Montagewinkel, Konsolenwinkel, Gewindestangen,
etc. einschl. Befestigungsmaterialien wie Metalldübel, Schrauben und Muttern
zu liefern und zu montieren
Menge: 120,000 kg

##### Titel 1.1.6 Isolierung und Brandschutz

*Hinweis: Heizleitungen in der Heizzentrale*

**1.1.6.1 Isolierung für Kupfer-Rohr: DN 12, d= 20 mm Blechmantel**
Isolierung für Kupfer-Rohr: DN 12, d= 20 mm,

in der Ausführung wie nachfolgend beschrieben

Wärmeleitfähigkeit: 0,035 W/(mK) nach EnEV
Baustoffklasse: A2 nach DIN 4102-1Schmelzpunkt: > 1000 °C nach DIN 4102-17
Ummantelung  :  :Aluminiumblech AlMg3
Ausführung:
Dämmschale fugendicht auf die Rohrleitung aufbringen. Schutzstreifen der selbstklebenden Längsüberlappung entfernen und damit den Längsschlitz dicht verkleben. Rundstöße mit selbstklebendem Rockwool Alufix Klebeband diffussionsdicht zu verkleben.
Zusätzlich mit verzinktem Bindedraht, 6 - 8 Windungen pro lfd. Meter, auf der Rohrleitung be- festigen.
An Heizleitungen in Decken, in Zwischendecken, Wandschlitzen und Montageschächten gemäß Herstellervorschriften fachgerecht aufzutragen. Ausschnitte für Rohreinbauteile wie Thermometer, Fühler, Entleerungen, etc. sowie Kennzeichnungspfeile nach DIN 2403 alle 3 m sind zu berücksichtigen,
Zu liefern und fachgerecht zu montieren.
Menge: 10,000 m

**1.1.6.2 Isolierung für Kupfer-Rohr: DN 15, d= 20 mm Blechmantel**
Isolierung für Kupfer-Rohr: DN 15, d= 20 mm
sonst wie vor beschrieben
zu liefern und fachgerecht zu montieren
Menge: 10,000 m

**1.1.6.3 Isolierung für Kupfer-Rohr: DN 20, d= 20 mm Blechmantel**
Isolierung für Kupfer-Rohr: DN 20, d= 20 mm
sonst wie vor beschrieben
zu liefern und fachgerecht zu montieren
Menge: 10,000 m

**1.1.6.4 Isolierung für Kupfer-Rohr: DN 25, d= 20 mm Blechmantel**
Isolierung für Kupfer-Rohr: DN 25, d= 20 mm,
sonst wie vor beschrieben
zu liefern und fachgerecht zu montieren
Menge: 60,000 m

**1.1.6.5 Isolierschale für Armatur DN 25, Schmutzfänger**
Isolierschale für Armatur aus verzinktem Stahlblech
für Armatur  : Schmutzfänger
Nennweite  : DN 25
zu liefern und zu montieren
Menge: 1,000 St

**1.1.6.6 Isolierschale für Armatur DN 25, RSK**
Isolierschale für Armatur aus verzinktem Stahlblech
für Armatur  : Rückschlagklappe
Nennweite  : DN 25
zu liefern und zu montieren
Menge: 1,000 St

*Hinweis: Heizungsleitungen auf dem Rohfußboden*
Heizungsleitungen auf dem Rohfußboden verlegt mit einer
Kompakt-Dämmhülse. Dämmung aus geschlossenzelligen
Polyethylenschaum, Faser-Polstereinlage aus fest
miteinander vernadelten Fasern, zusätzlich verstärkt
durch reißfeste Gittergewebefolie. Zulagen für Form- und Verbindungsstücke sind einzukalkulieren. Wärmeleitfähigkeit von 0,035 W/m².k, Dämmung normalentflammbar B 2 nach DIN 4102, einschl. schallentkoppelter Systembefestigung
aus Edelstahl mit Faser-Polsterlage.

**1.1.6.7 Isolierung für Kupfer-Rohr DN 12**
Isolierung für Kupfer-Rohr DN 12
Dämmstärke  : 20 mm

Wärmeleitfähigkeit: 0,035 W/(mK) nach EnEV
Baustoffklasse: A2 nach DIN 4102-1Schmelzpunkt: > 1000 °C nach DIN 4102-17
Dämmschale fugendicht auf die Rohrleitung aufbringen. Schutzstreifen der selbstklebenden Längsüberlappung entfernen und damit den Längsschlitz dicht verkleben. Rundstöße mit selbstklebendem Alufix Klebeband diffussionsdicht zu verkleben.
Zusätzlich mit verzinktem Bindedraht, 6 - 8 Windungen pro lfd. Meter, auf der Rohrleitung befestigen.  Ausschnitte für Rohrein- bauteile wie Thermometer, Fühler, Entleerungen sowie Kennzeichnungspfeile nach DIN 2403 alle 3 m etc. sind zu berücksichtigen,zu liefern und fachgerecht zu montieren.
Menge: 1,000 m

**1.1.6.8 Isolierung für Kupfer-Rohr DN 15**
Isolierung für Kupfer-Rohr DN 15
Dämmstärke: 20 mm
sonst wie vor beschrieben
zu liefern und zu montieren
Menge: 1,000 m

**1.1.6.9 Isolierung für Kupfer-Rohr DN 20**
Isolierung für Kupfer-Rohr  DN 20
Dämmstärke: 20 mm
sonst wie vor beschrieben
zu liefern und zu montieren
Menge: 3,000 m

**1.1.6.10 Isolierung für Kupfer-Rohr DN 25**
Isolierung für  Kupfer-Rohr DN 25
Dämmstärke: 30 mm
sonst wie vor beschrieben
zu liefern und zu montieren
Menge: 60,000 m

**1.1.6.11 Brandschutzset DN 25**
Brandschutzdurchführung Kupfer-Rohr DN 25
R 90-Rohrabschottung zur Montage in Massivbauteilen, Wand / Decke und leichten Trennwändengemäß MLAR
Gemäß ABP mit Bezeichnungschild. Die ordnungsgemäße Ausführung ist vom Ersteller der Abschottung nach Abschluss der Arbeiten durch eine Übereinstimmung- serklärung zu bescheinigen. Die Abschottung ist abzustimmen auf das Leitungssystem, zu liefern und fachgerecht zu montieren
Menge: 2,000 St

#### Gewerk 1.2 Sanitärtechnik

##### Titel 1.2.2 Entwässerung mit Zubehör

*Hinweis: Schalldämmendes PP-MX Abflussrohrsystem*
Schalldämmendes PP-MX Abflussrohrsystem für
Schmutz- und Abwasser

Abwasserstecksystem mit geprüften Schallwerten (LAFmax,n) von 17 dB(A) bis 27 dB(A), abhängig der Bauaufgabe, entsprechend der DIN 4109 im diagonal darunterliegendem Raum.

Für Entwässerungsanlagen von Gebäuden nach DIN EN 12056 in Verbindung mit DIN 1986 - 100.

Glattwandige Rohre DN 50 bis DN 150 mit angeformten Muffen und werkseitig vormontierter Lippendichtung aus EPDM bestehen aus einem mineralgefüllten PP-MX Rohr.
Formstücke DN 50 bis DN 150 mit angeformten Muffen und werkseitig vormontierter
Lippendichtung aus EPDM bestehen aus mineralgefüllten PP-MX, mit innen liegenden Rippen an der Muffe, mit visueller Einstecktiefenkontrolle, sowie Markierung für einfache Montageausrichtung.

Auf die Rohrdimension abgestimmte Rohrschellen mit Abstandshalter und Schalldämmeinlage für die Gleitbefestigung von Rohren oder zur Festpunktbefestigung von Rohren.

Werkstoff:  Polypropylen-Copolymer (PP-MX),
  mineralverstärkt, halogenfrei
Längenausdehnung: 0,08 mm (m * K)
Temperaturbeständig: - 10 °C bis 90 °C, kurzzeitig
  100°C
Baustoffklasse: Klasse E nach DIN EN 13501-1, normal
  entflammbar, nicht brennend abtropfend,
Ringsteifigkeit: 4 KN/m ²
UV Beständigkeit:  Lagerung im Freien bis zu 2 Jahre

Verlegung nach Herstellerrichtlinien unter Einhaltung
der DIN EN 12056 und DIN 1986-100.
Verlegung der Rohre an Wänden, Decken und Böden unter Verwendung von zugelassenen Befestigungselementen und Bauteilen, die den einschlägigen DIN-Vorschriften genügen, Verlegung unter Einhaltung der DIN 4109 und VDI 4100.

PP-MX Rohr in allen handelsüblichen Längen und Dimensionen und mit allen Formstücken zu liefern, entsprechend abzulängen und zu montieren.

**1.2.2.1 Entwässerungsrohr in der Nennweite: DN 100**
Entwässerungsrohr in der Nennweite : DN 100
in der Ausführung wie vor beschrieben
zu liefern und fachgerecht zu montieren
Menge: 10,000 m

**1.2.2.2 Bogen in der Nennweite: DN 100**
Bogen in der Nennweite: DN 100
in allen handelsüblichen Winkelgraden
zu liefern und fachgerecht zu montieren
Menge: 4,000 St

**1.2.2.3 Übergangsrohr in der Nennweite: DN 100**
Übergangsrohr in der Nennweite :  DN 100
reduzierend über maximal zwei Dimensionen
zu liefern und fachgerecht zu montieren
Menge: 2,000 St

**1.2.2.4 Abzweig in der Nennweite: DN 100**
Abzweig in der Nennweite: DN 100
Abgang in allen handelsüblichen Dimensionen
und Winkelgraden, Abzweig mit Innenradius
zu liefern und fachgerecht zu montieren
Menge: 3,000 St

*Hinweis: Reinigungsrohr mit Verschlußdeckel*
Reinigungsrohr mit Verschlußdeckel

Fabrikat d. Planung: Geberit o. glw. (Leitfabrikat)
Typ  : Silent Pro Reinigungsstück, 90Gr mit runder
  Serviceöffnung

Reinigungsrohr mit Verschlußdeckel
und Dichtung; für Anschluss-, Fall- und Sammelleitungen; Deckel rund
entsprechend der Anschlussdimension, als Zulage für
Abwasserleitung, aus PP-MX Rohr einschließlich aller
Form- und Verbindungsstücke sowie
Befestigungsmaterialien zu liefern und
fachgerecht zu montieren

**1.2.2.5 Reinigungsrohr (PP-MX-Rohr) DN 100**
wie Position zuvor beschrieben,
in DN 100
Menge: 3,000 St

**1.2.2.6 Reinigungsrohr (PP-MX-Rohr) DN 70**
wie Position zuvor beschrieben,
in DN 70
Menge: 1,000 St

**1.2.2.7 Enddeckel DN 70**
Enddeckel mit Längskraftschlüssiger Schelle
Nennweite  : DN 70
liefern und betriebsfertig montieren
Menge: 1,000 St

**1.2.2.8 Enddeckel DN 100**
Enddeckel mit Längskraftschlüssiger Schelle
Nennweite  : DN 100
liefern und betriebsfertig montieren
Menge: 2,000 St

**1.2.2.9 Anschluss an Grundleitung DN 50-100**
Anschluss an Grundleitung

Nennweite  : DN 50, 70, 90,100

einschl. der erforderlichen Übergangselemente von PP-MX- / PP-Rohr auf das
Rohrsystem der Grundleitungen.

liefern und montieren
Menge: 4,000 St

**1.2.2.10 Anschluss an Dachhaube DN 70-100**
Anschluss DN 70-100 an bauseits gelieferte und montierte Strangentlüftungshaube mit Übergangformteil und einem flexiblen Verbindungsstück.

zu liefern und fachgerecht zu montieren
Menge: 2,000 St

*Hinweis: Abwasserleitung aus PP-Rohr (HT-System)*
Fabrikat d. Planung: Ostendorf o. glw. (Leitfabrikat)
Typ  : HT Safe (PP)

Kunststoff-Abflußrohrsystem und Formstücke mit Steckmuffe und werkseitig eingelegter Gummi-Lippendichtung nach DIN 4060, Rohre und Form- stücke aus Polypropylen (PP) nach DIN 19560, heißwasserbeständig, lichtstabilisiert, dauerhaft schwer entflammbar B1 nach DIN 4102, mit Prüfzeichen, Güteanforderung nach DIN 8078, System zur Verlegung der Rohre an der Wand oder unter Decken, Farbe mittelgrau RAL 7037. Chemischresisitent gegenüber anorganischen Laugen und Säuren, Rohre und Verbindungen dicht gegen Innendruck bis bis 0,5 bar, mit Zulassungsnummer des DiBt. Rohre in Längen von 150..2000 mm
Verlegung der Rohre an Wänden, Decken und Böden unter Verwendung von zugelassenen Befestigungselementen und Bauteilen, die den einschlägigen DIN-Vorschriften genügen, Verlegung unter Einhaltung der DIN 4109 und VDI 4100
Verwendung von schallentkoppelnden Rohrschellen
der Baureihe 5 (bis einschl. DN 150) mit 8 mm Schalldämmeinlagen (Dämmfix) aus profiliertem Gummi mit Gleitsatz (ab DN 150 Baureihe 6)

Einschließlich:
Dichtringen; verlegen in Gebäuden. mit Schweiß- oder Klebe- sowie Dichtungsmaterial. einschl. Form- und Verbindungsstücke, Paßstücke,
Befestigungsschellen und Tragkonstruktionen inkl. Schwitzwasserisolierung bzw. Ummantelung zur Schall- entkopplung

Verlegung: Nach den Hersteller-Verlegevorschriften
unter Einhaltung der DIN EN 12056 bzw. DIN 1986-100

**1.2.2.11 Entwässerungsrohr in der Nennweite: DN 50**
Entwässerungsrohr in der Nennweite : DN 50
in der Ausführung wie vor beschrieben
zu liefern und fachgerecht zu montieren
Menge: 3,000 m

**1.2.2.12 Entwässerungsrohr in der Nennweite: DN 75**
Entwässerungsrohr in der Nennweite : DN 75
in der Ausführung wie vor beschrieben
zu liefern und fachgerecht zu montieren
Menge: 1,000 m

**1.2.2.13 Entwässerungsrohr in der Nennweite: DN 90**
Entwässerungsrohr in der Nennweite : DN 90
in der Ausführung wie vor beschrieben
zu liefern und fachgerecht zu montieren
Menge: 2,000 m

**1.2.2.14 Entwässerungsrohr in der Nennweite: DN 110**
Entwässerungsrohr in der Nennweite : DN 110
in der Ausführung wie vor beschrieben
zu liefern und fachgerecht zu montieren
Menge: 1,000 m

**1.2.2.15 Bogen in der Nennweite: DN 50**
Bogen in der Nennweite :  DN 50
in allen handelsüblichen Winkelgraden
zu liefern und fachgerecht zu montieren
Menge: 10,000 St

**1.2.2.16 Bogen in der Nennweite: DN 75**
Bogen in der Nennweite :  DN 75
in allen handelsüblichen Winkelgraden
zu liefern und fachgerecht zu montieren
Menge: 2,000 St

**1.2.2.17 Bogen in der Nennweite: DN 90**
Bogen in der Nennweite :  DN 90
in allen handelsüblichen Winkelgraden
zu liefern und fachgerecht zu montieren
Menge: 6,000 St

**1.2.2.18 Bogen in der Nennweite: DN 110**
Bogen in der Nennweite :  DN  110
in allen handelsüblichen Winkelgraden
zu liefern und fachgerecht zu montieren
Menge: 6,000 St

**1.2.2.19 Abzweig in der Nennweite: DN 50**
Abzweig in der Nennweite:  DN 50
Abgang in allen handelsüblichen Dimensionen
und Winkelgraden
zu liefern und fachgerecht zu montieren
Menge: 2,000 St

**1.2.2.20 Abzweig in der Nennweite: DN 75**
Abzweig in der Nennweite :  DN 75
Abgang in allen handelsüblichen Dimensionen
und Winkelgraden
zu liefern und fachgerecht zu montieren
Menge: 2,000 St

**1.2.2.21 Abzweig in der Nennweite: DN 90**
Abzweig in der Nennweite : DN 90
Abgang in allen handelsüblichen Dimensionen
und Winkelgraden
zu liefern und fachgerecht zu montieren
Menge: 4,000 St

**1.2.2.22 Abzweig in der Nennweite: DN 100**
Abzweig in der Nennweite : DN 100
Abgang in allen handelsüblichen Dimensionen
und Winkelgraden
zu liefern und fachgerecht zu montieren
Menge: 2,000 St

**1.2.2.23 Übergangsrohr in der Nennweite : DN 75**
Übergangsrohr in der Nennweite :  DN 75
reduzierend über maximal zwei Dimensionen
zu liefern und fachgerecht zu montieren
Menge: 2,000 St

**1.2.2.24 Übergangsrohr in der Nennweite : DN 90**
Übergangsrohr in der Nennweite :  DN 90
reduzierend über maximal zwei Dimensionen
zu liefern und fachgerecht zu montieren
Menge: 2,000 St

**1.2.2.25 Übergangsrohr in der Nennweite : DN 110**
Übergangsrohr in der Nennweite :  DN 110
reduzierend über maximal zwei Dimensionen
zu liefern und fachgerecht zu montieren
Menge: 3,000 St

**1.2.2.26 Belüftungsventil in der Nennweite: DN 100**
Belüftungsventil DN 100

Fabrikat d. Planung: Geberit o. glw. (Leitfabrikat)
Typ  : GRB90
Artikel-Nr.  : 307.006.00.1
Nennweite  : DN 100

Verwendungszwecke
- Für Rohre und Formstücke D 75-110 mm
- Für Schwerkraftentwässerungsanlagen
- Zum Belüften von Abwasserleitungen

Eigenschaften
- Wärmedämmung in Gehäuse integriert
- Rohrbelüfter nach EN 12380, Typ A I

Lieferumfang
- Manschette

einschließlich der erforderlichen Übergänge
zu liefern und fachgerecht zu montieren
Menge: 1,000 St

**1.2.2.27 Endverschluss DN 110**
Endverschluss DN 110
aus Polypropylen

zu liefern und fachgerecht zu montieren
Menge: 1,000 St

**1.2.2.28 Kernbohrung 120 mm**
Kernbohrung wie vor beschrieben jedoch:
Kerndurchmesser= ca. 120 mm
Wand-/Deckenstärke= ca. 250 mm
zu liefern und herzustellen
Menge: 2,000 St

**1.2.2.29 Bezeichnungsschild aus Resopal**
Bezeichnungsschild aus Resopal

Oberfläche  :  grün; Schrift: weiß
Größe  :  B = von 100 bis 150 mm
  :  H = von  30 bis  75 mm

mit gravierter Schrift, zur Kennzeichnung der
Einbauteile
einschl. dem erf. Klein- und Befestigungsmaterial
für die Rohr-/Wandmontage

zu liefern und fachgerecht zu montieren
Menge: 4,000 St

**1.2.2.30 Profileisen in verzinkter Ausführung**
Profileisen in verzinkter Ausführung
für besondere Befestigungskonstruktionen der Rohrleitungen, Ausführung als Installationsschienen (C-Profile), Montagewinkel, Konsolenwinkel, Gewindestangen etc.
einschl. Befestigungsmaterialien wie Metalldübel, Schrauben und Muttern

zu liefern und zu montieren
Menge: 15,000 kg

##### Titel 1.2.3 TW Bewässerung mit Zubehör

*Hinweis: Edelstahlrohr*
Edestahlrohr in der Ausführung wie nachfolgend beschrieben zu liefern und fachgerecht zu montieren

Edelstahlrohr aus nichtrostendem Stahl für die Trink- wasserinstallation nach DIN 1988 / EN 806, geprüft nach DVGW-Arbeitsblatt W 534, mit  DVGW-Systemprüfzeichen,

Rohr als Stangen in den Fertigungslängen zu liefern,
einschl. Verschnitt, aus nichtrostendem Stahl.
Es sind nur Pressfittings mit SC-Contur zu verarbeiten.
Sämtliche verwendete Materialien mit DVGW - Prüfzeichen bzw. Anerkennung. Zu liefern und fachgerecht zu verlegen, einschl. nachfolgend aufgeführtem Zubehör und Nebenleistungen:
Schall- und schwingungstechnisch einwandfreie Rohrgehänge in den vorgeschriebenen Abständen.
Zur Einhaltung des Schallschutzes nach DIN 4109 sind alle Rohrschellen mit geeigneten Gummieinlagen auszurüsten. Die Materialien sind nach den Herstellerangaben zu verarbeiten.
Der Einsatz der Preßwerkzeuge gehört zum Montageaufwand.

Bohrmaterialien wie Metalldübel, Schrauben und sonstige Klein-, Dicht- und Befestigungsmaterialien sowie Trapezhänger und Schienensysteme sind einzukalkulieren

Rohrführungen in Wand- und Deckendurchbrüchen mit Brandschutzanforderungen sind entsprechend der Leitungsanlagenrichtlinie (LAR) auszuführen.

In sonstigen Durchbrüchen sind die Rohrleitungen durchzuisolieren, die Schutzmaßnahmen der Dämm- stoffverarbeitung, sowie die Herstellervorschriften sind unbedingt einzuhalten.

Kennzeichnungsbänder der Rohrleitungen mit Angabe von Durchflussstoff und Durchflussrichtung (sichtbare Mon- tage). Farbkennzeichnung nach DIN 2403.
Leitungen als Kalt-, Warm-, und Zirkulationsleitungen
zu liefern und fachgerecht zu verlegen

**1.2.3.1 Edelstahl Rohrleitung DN 12**
Edelstahrohr wie Position zuvor beschrieben,
jedoch in der Nennweite DN 12 (15 x 1,0 mm)
Menge: 40,000 m

**1.2.3.2 Edelstahl Rohrleitung DN 15**
Edelstahrohr wie Position zuvor beschrieben,
jedoch in der Nennweite DN 15 (18 x 1,0 mm)
Menge: 30,000 m

**1.2.3.3 Edelstahl Rohrleitung DN 20**
Edelstahrohr wie Position zuvor beschrieben,
jedoch in der Nennweite DN 20 (22 x 1,2 mm)
Menge: 10,000 m

**1.2.3.4 Edelstahl Rohrleitung DN 25**
Edelstahrohr wie Position zuvor beschrieben,
jedoch in der Nennweite DN 25 (28 x 1,2 mm)
Menge: 35,000 m

**1.2.3.5 Es-Bogen DN 12**
Edelstahlrohr-Bogen DN 12
mit Pressverbindern in allen handelsüblichen Winkelgraden

Nennweite  d = 15 × 1,0 mm

In der Ausführung wie nachfolgend beschrieben:
zu liefern und betriebsfertig zu montieren
Menge: 45,000 St

**1.2.3.6 Es-Bogen DN 15**
Edelstahlrohr-Bogen DN 15 wie vor beschrieben
und in allen handelsüblichen Winkelgraden.

Nennweite: d = 18 × 1,0 mm

liefern und betriebsfertig montieren
Menge: 25,000 St

**1.2.3.7 Es-Bogen DN 20**
Edelstahlrohr-Bogen DN 20 wie vor beschrieben
und in allen handelsüblichen Winkelgraden.

Nennweite: d = 22 × 1,0 mm

liefern und betriebsfertig montieren
Menge: 2,000 St

**1.2.3.8 Es-Bogen DN 25**
Edelstahlrohr-Bogen DN 25 wie vor beschrieben
und in allen handelsüblichen Winkelgraden.

Nennweite: d = 28 × 1,5 mm

liefern und betriebsfertig montieren
Menge: 12,000 St

**1.2.3.9 Es-T-Stück DN 12**
Edelstahlrohr-T-Stück wie vor beschrieben DN 12,
Abgang in allen handelsüblichen
Dimensionen und Winkelgraden,

Nennweite  d = 15 × 1,0 mm

liefern und betriebsfertig montieren
Menge: 7,000 St

**1.2.3.10 Es-T-Stück DN 15**
Edelstahlrohr-T-Stück wie vor beschrieben DN 15,
Abgang in allen handelsüblichen
Dimensionen und Winkelgraden,

Nennweite  d = 18 × 1,0 mm

liefern und betriebsfertig montieren
Menge: 6,000 St

**1.2.3.11 Es-T-Stück DN 20**
Edelstahlrohr-T-Stück wie vor beschrieben DN 20,
Abgang in allen handelsüblichen
Dimensionen und Winkelgraden,

Nennweite: d = 22 × 1,0 mm

liefern und betriebsfertig montieren
Menge: 1,000 St

**1.2.3.12 Es-T-Stück DN 25**
Edelsttahlrohr-T-Stück wie vor beschrieben DN 25,
Abgang in allen handelsüblichen
Dimensionen und Winkelgraden,

Nennweite: d = 28 × 1,5 mm

liefern und betriebsfertig montieren
Menge: 1,000 St

**1.2.3.13 Es-Übergang DN 12**
Edelszahlrohr-Ü.-stück wie vor beschrieben DN 12,
reduzierend über maximal zwei Dimensionen

Nennweite  d = 15 × 1,0 mm

liefern und betriebsfertig montieren
Menge: 4,000 St

**1.2.3.14 Es-Übergang DN 15**
Edelstahlrohr-Ü.-stück wie vor beschrieben DN 15,
reduzierend über maximal zwei Dimensionen

Nennweite: d = 18 × 1,0 mm

liefern und betriebsfertig montieren
Menge: 6,000 St

**1.2.3.15 Es-Übergang DN 20**
Edelstahlrohr-Ü.-stück wie vor beschrieben DN 20,
reduzierend über maximal zwei Dimensionen

Nennweite: d = 22 × 1,0 mm

liefern und betriebsfertig montieren
Menge: 3,000 St

**1.2.3.16 Es-Übergang DN 25**
Edelstahlrohr-Ü.-stück wie vor beschrieben DN 25,
reduzierend über maximal zwei Dimensionen

Nennweite: d = 28 × 1,5 mm

liefern und betriebsfertig montieren
Menge: 4,000 St

**1.2.3.17 Es-Muffe DN 20**
Kupferrohr-Muffe wie vor beschrieben
Rohr DN 20 (22 × 1.0 mm)
liefern und betriebsfertig montieren
Menge: 4,000 St

**1.2.3.18 Es-Muffe DN 25**
Edelstahlrohr-Muffe wie vor beschrieben
Rohr DN 25 (28 × 1.5 mm)
liefern und betriebsfertig montieren
Menge: 12,000 St

**1.2.3.19 U-Doppelwandscheibe DN 12 aus Rotguß**
U-Doppelwandscheibe 1/2" aus Rotguß

Nennweite  : DN 12
für Es-Rohr  : 16 mm

umhüllt mit Isolierschlauch bis zur Gewindevorderkante,
festzusetzen mit einer Rohrschelle,
zu liefern und fachgerecht zu montieren
Menge: 7,000 St

**1.2.3.20 U-Doppelwandscheibe DN 15 aus Rotguß**
U-Doppelwandscheibe DN 15 aus Rotguß

Nennweite  : DN 15
für Es-Rohr  : 20 mm

umhüllt mit Isolierschlauch bis zur Gewindevorderkante,
festzusetzen mit einer Rohrschelle,
zu liefern und fachgerecht zu montieren
Menge: 5,000 St

**1.2.3.21 U-Doppelwandscheibe DN 20 aus Rotguß**
U-Doppelwandscheibe DN 20 aus Rotguß

Nennweite  : DN 20 x 1/2 "
für Es-Rohr  : DN 20 mm

umhüllt mit Isolierschlauch bis zur Gewindevorderkante,
festzusetzen mit einer Rohrschelle,
zu liefern und fachgerecht zu montieren
Menge: 1,000 St

*Hinweis: Mehrschichtverbundrohr als Anbindeleitungen*
Metallverbundrohr in Stange

Rohrleitungen für PWWH-Anlagen und Trinkwasserinstallationen nach DIN 1988 / EN 806, aus formstabilen PE-Xc/Al/PE-Xc Mehrschichtverbundrohren, diffusionsdicht, mit SC-Contur und DVGW zertifizierter Prüfsicherheit bei unverpresstem Verbinder, unlösbar, mit DVGW-Baumusterprüfzertifikat

Verlegen als Trinkwasserleitungen unter Beachtung der DIN EN 12828 einschließlich Ablängen, Ausrichten, Biegen und Befestigen, unter Berücksichtigung der temperaturabhängigen Längenänderung, Dichtheitsprüfung und Spülen.

Schall- und schwingungstechnisch einwandfreie Rohrgehänge in den vorgeschriebenen Abständen.
Zur Einhaltung des Schallschutzes nach DIN 4109 sind alle Rohrschellen mit geeigneten Gummieinlagen auszurüsten.

Bohrmaterialien wie Metalldübel, Schrauben und sonstige Klein-, Dicht- und Befestigungsmaterialien sowie Trapezhänger und Schienensysteme etc.,

Rohrführungen in Wand- und Deckendurchbrüchen mit Brandschutzanforderungen sind entsprechend der Leitungsanlagenrichtlinie (LAR) auszuführen.

In sonstigen Durchbrüchen sind die Rohrleitungen durchzuisolieren, die Schutzmaßnahmen der Dämm- stoffverarbeitung, sowie die Herstellervorschriften sind unbedingt einzuhalten. Für Rohrschellen und Hängebefestigungen mit Schalldämmeinlage, Dämmgulast oder gleichwertig, sowie alle sonstige schalldämmenden Maßnahmen entsprechend DIN 4109, außerdem für Bohrmaterial, wie Metalldübel, Schrauben und Muttern sowie Trapezhänger und Schienensysteme etc.
Fräs- und Stemmarbeiten für Wasserleitungen (Quer- und Längsschlitze).

Kennzeichnungsbänder der Rohrleitungen mit Angabe von Durchflussstoff und Durchflussrichtung (sichtbare Montage). Farbkennzeichnung nach DIN 2403.
Leitungen als Kalt-, Warm-, Zirkulationsleitungen
zu liefern und fachgerecht zu verlegen

**1.2.3.22 Metallverbundrohr DN 12, d = 16 x 2,2 mm**
Metallverbundrohr DN 12, d = 16 x 2,2 mm

Innenrohr vernetzt, diffusionsdicht,
sonst wie vor beschrieben,
zu liefern und fachgerecht zu montieren
Menge: 15,000 m

**1.2.3.23 Metallverbundrohr DN 15, d = 20 x 2,8 mm**
Metallverbundrohr DN 15, d = 20 x 2,8 mm

Innenrohr vernetzt, diffusionsdicht,
sonst wie vor beschrieben,
zu liefern und fachgerecht zu montieren
Menge: 5,000 m

**1.2.3.24 Metallverbundrohr DN 20, d = 25 x 2,7 mm**
Metallverbundrohr DN 20, d = 25 x 2,7 mm

Innenrohr vernetzt, diffusionsdicht,
sonst wie vor beschrieben,
zu liefern und fachgerecht zu montieren
Menge: 5,000 m

**1.2.3.25 Msv-Bogen DN 12, d = 16 mm**
Mehrschichtverbundrohr-Bogen in allen handelsüblichen Winkelgraden, Rohr: DN 12 (d = 16 mm)
in der Ausführung wie nachfolgend beschrieben:

Systemprüfzeichen nach DVGW-Arbeitsblatt W 534.
Die Verbinder verfügen über eine Sicke, die eine unverpresste Verbindung durch Wasseraustritt erkennen lässt. Die Verbinder bestehen aus Siliziumbronze, Bogen in allen handelsüblichen Winkelgraden.

Sämtliche verwendete Materialien mit DVGW - Prüfzeichen bzw. Anerkennung.

zu liefern und betriebsfertig zu montieren
Menge: 5,000 St

**1.2.3.26 Msv-Bogen DN 15, d = 20 mm**
Mehrschichtverbundrohr-Bogen, wie zuvor beschrieben in allen handelsüblichen Winkelgraden,

Rohr: DN 15 (d = 20 mm)

zu liefern und betriebsfertig zu montieren
Menge: 3,000 St

**1.2.3.27 Msv-Bogen DN 20, d = 25 mm**
Mehrschichtverbundrohr-Bogen, wie zuvor beschrieben in allen handelsüblichen Winkelgraden,

Rohr: DN 20 (d = 25 mm)

zu liefern und betriebsfertig zu montieren
Menge: 3,000 St

**1.2.3.28 Msv-T-Stück DN 12, d = 16 mm**
Mehrschichtverbundrohr-T-Stück wie zuvor
beschrieben, Abgang in allen handelsüblichen Dimensionen und Winkelgraden,

Rohr: DN 12 (d = 16 mm)

zu liefern und betriebsfertig zu montieren
Menge: 5,000 St

**1.2.3.29 Msv-T-Stück DN 15, d = 20 mm**
Mehrschichtverbundrohr-T-Stück wie zuvor
beschrieben, Abgang in allen handelsüblichen Dimensionen und Winkelgraden,

Rohr: DN 15 (d = 20 mm)

zu liefern und betriebsfertig zu montieren
Menge: 3,000 St

**1.2.3.30 Msv-T-Stück DN 20, d = 25 mm**
Mehrschichtverbundrohr-T-Stück wie zuvor
beschrieben, Abgang in allen handelsüblichen Dimensionen und Winkelgraden,

Rohr: DN 20 (d = 25 mm)

zu liefern und betriebsfertig zu montieren
Menge: 3,000 St

**1.2.3.31 Msv-Übergang DN 12, d = 16 mm**
Mehrschichtverbundrohr-Ü.-stück wie zuvor
beschrieben, reduzierend über maximal zwei
Dimensionen

Rohr: DN 12 (d = 16 mm)

zu liefern und betriebsfertig zu montieren
Menge: 5,000 St

**1.2.3.32 Msv-Übergang DN 15, d = 20 mm**
Mehrschichtverbundrohr-Ü.-stück wie zuvor
beschrieben, reduzierend über maximal zwei
Dimensionen

Rohr: DN 15 (d = 20 mm)

zu liefern und betriebsfertig zu montieren
Menge: 3,000 St

**1.2.3.33 Msv-Übergang DN 20, d = 25 mm**
Mehrschichtverbundrohr-Ü.-stück wie zuvor
beschrieben, reduzierend über maximal zwei
Dimensionen

Rohr: DN 20 (d = 25 mm)

zu liefern und betriebsfertig zu montieren
Menge: 3,000 St

*Hinweis: Absperrventil Trinkwasser*
Absperrventil mit Schallschutzprüfzeichen gemäß DIN
4109 Gruppe I; mit Zulassung für
Trinkwasserinstallation; mit Eignungsnachweis gemäß DIN
1988 und DVGW; Innengarnitur aus Rotguß DIN 1705
(CuZn5Sn5Pb5); Schrägsitzform mit Entleerungsventil in Gehäusematerial; wartungsfrei;
totraumfrei im Medienbereich; KTW- Zulassung für
medienberührte Teile; mit Fettkammer für
Langzeitschmierung.

Zum Einbau in Rohrleitung aus nichtrostendem Stahl,
Kupfer oder Mehrschichtverbundrohr gemäß Ausschreibung.
(Hinweis: Bei Absperrventil Dimension DN 15 zum Einbau
in Rohrleitung DN 12 und DN 15) mit Isolierschale
beiderseits Anschluss für Pressverbindung und
einseitiger Verschraubung; mit Handrad; Nenndruck PN 16

liefern und montieren

**1.2.3.34 Absperrventil DN 15**
wie Position zuvor, jedoch DN 15
liefern und montieren
Menge: 4,000 St

**1.2.3.35 Absperrventil DN 20**
wie Position zuvor, jedoch DN 20
liefern und montieren
Menge: 2,000 St

**1.2.3.36 Absperrventil DN 25**
wie Position zuvor, jedoch DN 25
liefern und montieren
Menge: 1,000 St

*Hinweis: Absperrventil mit Rückflussverhinderer*
Rotguß-KFR-Ventile mit eingebautem Rückflußverhinderer nach DIN 3269, wartungsfrei durch doppelte O-Ringabdichtung, robuste Ausführung mit nichtsteigender Spindel, Feder aus Edelstahl, für Trink- und Warmwasser- anlagen, Schallschutz DIN 52218 Armaturengruppe I, Gehäuse Rotguß gestrahlt, grünes Handrad, DIN- DVGW-zugelassen und registriert, mit Gewindeanschlüssen, PTFE-Dichtungen, mit selbstdichtender Prüfschraube,
Fabrikat : Kemper o. glw.
Standard mit Verschraubung, und Entleerung: DN20..50
Betriebsdruck  : PN 16
Temperaturbereich: -10°C..90°C

Zum Einbau in Rohrleitung aus nichtrostendem Stahl,
Kupfer oder Mehrschichtverbundrohr gemäß Ausschreibung.
(Hinweis: Bei Absperrventil Dimension DN 15 zum Einbau
in Rohrleitung DN 12 und DN 15) mit Isolierschale
beiderseits Anschluss für Pressverbindung und
einseitiger Verschraubung; mit Handrad; Nenndruck PN 16

liefern und montieren

**1.2.3.37 Absperrventil mit Rückflußverhinderer DN 20**
wie Position zuvor, jedoch DN 20
liefern und montieren
Menge: 4,000 St

**1.2.3.38 Auslaufventil mit Rückflussverhinderer, DN 15**
Auslaufventil mit Schlauchverschraubung, verchromt, mit
Belüfter, Rückflussverhinderer, Schlauchverschraubung mit wartungsfreiem Oberteil und Knebel. DVGW-geprüft
liefern und montieren
Menge: 12,000 St

**1.2.3.39 Probenahmestelle nach TrinkwVO**
Probenahmearmaturen für
Probenahmeventil
Nennweite  : DN 8
Entnahmeventil zur Beprobung von Trinkwasser zurBestimmung mikkrobiologischer und
chemischer Parameter nach TrinkwVO n.F.,
bestehend aus Rotguss im mediumberührten Bereich, absperrbar mittels beiliegendem Inbusschlüssel SW 5, Rotguss-Ventikörper 360° drehbar, mit anflammbarem und drehbarem Edelstahl-
Auslaufbogen. Die Probenahmearmaturen
sind sind auf die Entleerventilanschlüsse
¼" der Abspeerventile zu montieren
zu liefern und fachgerecht zu montieren
Menge: 8,000 St

**1.2.3.40 Druckprüfung, Spülen, Inbetriebnahme**
Für das Prüfen, Spülen, Desinfizieren und Inbetriebnehmen der Leitungsanlage nach DIN 1988 T2, einschl. Vorhalten des Spülgerätes und sonstige Werkzeuge und Materialien sowie Erstellen der erforderlichen Prüfatteste!

Das Befüllen der Rohrleitungen, die Druckprüfung,
das Spülen und das Desinfizieren der Anlage ist
nur  mit hygienisch einwandfreiemTrinkwasser aus
dem Versorgungsnetz vorzunehmen.
Die Befüllung darf nur über einen ordnungsgemäß
vom WVU hergestellten und ausreichend gespülten
Hausanschluss mit gefiltertem Trinkwasser erfolgen.
Die Inbetriebnahme erfolgt durch Mitarbeiter des Fach- betriebes, dabei ist der Betreiber auf seine Pflichten zum bestimmungsgemäßen Betrieb derTrinkwasseranlage hinzuweisen, welches zu protokollieren ist.

Nach der Druckprüfung, vor Inbetriebnahme, ist
die Anlage mit hygienisch einwandfreiem Trinkwasser (Kalt- und Warmwasserleitungen getrennt), Strangweise von unten nach oben, nach dem aktuellem ZVSHK Merkblatt Spülen, Desinfizieren und Inbetriebnahme von
TW- installationen zu spülen / zu desinfizieren.

Unmittelbar vor Übergabe der Anlage an den Betreiber ist das Protokoll der Wasseranalyse auf Grundlage der Trinkwasserverordnung zu übergeben.

Druckprüfung und Hydraulischer Abgleich der
Brauchwassererwärmungsanlage gemäß DIN 18380:
Entleeren und Füllen sowie Druckproben der Anlage,
auch Abschnittsweise so oft wie erforderlich.
Alle notwendigen Maßnahmen zur hydraulischen
Einregulierung, Füllung, Druckprüfung, Entleerung
der Anlage, wie Zirkulationspumpe, Schläuche, provisorische Rohrleitungen sind mit einzukalkulieren.
Über den Hydraulischen Abgleich sind gemäß
DIN 18380 Druck-, Prüf-, Spül- und Fertig- stellungsberichte zu erstellen und vorzulegen!

Protokollierte Nutzungsübergabe an den Betreiber
mit Einweisung und Hinweis auf seine Pflichten
zum bestimmungsgemäßen Betrieb/Wartung der Trinkwasseranlage.
Menge: 1,000 St

**1.2.3.41 Erstbeprobung von Trinkwasser aus Hausinstallationen**
Erstbeprobung von Trinkwasser aus Hausinstallationen
für mikrobiologische Untersuchung gemäß § 15 der TrinkwasserVO.

Die Vorgehensweise der Probeentnahme sollte der
DIN 38402-14 bzw. der ISO 19458 entsprechen.

Bei den Probeentnahmen ist sicherzustellen, dass alle Leitungsbereiche der Anlage geprüft werden.

Die Untersuchungen einschl. der Probeentnahmen dürfen nur von zugelassenenen Untersuchungslaboratorien vorgenommen werden, die in einer Liste der zuständigen Landesbehörden aufgeführt sind.

Die Beprobung ist unmittelbar vor Übergabe der Anlage an den Betreiber durchzuführen.

Not- wendige Nachprüfungen bei Nichterreichen der Anforderungen der TrinkWVO sowie zeitliche Verzögerungen und sich hieraus ergebende Kosten
gehen zu Lasten des AN.

Das Ergebnisprotokoll der Wasseranalyse ist dem Betreiber zu übergeben.
Menge: 1,000 St

**1.2.3.42 Kernbohrung 80 mm**
Kernbohrung durch Stahlbetondecke/-wand
für die Verlegung der Abwasserleitungen
PP-MX-Rohr

Kerndurchmesser= ca. 80 mm
Wand-/Deckenstärke= ca. 250 mm

einschl. Einrichten, Maschineneinsatz, Eisenzuschläge und sonstige zur Erstellung der
Kernbohrungen erforderlichen Zusatzarbeiten
und Materialien sowie der Abtransport der
anfallenden Bohrkerne.Vorhandene Bauteile
sind gegen Beschädigungen,Verschmutzungen
etc. entsprechend zu schützen

zu liefern und herzustellen
Menge: 2,000 St

**1.2.3.43 Kernbohrung 100 mm**
Kernbohrung wie vor beschrieben jedoch:

Kerndurchmesser= ca. 100 mm
Wand-/Deckenstärke= ca. 250 mm

zu liefern und herzustellen
Menge: 4,000 St

**1.2.3.44 Bezeichnungsschild aus Resopal**
Bezeichnungsschild aus Resopal

Oberfläche  :  grün; Schrift: weiß
Größe  :  B = von 100 bis 150 mm
  :  H = von  30 bis  75 mm

mit gravierter Schrift, zur Kennzeichnung der
Einbauteile
einschl. dem erf. Klein- und Befestigungsmaterial
für die Rohr-/Wandmontage

zu liefern und fachgerecht zu montieren
Menge: 8,000 St

**1.2.3.45 Profileisen in verzinkter Ausführung**
Profileisen in verzinkter Ausführung
für besondere Befestigungskonstruktionen der Rohrleitungen, Ausführung als Installationsschienen (C-Profile), Montagewinkel, Konsolenwinkel, Gewindestangen etc.
einschl. Befestigungsmaterialien wie Metalldübel, Schrauben und Muttern

zu liefern und zu montieren
Menge: 40,000 kg

##### Titel 1.2.4 Module zur Vorwandinstalltion

**1.2.4.1 Montageelement Waschtisch**
Montageelement für Waschtisch

Einbauhöhe  : 1120 mm
Einbaubreite  :  500 mm
Einbautiefe  :  75 mm

für Einbau vor/in eine Ständerwand.
Vormontierte Einheit bestehend aus:
- Fußverlängerung 20 cm
- selbsttragendem Montagerahmen,
  pulverbeschichtet
- verstellbare Fußstützen, verzinkt
- 2 Befestigungsgewindestangen mit
  verstellbarem Abstandsmaß 5 - 38 cm
- höhenverstell- und wechselbare Armaturenplatte
- 2 universelle Wasseranschlüsse R 1/2" mit
  Dämmunterlage
- PE-Fertigablaufbogen Ø 50 mit Gummidichtung
- Bausatz für Vorwandmontage für die Befestigung an einer Masiv-/Ständerwand. Vormontierte Einheit bestehend aus: 2 verzinkten, stufenlos tiefenverstellbaren Wandbefestigungen mit Beplankungsauflage, zusätzlicher Beplankungsauflage

zu liefern und zu montieren
Menge: 6,000 St

**1.2.4.2 Montageelement WC**
Montageelement für Wand-WC, Betätigung von vorne

Einbauhöhe  : 1120 mm
Einbaubreite  :  500 mm
Einbautiefe  :  120 mm

für Einbau vor / in eine Ständerwand.
Vormontierte Einheit bestehend aus:
- selbsttragendem Montagerahmen,
  pulverbeschichtet
- verstellbare Fußstützen, verzinkt
- 2 Gewindestangen M 12 mit verstellbarem Abstandsmaß 180/230 mm
- vormontiertem, vollisolierten Unterputz
  Spülkasten UP 320 - 3 / 6 / 7,5 Liter
- Spülkasten Bauschutzteil
- Eckventil R ½"
- Spülrohr mit Ablaufbefestigung
- PE Wand-WC-Bogen 90°, Ø 90/90 mm
- PE Übergangsstück, Ø 90/110 mm
- PE Anschlussgarnitur Ø 90 mm
- Fußverlängerung 20 cm
- Bausatz für Vorwandmontage für die Befestigung an einer Masiv-/Ständerwand. Vormontierte Einheit bestehend aus: 2 verzinkten, stufenlos tiefenverstellbaren Wandbefestigungen mit Beplankungsauflage, zusätzlicher Beplankungsauflage

zu liefern und zu montieren
Menge: 6,000 St

**1.2.4.3 Montageelement Waschtisch barrierefrei höhenverstellbar**
Montageelement für Waschtisch barrierefrei höhenverstellbar

Einbauhöhe  : 1355 - 1505  mm
Einbaubreite  : 690 mm
Einbautiefe: 210 - 240  mm

für Einbau vor/in eine Ständerwand.
Vormontierte Einheit bestehend aus:
- elektrisch höhenverstellbares Waschtisch-Vorwandelement
- Steuerung per Funkfernbedienung
- Waschtischhöhe stufenlos um 300 mm verstellbar
- Anpassbare Ausgangshöhe durch verstellbare Bodenstützen inkl. Fußverlängerung 20 cm
- belastbar bis 150 kg
- Schallentkopplung sämtlicher Leitungen

zu liefern und zu montieren
Menge: 1,000 St

**1.2.4.4 Montageelement WC barrierefrei**
Montageelement für Wand-WC-BF 112 cm
Betätigung von vorne

Einbauhöhe  : 1120 mm
Einbaubreite  :  880 mm
Einbautiefe  :  170 mm

für Einbau vor / in eine Ständerwand.
Vormontierte Einheit bestehend aus:
- selbsttragender Montagerahmen, pulverbeschichtet

Lieferumfang
- Wasseranschluss R 1/2, mit integriertem Eckventil und Handrad
- Bauschutz für Serviceöffnung
- 2 Schutzstopfen
- 4 Wandanker
- Anschlussset für WC, D 90 mm
- Anschlussbogen 90G aus PE-HD, D 90 mm
- Übergangsmuffe aus PE-HD, D 90 / 110 mm
- 2 Gewindestangen M12
- UP-Dose für Bohrloch D 68 mm, für Elektroanschluss
- Befestigungsmaterial
- Fußverlängerung 20 cm
- Bausatz für Vorwandmontage für die Befestigung an einer Masiv-/Ständerwand. Vormontierte Einheit bestehend aus: 2 verzinkten, stufenlos tiefenverstellbaren Wandbefestigungen mit Beplankungsauflage, zusätzlicher Beplankungsauflage

zu liefern und zu montieren
Menge: 1,000 St

**1.2.4.5 Vorrüstung Küchenspüle & Spülmaschine**
Vorrichten für den Anschluss an die
bauseits gelieferte Küchenspüle,
unter Hinzulieferung von:
2 verchromte Eckventile DN 15
  wie vor beschrieben
  mit verchromten Rohr
2 verchromte Kombi-Eckventile
  wie vor beschrieben
1 Spültisch-Fertig-Ablauf DN 50 als Raumsparmodell mit PVC-Geruchverschluß,
  weiß, mit Rosette und Verschraubung,
  sowie Anschluß für Geschirrspüler (1") inkl.  Blindkappe und Winkelschlauchtülle, sowie
  mit ms.-verchr. Stopfenablaufventil mit
  Kugelkette und Gummistopfen

liefern und montieren.
Menge: 1,000 St

##### Titel 1.2.5 Einrichtungsgegenstände mit Zubehör

*Hinweis: Keramiken*

**1.2.5.1 Waschtisch**
Waschtisch-Anlage
mit Hahnloch und Überlauf,
Kombinierbar mit Waschtischunterschränken
Größe  : 600 × 480 mm
Farbe  : Weiß
bestehend aus:
1 Waschtisch aus Sanitärkeramik
  Die Andruckflächen des Waschtisches sind vor der
  Montage mit dauerelastischem Schallschutzband
  zu belegen und nach der Montage zu versiegeln
2 ms.-verchr. Eckventil 'e' 1/2" mit Schubrosette
  und evtl. Verlängerungen
1 Satz verchr. Befestigungen einschl. Dübel,
  Muttern, Stockschrauben und Unterlegscheiben
1 ms.-verchr. Geruchverschluß 1 1/4" mit Rosette

- Andruckflächen mit dauerelastischem Schallschutzband belegen

zu liefern und zu montieren.
Menge: 6,000 St

**1.2.5.2 WC - Tiefspüler**
Wandhängende WC - Anlage,
Ausführung  : Tiefspüler
Ausladung  : 540 mm
Farbe  : Weiß
bestehend aus:
1 wandhängender Klosettkörper aus Sanitärkeramik
  Abgang: Waagerecht verdeckt
  für Spülkästen mit 4,5, 6 Liter Inhalt
1 Zu- und Ablaufgarnitur vom Spülrohr zum Klosett
  mit Verbinder und Ablaufmanschette DN 100
1 Toilettensitz aus Vollkunststoff mit angeformter
  Sitzfläche mit Deckel nach DIN 19516 und
  verchrohmten Befestigungsscharnieren.

- Andruckflächen mit dauerelastischem Schallschutzband belegen

zu liefern und zu montieren.
Menge: 6,000 St

**1.2.5.3 Waschtisch barrierefrei**
Waschtisch-Anlage mit Hahnloch und Überlauf,
barrierefrei

Größe  : 600 × 550 mm
Farbe  : Weiß

Eigenschaften
- Ergonomisch geformte Vorderseite
- Innenbecken mit zwei Ebenen für
Teilfüllung
- Ergonomisch geformte Armauflagen
- Eckiges Design
- Becken flach
- Integrierte Griffmulde
- Aufkantung für direkten
Spiegelaufsatz
- Viel Kniefreiheit beim Sitzen
- Zwei Wasserebenen im Innenbecken
ermöglichen bei halber Befüllung die
Ablage von Accessoires im Frontbereich.
- Entspricht der DIN 18040

Technische Eigenschaften
- Werkstoff: Sanitärkeramik
- Nettogewicht: 16,800 kg
- Hahnloch: mittig
- Überlauf: sichtbar
- B / Breite (cm): 60 cm
- H / Höhe (cm): 15,5 cm
- T / Tiefe (cm): 55 cm

Die Andruckflächen des Waschtisches sind vor der
Montage mit dauerelastischem Schallschutzband
zu belegen und nach der Montage zu versiegeln
2 ms.-verchr. Eckventil 'e' 1/2" mit Schubrosette
  und evtl. Verlängerungen
1 Satz verchr. Befestigungen einschl. Dübel,
  Muttern, Stockschrauben und Unterlegscheiben
1 ms.-verchr. Geruchverschluß 1 1/4" mit Rosette

zu liefern und zu montieren
Menge: 1,000 St

**1.2.5.4 WC - Tiefspüler Rollstuhlgerecht**
Wandhängende WC - Anlage,
Rollstuhlgerecht gem. DIN 18040
Ausführung  : Tiefspüler
Ausladung  : 700 mm
Farbe  : Weiß
bestehend aus:
1 wandhängender Klosettkörper aus Sanitärkeramik
  Abgang : Waagerecht verdeckt
  für Spülkästen mit 3, 6 oder 7,5 Liter Inhalt
1 Zu- und Ablaufgarnitur vom Spülrohr zum Klosett
  mit Verbinder und Ablaufmanschette DN 100
1 Toilettensitz aus Vollkunststoff mit angeformter
  Sitzfläche mit Deckel nach DIN 19516 und
  verchrohmten Befestigungsscharnieren.

- Andruckflächen mit dauerelastischem Schallschutzband belegen

zu liefern und zu montieren.
Menge: 1,000 St

*Hinweis: Armaturen*

**1.2.5.5 Waschtischarmatur (elektronisch)**
Waschtischarmatur (elektronisch)

Farbe / Oberfläche: Chrom (glänzend)
Selbstverschließend
Platte/Armaturenloch
Benötigte Hahnlöcher: 1
Produkt geeignet für: Waschmulde, Waschtisch

Ausladung: 120 mm
Auslaufhöhe: 97 mm
Befestigungsart: Schaftverschraubung von unten
Geräuschverhalten DIN 4109: Gruppe 1
Lebensdauer: DIN EN 200
Durchfluss bei 3 bar: 5 Liter
Luftsprudler (sichtbar)
Temperaturregelung: manuelle Bedienung
Auslauf: fest (gegossen)

Automatischer Spülzyklus
Steuerungsart: Infrarot
Frequenz Spülzyklus: 6-72 Stunden
Spülzeit einstellbar von 1 bis 240 Sekunden
Tastweite: 50-250 mm
Schutzart (IP): IP67
Anschlussspannung: 230 Volt
Art der Spannungsversorgung: Netzbetrieb

liefern und montieren.
Menge: 7,000 St

*Hinweis: Warmwasserbereiter*

**1.2.5.6 UT Durchlauferhitzer 11 kW**
Kompakt-Durchlauferhitzer

Leistung  : 11 kW
Spannung : 400 V
Farbe  : weiß
Schutzart  : IP 24
Montage  : unter Spüle

zu liefern und wasserseitig anzuschliessen.
Menge: 1,000 St

*Hinweis: Zubehör*

**1.2.5.7 WC-Steuerung berührungslos barrierefrei**
WC-Steuerung Brührungslos

Einbauort  : Beh.-WC
Fabrikat d. Planung: Geberit o. glw. (Leitfabrikat)

WC-Strg. m. elektr. Spül, Netz, bl/BT, 2-Mengen-Sp., edst., manuell
WC-Steuerung mit elektronischer Spülauslösung, Netzbetrieb, 2-Mengen-Spülung, Betätigungsplatte Sigma10, automatisch / berührungslos / manuell

inklusive:
Betätigungsplatte Sigma10
Befestigungsrahmen mit
Infrarotsteuerung, vormontiert
Schutzplatte
Lagerbock mit Servomotor und
Hebevorrichtung, vormontiert
Drückerstange
Befestigungsmaterial
Elektro- und
Kommunikationsanschlussdose für
Montageelement für Wand-WC
Netzteil für Elektro- und
Kommunikationsanschlussdose

liefern und montieren.
Menge: 1,000 St

**1.2.5.8 WC - Betätigungsplatte**
Betätigungsplatte für Wandeinbauspülkasten

Farbe  : Weiß
Betätigung  : von vorne
mit wassersparender Spül-/Stop-Taste

liefern und zu montieren
Menge: 6,000 St

**1.2.5.9 Rückenstütze mit Polster**
Rückenstütze mit Polster

Farbe  :  weiß

Rückenstütze
- gepolsterte Lehne mit beidseitig angebrachten,
rechtwinklig gebogenen Stangen und
Befestigungsrosetten
- dient zum Abstützen des Rückens auf dem WC
- mit durchgehendem, korrosionsgeschütztem Stahlkern
- Montage an der Wand mit Rosetten
- Achsmaß 435 mm, 220 mm hoch und 150 mm tief,
Rückenstütze 350 mm breit, Stangendurchmesser 33 mm,
Rosettendurchmesser 70 mm
- Rückenpolster aus schwarzem PUR
- aus hochglänzendem Polyamid nach HEWI Farbtabelle

liefern und zu montieren
Menge: 1,000 St

**1.2.5.10 Stützklappengriff mit Funkspülauslösung**
Toilettenstützklappgriff, BAGUV geprüft

Ausladung  :  850 mm
Farbe  :  weiß
Fabrikat d. Planung  : Hewi o. glw. (Leitfabrikat)

zwei parallele, übereinander angeordnete, durch
einen Verbindungsbogen zusammengefügte Stangen
- dient zum Festhalten und Abstützen
- belastbar bis 100 kg
- mit durchgehendem, korrosionsgeschütztem Stahlkern
und Wandplatte aus Polyamid mit integriertem
Stahlkern
- kann nach oben und gebremst nach unten geklappt
werden
- verdeckte Befestigung
- Ausladung 850 mm, 259 mm hoch und 78 mm breit,
Stangendurchmesser 33 mm

erfüllt die Anforderungen nach DIN 18040,

Zubehör:

- WC-Papierhalter 801.50.011
- WC-Spülauslösung (Funk) 801.50.060

einschl. der erforderlichen Klein- und Befestigungsmaterialien
zu liefern und zu montieren
Menge: 2,000 St

**1.2.5.11 Funk-Electronic für WC-Steuerung**
Funk-Electronic für WC-Steuerung

Fabrikat d. Planung: Geberit o. glw. (Leitfabrikat)

Netzbetrieb für Funktaster
- Für Geberit Sigma UP-Spülkästen 12 cm
- Zur manuellen Fernauslösung von
Geberit Sigma UP-Spülkästen 12 cm
über Geberit Funktaster
- Zum Auslösen einer 2-Mengen-Spülung

Eigenschaften
- Spülauslösung über Geberit
Funktaster, drahtlos
- 2-Mengen-Spülung über Funktaster
auslösbar
- 1-Mengen-Spülung über
Betätigungsplatte auslösbar
- Funktionen mit Geberit
Service-Handy einstellbar und
abfragbar

Technische Eigenschaften
- Betriebsspannung (V): 4.1 V DC
- Funkfrequenz (MHz): 868.4 MHz
- Funkreichweite (m): 10 m
- Intervallspülung : 1-168 h
- Nennspannung (V): 85-240 V AC
- Netzfrequenz (Hz): 50-60 Hz

zusätzlicher Lieferumfang
- Befestigungsrahmen
- Drückerstange
- Schutzplatte
- Lagerbock mit Servomotor und
Hebevorrichtung, vormontiert
- Elektrische Steuerung
- Befestigungsmaterial

Zubehör:
- Trafo 230/12 V
- Anschlusskabel 12 V -
einschl. der erforderlichen Klein-, Dicht- und Befestigungsmaterialien
zu liefern und fachgerecht zu montieren
Menge: 1,000 St

**1.2.5.12 Seifenspender barrierefrei (elektronisch)**
Seifenspender

elektronischer Seifenspender, Wandmontage
Farbe: weiß

inklusive Befestigungsmaterial
liefern und montieren.
Menge: 1,000 St

**1.2.5.13 Seifenspender manuell**
Seifenspender

Wandmontage
Farbe: weiß

inklusive Befestigungsmaterial
liefern und montieren.
Menge: 6,000 St

**1.2.5.14 WC-Papierhalter**
WC-Papierhalter

Wandmontage
Farbe: weiß

inklusive Befestigungsmaterial
liefern und montieren.
Menge: 6,000 St

**1.2.5.15 Reserve WC-Papierhalter**
Reserve WC-Papierhalter

Wandmontage
Farbe: weiß

inklusive Befestigungsmaterial
liefern und montieren.
Menge: 6,000 St

**1.2.5.16 WC-Bürstengarnitur**
Reserve WC-Papierhalter

Wandmontage
Farbe: weiß

inklusive Befestigungsmaterial
liefern und montieren.
Menge: 6,000 St

**1.2.5.17 Papierhandtuchspender mit Abfallbehälter**
Papierhandtuchspender

- kubischer Grundkörper
- Weiss
- zur Aufnahme von handelsüblichen Papierhandtüchern in der Breite 240 - 250 mm und gefalteter Länge von 90 - 100 mm
- Füllmenge ca. 300 - 450 Papierhandtücher
- Füllstandsanzeige
- Schutz gegen Missbrauch durch Verriegelung
- zur Wandmontage

Abfallbehälter
- kubischer Grundkörper
- weiss
- Fassungsvermögen ca. 25 l
- unsichtbare, integrierte Beutelhalterung
- zur Wandmontage

inklusive der notwendigen Wandbefestigungen

lilefern und montieren.
Menge: 3,000 St

##### Titel 1.2.6 Isolierung und Brandschutz

*Hinweis: Isolierung für Es-Rohr in der TZ und Abhangdecken*
in der Ausführung wie nachfolgend beschrieben
Wärmeleitfähigkeit: 0,035 W/(mK) nach EnEV
Baustoffklasse: A2 nach DIN 4102-1Schmelzpunkt: > 1000 °C nach DIN 4102-17
Ausführung:
Dämmschale fugendicht auf die Rohrleitung aufbringen. Schutzstreifen der selbstklebenden Längsüberlappung entfernen und damit den Längsschlitz dicht verkleben. Rundstöße mit selbstklebendem Alufix Klebeband diffussionsdicht zu verkleben.
Zusätzlich die Schalen mit verzinktem Bindedraht, 6 - 8 Windungen pro lfd. Meter, auf der Rohrleitung be- festigen. An Heiz- , Kalt-  und Warmwasserleitungen in Decken, in Zwischendecken, Wandschlitzen und Montageschächten gemäß Herstellervorschriften fachgerecht aufzutragen. Ausschnitte für Rohrein- bauteile wie Thermometer, Fühler, Entleerungen sowie Kennzeichnungspfeile nach DIN 2403 alle 3 m etc. sind zu berücksichtigen,

**1.2.6.1 Isolierung für Es-Rohr 15 mm / 100 %**
Isolierung für Es-Rohr 15 mm
Dämmstärke  : 20 mm
sonst wie vor beschrieben
zu liefern und zu montieren
Menge: 40,000 m

**1.2.6.2 Isolierung für Es-Rohr 18 mm / 100 %**
Isolierung für Es-Rohr 18 mm
Dämmstärke: 20 mm
sonst wie vor beschrieben
zu liefern und zu montieren
Menge: 30,000 m

**1.2.6.3 Isolierung für Es-Rohr 22 mm / 100 %**
Isolierung für Es-Rohr 22 mm
Dämmstärke: 20 mm
sonst wie vor beschrieben
zu liefern und zu montieren
Menge: 10,000 m

**1.2.6.4 Isolierung für Es-Rohr 28 mm / 100 %**
Isolierung für Es-Rohr 28 mm
Dämmstärke: 30 mm
sonst wie vor beschrieben
zu liefern und zu montieren
Menge: 25,000 m

**1.2.6.5 Isolierung für Es-Rohr 28 mm / 200 %**
Isolierung für Es-Rohr 28 mm im Außenbereich
Dämmstärke: 60 mm
sonst wie vor beschrieben
zu liefern und zu montieren
Menge: 10,000 m

*Hinweis: Isolierung als Isolierschauch*
Isolierschlauch zur Vorwandinstallation

rundextrudierte Rohrdämmung aus geschlossenzelligem
Polyethylenschaum mit coextrudierter PE- Folie, reiß- und trittfest, zur Dämmung von Leitungen.

Wärmeleitfähigkeit: 0,040W/(mK) bei 40°C Mitteltemperatur
Brandverhalten: Euroklasse E
Temperatureinsatzbereich:-45°C bis +105°C

liefern und nach den Herstellevorgaben fachgerecht
verlegen

**1.2.6.6 Isolierschlauch 9/15**
Isolierung wie vor beschrieben, jedoch

Isolierstärke  : 9 mm
Rohrnennweite: DN 12

zu liefern und zu montieren
Menge: 15,000 m

**1.2.6.7 Isolierschlauch 9/18**
Isolierung wie vor beschrieben, jedoch

Isolierstärke  : 9 mm
Rohrnennweite: DN 15

zu liefern und zu montieren
Menge: 5,000 m

**1.2.6.8 Isolierschlauch 9/22**
Isolierung wie vor beschrieben, jedoch

Isolierstärke  : 9 mm
Rohrnennweite: DN 20

zu liefern und zu montieren
Menge: 5,000 m

**1.2.6.9 R 90-Rohrabschottung DN 25**
R 90-Rohrabschottung DN 25
für äusseren Rohr-Ø:  28,0 mm
für Rohrwerkstoff:  Es
R 90-Rohrabschottung zur Montage in Wand / Decke mit entsprechender Feuerwiderstandsklasse.
zu liefern und fachgerecht zu montieren
Menge: 2,000 St

#### Gewerk 1.3 Nebenleistungen und Wartung

**1.3.1 Montageplanung**
Für die ausgeführten Gewerke sind folgende Unterlagen
zu erstellen:

-  Montageplanung

Die Montagezeichnungen sind mit allen technischen und
funktionellen Angaben zu versehen.

Die Unterlagen sind  3-fach, 10 Arbeitstage vor dem
Montagebegin als pdf und dwg zur Prüfung vorzulegen.
Menge: 1,000 St

**1.3.2 Brandschutzdokumentation**
Brandschutzdokumentation

Fotodokumentation aller Brandschutzdurchführungen der Gewerke Heizungs- und Sanitärtechnik.

Jede Brandschutzdurchführung ist so zu fotografieren, dass der jeweilige Brandschott als auch das zugehörige Hinweisschild der bauaufsichtlichen Zulassung erkennbar sind.

Die Aufnahmen müssen aus einem geeigneten Winkel und mit mit ausreichender Beleuchtung erfolgen, um eine eindeutige Identifizierung der Durchführungen und deren Kennzeichnung zu ermöglichen.

Zusätzlich ist ein Übersichtsplan in Form eines Grundrisses zu erstellen, in dem alle dokumentierten Brandschutzdurchführungen entsprechend markiert und durchnummeriert sind.

Der Übersichtsplan ist im PDF und DWG-Format bereitzustellen.
Menge: 1,000 St

**1.3.3 Revisionsplanung**
Für die ausgeführten Gewerke sind folgende Unterlagen
zu erstellen:

-  Revisionsplanung

Die Revisionszeichnungen sind mit allen technischen und
funktionellen Angaben zu versehen.

Die Unterlagen sind 3-fach zur Prüfung vorzulegen.
Menge: 1,000 St

**1.3.4 Wartungsvertrag für die Gewerke H-S (48 Mon)**
Wartungsvertrag für die Gewerke H-S
für die Gewährleistungszeit von 48 Monaten
Menge: 1,000 St

### Los 2 Erweiterungsbau

#### Gewerk 2.1 Heizungstechnik

##### Titel 2.1.1 Wärmepumpe und Zubehör

**2.1.1.1 Luft/Wasser-Wärmepumpe**
Luft/Wasser-Wärmepumpe

Referenzfabrikat: Dimplex o. glw. (Leitfabrikat)
Referenztyp: LA 20

Reversible Heizungswärmepumpe mit natürlichem Kältemittel LA 2030CP Leistungsgeregelte Wärmpumpe zum Heizen und Kühlen für Außenaufstellung mit wandmontierten Wärmepumpenmanager WPM Touch mit Touch-Display und integriertem Gateway zur Integration in ein LAN-Netzwerk und Steuerung über die Dimplex Home App. Schalloptimiert durch strömungsoptimierte Luftführung mit gekapseltem Verdichterraum, Axial-Lüfter für natürlich leises Luftgeräusch und frei schwingender Verdichtergrundplatte zur Körperschallentkopplung. Hohe Leistungszahlen (COP) durch Hochleistungsverdampfer, elektronisches Expansionsventil, EC-Lüfter zur Anpassung des Luftvolumenstroms, lastabhängigen Optimierung der Verdichterdrehzahl über den Inverter. Maximale Betriebssicherheit für die Nutzung des Kältemittels R290 durch sensorische Überwachung des Kältekreises mit selbstoptimierender Abtauung und im Gerät integriertes Sicherheitskonzept mit Propan-Sensor, um im Fehlerfall die Wärmepumpe zu sperren und das Eindringen von Kältemittel ins Gebäude zu verhindern. Die aufstellungsabhängige Sicherheitsbereich ist auf der Homepage zur Verfügung stehenden Montage- und Gebrauchsanweisung zu entnehmen und zwingend zu befolgen.

Der integrierte Wärmemengenzähler visualisiert die ermittelte Wärmemenge für Heizen und Warmwasserbereitung inkl. der genutzten Umweltenergie am Wärmepumpenmanager. Einfache und schnelle Montage durch die Möglichkeit zur wandnahen Aufstellung mit einem minimalen Wandabstand von 0,8 m auf der Ansaugseite. Hydraulischer Anschluss an der Geräterückseite, vor Ort ohne zusätzliches Zubehör umbaubar zum Anschluss von unten mit integriertem Schutz gegen das Eindringen von Nagetieren. Universalbauweise mit flexiblen Erweiterungsmöglichkeiten für:

bivalente oder regenerative Betriebsweise
ungemischten und gemischten Heiz-/Kühlkreis
Intelligente Raumtemperaturregelungung über Smart-RTC (Sonderzubehör)
Nutzung lastvariabler Tarife (SG Ready)
Kaskadierung von maximal 14 Geräten mit dem Zubehör Masterregler möglich.

Bei einer Außentemperatur von -10 °C kann eine maximale Vorlauftemperatur von 70 °C erreicht werden. Bei der stillen Kühlung über Flächenheiz/-kühl-Systeme ist der Raumtemperaturregler mit Feuchtesensor (RTM Econ) und ein gemischter Heizkreis erforderlich, um die Vorlauftemperatur in Abhängigkeit der Lufttemperatur und Feuchte eines Referenzraumes zu regeln. Schmutzfänger und sensorische Durchflussmessung zur Absicherung des minimalen und maximalen Heizwasserdurchsatzes integriert. Vor- und Rücklauffühler integriert; Außenfühler (Norm NTC-2) im Lieferumfang. Die elektrische Verbindung zwischen der im Gebäude zu montierenden Regelung und der Außeneinheit erfolgt über ein nicht im Lieferumfang enthaltenes geschirmtes 2-adriges Datenkabel (z.B. LiYY 2x0,6 mm² oder J-Y(ST)Y..LG2x2x0,8mm²). Seitenteile und Deckel Anthrazitgrau strukturiert (ähnlich RAL 7016), Frontverkleidungen Graualuminium strukturiert (ähnlich RAL 9007).

Technische Daten:

Untere Einsatzgrenze Wärmequelle: -22 °C
Obere Einsatzgrenze Wärmequelle: +40 °C
max. Vorlauftemperatur: 70 °C
Heizleistung / COP A7/W35: 19 kW / 5,0
Heizleistung / COP A2/W35: 6,8 kW / 4,7
Heizleistung max. / COP A2/W35: 17,4 kW / 3,7
Heizleistung max. / COP A-7/W35: 19,6 kW / 2,8
Kühlleistung max. / EER A35/W18: 17,6 kW / 3,7
Schallleistungspegel ErP: 50,7 dB(A)
Schalldruckpegel in 10 m: 23 dB(A)
Breite x Höhe x Tiefe: 1800 x 1517 x 885 mm
Gewicht: 380 kg
Kältemittel /-menge: R290 / 2,5 kg
Anschluss-Spannung: 3/PE ~400 V, 50 Hz

Wärmepumpenmanager WPM Touch Connect mit Farb-Display zur Überwachung und Fernsteuerung eines Wärmepumpensystems mit flexibel nutzbaren Regelfunktionen. Zeitgesteuerte Absenkung und Erhöhung der Heizungskennlinien, Zeitfunktionen für die bedarfsgerechte Warmwasserbereitung über die Wärmepumpe mit der Möglichkeit zur gezielten Nacherwärmung über eine Flanschheizung. Betriebsart "Bivalent" für Hybridanlagen zur Ansteuerung fossiler Wärmeerzeuger über 0-10V-Signal und Schaltkontakt. Betriebsart "Regenerativ" zur Kombination der Wärmepumpe mit weiteren erneuerbaren Energien wie Holz oder Solar; dynamische Eingabemenüs mit unterschiedlichen Zugriffen für den Fachmann und den Benutzer. Automatisiertes Programm zum gezielten Trockenheizen des Estrichs. Flexible Nutzung der Regelfunktionen (Kühlen, Warmwasser, gemischte Heiz- und Kühlkreise, Solarthermie, bivalent, regenerativ) über drei frei wählbare Funktionsblocks, die über das Sonderzubehör (WPM Touch +2) um 2 Funktionen erweiterbar sind. Anschluss-Platinen mit farblich codierten Steckern je Funktionsblock. Grafische Darstellung der erzeugten Wärme- und Energiemengen, der genutzten Umweltenergie sowie der Effizienz im Vergleich der letzten Monate und Jahre. EasyOn hilft bei der geführten Inbetriebnahme zur schrittweisen Einstellung der optimalen Anlagenkonfiguration.
LAN Anschluss zur Kommunikations- und Fernüberwachungsmöglichkeit über die Dimplex Home App, sowie die Protokolle Modbus TCP und MQTT bereits integriert. Verfügbare Kommunikationsprotokolle Modbus RTU, BACnet und KNX/EIB als Erweiterung (Sonderzubehör) möglich; Außenfühler (R1, Norm NTC-2) und Anforderungsfühler (R2.2, Norm NTC-10) im Lieferumfang enthalten.

Zubehör:

- BKS 230 Bodenkonsole
- HWS 2040 Haltewinkleset
- KAH 2040  Kondensatablaufheizung
- ASW 2040 Kranösenset

liefern und mit vornenannten Zubehör montieren
Menge: 2,000 St

**2.1.1.2 Masterregler**
Masterregler für vorgenannte Luft/Wasser-Wärmepumpe
Referenzfabrikat: Dimplex o. glw. (Leitfabrikat)
Typ: CON WPM Master
liefern und montieren
Menge: 1,000 St

**2.1.1.3 Wärmepumpe anliefern**
Vorstehend aufgeführte Wärmepumpe anliefern,
an den Aufstellort zu transportieren, zusammenzubauen gemäß der gültigen Herstellervorschrift.
Alle erforderlichen Nebenleistungen wie
Kran, Hebezeuge, Hilfsmittel sind einzukalkulieren.
Aufzustellen, auszurichten, mit allen erforderlichen Rohrleitungen und Elektroleitungen
zu verbinden, betriebsfertig anzuschliessen
in Betrieb nehmen und Einregulieren

Aufstellort:: Dach über 2.OG (14 m)
Menge: 2,000 St

**2.1.1.4 Grundgestell Außeneinheiten**
Grundgestell Außeneinheiten

Gestell aus Aluminium, pulverbeschichtet, zur Außenaufstellung der beiden Wärmepumpen auf dem Dach

Außeneinheiten auf Schneefreihöhe aufständern

Die Konstruktionszeichnung ist vor Erstellung der Konsole zur Freigabe vorzulegen,
einschl. der erforderlichen Klein-, Dicht- und Befestigungsmaterialien
zu liefern und zu montieren
Menge: 1,000 St

**2.1.1.5 Wärmegedämmte Dachdurchführung 160 mm**
wärmegedämmte Dachdurchführung 160 mm
aus verzinktem Stahlblech zur Durchführung
der Heizleitungen und Verdrahtung durch das
Dach in Regendicht einschl. 2 Bogen 90°,
DN 160 aus verz. Stahlblech zu liefern und in
 Abstimmung mit dem Dachdecker
zu montieren
Menge: 4,000 St

**2.1.1.6 System-Pufferspeicher 1000 l**
System-Pufferspeicher 1000 l
Stand-Pufferspeicher für den Heizbetrieb mit 1000 Liter Nenninhalt (Nutzinhalt 870 Liter), einschließlich 6 Muffen 1 ½" für Elektrozusatzheizstäbe (bis CTHK 636) und 3 Muffen für Tauchhülsen ½" zum Einbau von Temperaturfühlern. An je zwei um 90 Grad versetzten Vor- und Rücklaufstutzen 2" IG erfolgt der Heizwasseranschluss. Lieferung inkl. vormontierter und für den leichteren Transport abnehmbare Vlies-Dämmung (100 mm Dämmstärke seitlich, 120 mm Dämmstärke Kopfdämmung) mit geringen Stillstandsverlusten (3,36 kWh/24h = 140 W), Farbe Speichermantel grau; Durchmesser 1000 mm, Betriebsdruck 3 bar.

Zubehör: Taucheizkörper 6,0 KW

Kippmass (ohne Dämmung): 2250 mm
Durchmesser x Höhe (ohne Dämmung): 790 x 2055
Wärmeverlust: 3,36 kWh/24 h (20 °C Raum, 65 °C Speicher-Temperatur)
Gewicht: 126 kg

Stellfuß Speicher 1000 l
3 Stck Thermometer mit Analoganzeige
Podest 1.200 x 1.200 mm

liefern und montieren
Menge: 1,000 St

**2.1.1.7 Kesselsicherheitsgruppe**
Montageeinheit geschlossene Heizungsanlagen, Stahlkonsole verzinkt.
Komplett bestückt mit:
- automatischer Schnellentlüfter MV10R
- Manometer DN 10, mit autom. Absperrventil,
- Sicherheitsventil DN 15, 2,5 bar,
  mit Verschraubung.
- Isolierung aus Polystyrol, Brandschutzklasse B 2
Menge: 2,000 St

##### Titel 2.1.2 Sicherheitstechnische Ausrüstung

**2.1.2.1 Zwei Regelgruppen FBH und HK**
Zwei Regelgruppen
Referenzfabrikat: Dimplex o. glw. (Leitfabrikat)

bestehend aus:

Heizwasserverteiler
Typ  : DDV 50

Verbindsset
Typ  : VS50-100

Doppelt Differenzdruckloser Verteiler
Typ  : VTB 32-2

Verteilerbalken 2-fach
Typ  :VTB 50

Hocheffizienz Umwälzpumpe DN 32 mit Koppelrelais
Typ  : UPH 120-32 PK

Modul gemischter Heizkreis
Typ  : MMH 50

Modul gemischter Heizkreis
Typ  : MMH 15

Nassläuferpumpe
Typ  : UPE 100-40K

liefern und montieren.
Menge: 1,000 St

**2.1.2.2 Membran-Druckausdehnungsgefäß N 200**
Membran-Druckausdehnungsgefäß

Typ  : N 200
Nutzvolumen: 200 l
Max. Betriebsüberdruck: 6 bar
Gasvordruck: 1,5 bar
Gewicht  : 23,8 kg
für geschlossene Heizungsanlagen, gebaut
nach DIN 4807, Zulassung gemäß EU-Druck-
geräterichtlinie 97 / 23 / EG, bestehend  aus Korbbogenböden sowie mit Halbmembrane, mit Füllventil und
angeschweißten Füßen, zu liefern, in das
Gebäude zu transportieren, aufzustellen und
an die erforderlichen Leitungen anzuschließen
Menge: 1,000 St

**2.1.2.3 Kappenkugelhahn DN 25**
Kappenkugelhahn DN 25 gesicherte Absperrung für
die Wartung und Demontage von Ausdehnungsgefäßen, mit Entleerung und Verschraubung als lösbares Verbindungsstück zwischen Ausdehnungsgefäß und Rohrleitung zu liefern und zu montieren
Menge: 1,000 St

**2.1.2.4 Rohrfeder-Manometer**
Rohrfeder-Manometer, Klasse 1,6 für geschlossene Heizungsanlagen nach DIN 4751
Anschluss mit verstellbarem Markenanzeiger,
zu liefern und zu montieren
Menge: 2,000 St

**2.1.2.5 Manometerprüfhahn DN 15**
Manometerprüfhahn (Dreiweghahn)
Nennweite  : DN 15
aus Messing mit Stopfbuchse,
zu liefern und zu montieren
Menge: 2,000 St

**2.1.2.6 Vakuum-Sprührohrentgasung**
Vakuum-Sprührohrentgasung zur System- und Nachspeisewasserentgasung in geschlossenen Heizwasser- und Kühlkreisläufen, als vollautomatische Multifunktionseinheit mit "auto start"-Funktion und selbsttätigem hydraulischen Abgleich des Entgasungsprozesses sowie Steuerung und Überwachung der Nachspeisefunktion.
Funktionseinheit bestehend aus für die Wandmontage konstruiertem Hydraulikteil und elektronischer, ergonomisch angeordneter Control Smart Steuerung mit CE Kennzeichen.
Im Hydraulikteil erfolgt die Entgasung mittels einer Membranpumpe in Verbindung mit einem vertikal angeordneten Messing-Vakuum-Sprührohr. Dieses ist mit Vakuumsprühdüse, Peilrohrentgasung und Drucküberwachung ausgerüstet. Die gesamte Einheit befindet sich schmutzgeschützt in einem Gehäuse aus expandiertem Polypropylen mit einer öffenbaren Wartungshaube.
Die Control Smart Steuerung ist in ein robustes Kunststoffgehäuse integriert, in der sowohl die Leistungs- und Kommunikationselektronik und das Bedientableau mit schmutzunempflindlicher Folientastatur untergebracht sind. Bluetooth serienmäßig als Kommunikationsschnittstelle integriert. Die Steuerung besitzt eine vollautomatische Mikroprozessorsteuerung mit Zeitfunktion, differenzierendem Fehler- und Parameterspeicher, LED-Anzeige der Betriebsmodi und allgemeiner Fehlermeldung, Visualisierung der Steuerungszustände für Systemdruck und allen relevanten Betriebs- und Störmeldungen mit der Control Smart App via Bluetooth Kommunikation.
Kommunikationselektronik bestehend aus:
- Schnittstelle RS485 (galvanisch getrennt) für den Anschluss - potenzialfreier Ausgang zur Weiterleitung der Sammelmeldung
- digitaler Eingang zur Signalverarbeitung eines Kontaktwasserzählers
- analoger Eingang für die Messung der Leitfähigkeit
Vakuum-Sprührohrentgasung des Inhalts-, Füll- und Nachspeisewassers in selbstoptimierendem Betrieb mit Zyklen für Dauer-, Intervall- und Nachspeiseentgasung. Kontrollierte Nachspeisung über betriebssicheren Zweiwegemotorkugelhahn. Die Ansteuerung erfolgt über eine integrierte Systemdruckauswertung oder ein externes 230 V Signal (z.B. einer Druckhaltestation), mit automatischer Unterbrechung und Störmeldung bei Überschreitung der Laufzeit und/oder der Zyklenanzahl. Die Nachspeisung kann alternativ aus einem offenen Netztrennbehälter erfolgen. Auswertemöglichkeit eines Kontaktwasserzählers inkl. optional möglicher Kapazitätsüberwachung von Ionentauschern in der Nachspeiseleitung. Dokumentation und Kontrolle des Gesamtsystems bezüglich o.g. Parameter.

Max. Anlagenvolumen: 6 m³
Max. Anlagenvolumen Glykol: 4 m³
Max. zul. Betriebstemperatur: 70 °C
Max. zul. Betriebsüberdruck: 8 bar
Arbeitsdruck: 0.5 - 4.5 bar
Mindestzulaufdruck Nachspeisung: 0.10 bar
Max. Schalldruckpegel: 55 dB(A)
Anschluss elektrisch: 230V/50Hz
Anschluss Druckseite: G 1/2"
Anschluss Abströmseite: G 1/2"
Anschluss Nachspeisung: G 1/2"
Ausscheidegrad gelöste Gase bis: 90 %
Max. Teilvolumenstrom Netz: 0.050 m³/h
Max. Volumenstrom Nachspeisung: 0.080 m³/h

komplett zu liefern und betriebsbereit zu montieren
Menge: 1,000 St

**2.1.2.7 Lufttopf DN 40**
Lufttopf DN 40 mit zwei Böden und
zwei Anschlüssen
Anschl. Zultg.  : DN 40
Anschl. Entlftg.  : DN 20
sowie 1 Füll- und Entleerungskugelhahn
zu liefern und zu montieren
Menge: 4,000 St

**2.1.2.8 Anschlussgruppe zur Nachspeisung**
Anschlussgruppe zur Nachspeisung
Armatur zur direkten Verbindung von Nachspeiseeinrichtungen für Heiz- und Kühlwassersysteme mit Trinkwassernetzen. Im Einzelnen bestehend aus:
- Armaturabsperrkugelhähnen mit Motoraufnahme für Fillset Safecontrol zur automatischen kontrollierten Nachspeisung
- Systemtrenner nach DIN 1988-100 bzw. DIN EN 1717 (BA), mit integriertem Schmutzfänger
- Wasserzähler
Max. Umgebungstemperatur: 30 °C
Max. zul. Betriebstemperatur: 65 °C
Max. zul. Betriebsüberdruck: 10 bar
Anschluss Ein-/Austritt: R 1/2" / R 1/2"
mit Anlieferung an den Aufstellort, montieren, mit allen Anschlüssen verbinden und  in Betrieb nehmen
Menge: 1,000 St

**2.1.2.9 Wasserenthärtungsarmatur für Heizungsanlagen**
Wasserenthärtungsarmatur für Heizungsanlagen
Patronengehäuse, kompakte Basisarmatur zur Aufbereitung von Füll- und Ergänzungswasser mittels Ionenaustauschverfahren zum Schutz von Wärmeerzeugern u. Warmwasserheizungsanlagen gemäß VDI 2035. Patronengehäuse kann in Kombination mit den entsprechenden Patroneneinsätzen (separate Produkte) optional zur Wasserenthärtung oder Wasserentsalzung eingesetzt werden.Leistungsbeschreibung:
Inbetriebnahme für eine zwei-Pumpen/Kompressor Standardanlage der Produktreihe Variomat Giga durch den Kundendienst bestehend aus:
- Einstellung der Anlage auf die vom Auftraggeber zu benennenden Betriebsparameter
- Prüfung der Einstellung und Betriebsparameter sowie der Leistung der Anlage und Funktion im System
- Alle Einstellwerte werden in einem Protokoll dokumentiert
Typ: FG I
Lagertemperatur: -
Max. zul. Betriebstemperatur: 40 °C
Max. zul. Betriebsüberdruck: 8 bar
Anschluss Ein-/Austritt: Rp 1/2" / Rp 1/2"
Max. Dauerdurchfluss: 360 l/h
Patronenplätze: 1 St.
Max. Höhe: 600 mm
Breite: 260 mm
Gewicht: 1.90 kg

Zubehör: 2 St Enthärtungspatrone Kapazität: 6000 l×°dH

mit Anlieferung an den Aufstellort, montieren mit allen Anschlüssen verbinden und in Betrieb nehmen
Menge: 1,000 St

**2.1.2.10 Schmutzabscheider mit Gewinde, 110 °C, 10 bar**
Schmutz- und Schlammabscheider für Heiz- und Kühlwassersysteme bzw. geschlossene flüssigkeitsgefüllte Anlagensysteme.
Integrierter Hochenergie-Dauermagnet Easy Clip mit Ansteckfunktion für eine schnelle Anbindung ohne zusätzlichen Montageaufwand am Schlamm- und Schmutzabscheider. Hochleistungsmagnet besteht aus einer isostatisch gepressten Neodym Scheibe, der in eine Ansteckhülse aus TPE eingesetzt ist. Hocheffiziente Separierung und Fixierung von ferromagnetischen Partikeln aus dem Fluidstrom direkt in die Abscheidekammer durch axial ausgerichtetes Magnetfeld. Partikel werden durch einfaches Abziehen des Ansteckmagneten vom Abscheidergehäuse und einer anschließenden Reinigung ohne Betriebsunterbrechung dauerhaft und gezielt aus dem System entfernt. Für Wartungsarbeiten kann der Ansteckmagnet durch einfaches Abziehen vom Abscheidergehäuse entfernt werden.

Gehäusewerkstoff: Messing
Magnettyp: Ansteckmagnet
Einbauvariante: horizontal
Betriebstemperatur: 0 °C - 110 °C
Betriebsüberdruck: 10 bar
Anschluss : IG 1"
Reinigungsanschluss: G 3/4"
Anschlussvariante: Gewinde
Max. Volumenstrom: 2.0 m³/h
Durchmesser: 63 mm
Max. Höhe: 139 mm
Breite: 122 mm
Einbaulänge: 88 mm
Gewicht: 1.20 kg

 Zubehör: Zubehör Wärmedämmung

liefern und montieren
Menge: 1,000 St

##### Titel 2.1.3 Absperrorgane und Zubehör

*Hinweis: Flanschenabsperrventil*
Flanschenabsperrventil
Nenndruck PN 6 Gehäuse aus Gusseisen
GG-25, kurze Baulänge, weichdichtend,
in Durchgangsform, mit nichtsteigender
Spindel, mit Drosselkegel, Stellungsanzeiger,
Feststellvorrichtung und Hubbegrenzung
sowie Isoliermantel einschl. der erforderlichen
Gegenflansche, Schrauben und Dichtungen

**2.1.3.1 Flanschenabsperrventil DN 50**
Flanschenabsperrventil DN 50
sonst wie vor beschrieben
zu liefern und zu montieren
Menge: 4,000 St

**2.1.3.2 Scheibenrückschlagventil DN 25**
Scheibenrückschlagventil DN 25
Nennweite  : DN 25
Nenndruck  : PN 16
Gehäuse aus Pressmessing, Ventilkegel aus austenitischem Stahl federbelastet, zum Einbau zwischen Flansche,
einschließlich Gegenflansche, lange Maschinenschrauben und Dichtungen zu liefern und zu montieren
Menge: 2,000 St

**2.1.3.3 Differenzdruckregler DN 15**
Kombipaket aus Strangregulierventil und
Differenzdruckregler mit Voreinstellung in
Schrägsitzbauweise für Heizungs-, Klima- und
Industrieanlagen.
Mit variablen Sollwert, für Heizungs-
und Klimaanlagen einschl.Dämmschalen
sowie Impulsleitung
Menge: 1,000 St

**2.1.3.4 Differenzdruckregler DN 20**
Kombipaket aus Strangregulierventil und
Differenzdruckregler mit Voreinstellung in
Schrägsitzbauweise für Heizungs-, Klima- und
Industrieanlagen.
Mit variablen Sollwert, für Heizungs-
und Klimaanlagen einschl.Dämmschalen
sowie Impulsleitung
Menge: 1,000 St

**2.1.3.5 Differenzdruckregler DN 25**
Kombipaket aus Strangregulierventil und
Differenzdruckregler mit Voreinstellung in
Schrägsitzbauweise für Heizungs-, Klima- und
Industrieanlagen.
Mit variablen Sollwert, für Heizungs-
und Klimaanlagen einschl.Dämmschalen
sowie Impulsleitung
Menge: 5,000 St

**2.1.3.6 Schmutzfänger in Flanschausführung DN 40**
Schmutzfänger in Flanschausführung
Nennweite  : DN 40
Nenndruck  : PN 6
Gehäuse aus Gußeisen GG-25, Sieb aus nichtrostendem Stahldrahtgeflecht.
Mit Feinsieb für Wasser. einschl. der erforderlichen Gegenflansche, Schrauben und Dichtungen
zu liefern und zu montieren
Menge: 2,000 St

**2.1.3.7 Bimetall-Zeigerthermometer 1/2"**
Bimetall-Zeigerthermometer 1/2 "
Anschluss  : 1/2" hinten
Gehäuse-Ø  : 80 mm
Anzeigebereich:  0 °C bis 120 °C
Klasse  :  2
Gehäuse aus Aluminium, Schutzrohr aus Ms.,
Zifferblatt weiß mit Schwarzen Ziffern nach DIN,
waagerechte Ausführung, mit langer Tauchhülse
und Zeigerstellvorrichtung einschl. Klein- und
Dichtmaterial zu liefern und zu montieren
Menge: 8,000 St

**2.1.3.8 Einbausatz Kompakt-WMZ Qn 2,5 130mm**
Einbausatz Kompakt-WMZ Qn 2,5 130mm
1 VL-Kugelhahn direktfühlend 1 1/4",
2 Kugelhähne 1 1/4", Passstück,
2 Reduzierstück  AG 1 1/4" x IG 3/4",
2 Verschraubung 3/4" x ÜW 1"
liefern und montieren
Menge: 2,000 St

**2.1.3.9 Tauchhülsenset mit Aufschweissmuffe**
Tauchhülsenset mit Aufschweissmuffe
Tauchhülsenlänge: 80 mm
einschl. Tauchhülse, Aufschweissmuffe und Dichtung
zu liefern und zu montieren
Menge: 6,000 St

**2.1.3.10 Manometerprüfhahn (Dreiweghahn)**
Manometerprüfhahn (Dreiweghahn)
Nennweite  : DN 15 / 1/2"
aus Messing mit Stopfbuchse, mit Prüfflansch
zu liefern und zu montieren
Menge: 4,000 St

**2.1.3.11 Rohrfeder-Manometer, Klasse 1,6**
Rohrfeder-Manometer, Klasse 1,6
für geschlossene Heizungsanlagen nach DIN EN 12 828
Anschluss  : 1/2" unten
Gehäuse-Ø  : 100 mm
Anzeigebereich:  0 bis 6,0 bar,
Markierung  :  bei 4,5 bar
Gehäuse aus Edelstahl, mit verstellbarem Markenanzeiger,
zu liefern und zu montieren
Menge: 2,000 St

**2.1.3.12 Angabe Elektro**
Für die verantwortliche Angabe der bauseits durchgeführten Verkabelung (Absicherung aller im Leistungs- verzeichnis aufgeführten Pumpen, Regelungen Fühler, Manometer und sonstige elektrische Anlagen).
Erstellung der erforderlichen Kabellisten mit Eintragung der Anschluss- punkte in die Grundrisszeichnung mit Angabe der Leistungsdaten, sowie Überprüfung und Abstimmung mit der Elektroinstallationsfirma aller im Leistungs- ver- zeichnis aufgeführten Motore, Geräte und Regelkreise und sonstige elektrische Steuerungen. .
Menge: 1,000 St

##### Titel 2.1.4 Fußbodenheizung mit Zubehör

**2.1.4.1 Heizkreisverteiler 4 HK**
Heizkreisverteiler für vier Heizkreise aus Edelstahlrohren
mit Durchflussmengenmessern im Vorlauf

 Fußbodenheizkreisverteilers bestehend aus:
- Verteil- und Sammelrohr aus gezogenem, 2,5 mm starkem Edelstahl, Werkstoff 1.42.01 (oder gleichwertig) gemäß DIN 17457
- Vormontierte schalldämmende Wandhalterung
- Acht Durchflussmengenmesser (Messbereich ca. 0,5 - 6 l/min) im Vorlauf für die direkte Anzeige der Wassermengen in den einzelnen Heizkreisen
- Voreinstellbare, funktionsmaßgeprüfte Rücklaufventile
- Zwei vernickelten flachdichtende Verteilerendstücke zum Füllen, Entleeren, Spülen und Entlüften
- Kugelventil 1"
- 8 Klemmschraubungen
- 8 Rohrführungsbogen
- Senkrechte Einbaumöglichkeit der Stellantriebe
- Druck- und funktionsmaßgeprüft
- Bezeichnungsschilder
- Verteilerisolierung

Anzahl Heizkreise: 4 Stück
Abgänge  : 3/4"
Anschluss  : 1"

liefern und fachgerecht montieren.
Menge: 1,000 St

**2.1.4.2 Heizkreisverteiler 8 HK**
Heizkreisverteiler für acht Heizkreise aus Edelstahlrohren
mit Durchflussmengenmessern im Vorlauf

 Fußbodenheizkreisverteilers bestehend aus:
- Verteil- und Sammelrohr aus gezogenem, 2,5 mm starkem Edelstahl, Werkstoff 1.42.01 (oder gleichwertig) gemäß DIN 17457
- Vormontierte schalldämmende Wandhalterung
- Acht Durchflussmengenmesser (Messbereich ca. 0,5 - 6 l/min) im Vorlauf für die direkte Anzeige der Wassermengen in den einzelnen Heizkreisen
- Voreinstellbare, funktionsmaßgeprüfte Rücklaufventile
- Zwei vernickelten flachdichtende Verteilerendstücke zum Füllen, Entleeren, Spülen und Entlüften
- Kugelventil 1"
- 16 Klemmschraubungen
- 16 Rohrführungsbogen
- Senkrechte Einbaumöglichkeit der Stellantriebe
- Druck- und funktionsmaßgeprüft
- Bezeichnungsschilder
- Verteilerisolierung

Anzahl Heizkreise: 8 Stück
Abgänge  : 3/4"
Anschluss  : 1"

liefern und fachgerecht montieren.
Menge: 2,000 St

**2.1.4.3 Heizkreisverteiler 9 HK**
Heizkreisverteiler für neun Heizkreise aus Edelstahlrohren
mit Durchflussmengenmessern im Vorlauf

 Fußbodenheizkreisverteilers bestehend aus:
- Verteil- und Sammelrohr aus gezogenem, 2,5 mm starkem Edelstahl, Werkstoff 1.42.01 (oder gleichwertig) gemäß DIN 17457
- Vormontierte schalldämmende Wandhalterung
- Acht Durchflussmengenmesser (Messbereich ca. 0,5 - 6 l/min) im Vorlauf für die direkte Anzeige der Wassermengen in den einzelnen Heizkreisen
- Voreinstellbare, funktionsmaßgeprüfte Rücklaufventile
- Zwei vernickelten flachdichtende Verteilerendstücke zum Füllen, Entleeren, Spülen und Entlüften
- Kugelventil 1"
- 18 Klemmschraubungen
- 18 Rohrführungsbogen
- Senkrechte Einbaumöglichkeit der Stellantriebe
- Druck- und funktionsmaßgeprüft
- Bezeichnungsschilder
- Verteilerisolierung

Anzahl Heizkreise: 9 Stück
Abgänge  : 3/4"
Anschluss  : 1"

liefern und fachgerecht montieren.
Menge: 2,000 St

**2.1.4.4 Heizkreisverteiler 10 HK**
Heizkreisverteiler für acht Heizkreise aus Edelstahlrohren
mit Durchflussmengenmessern im Vorlauf

 Fußbodenheizkreisverteilers bestehend aus:
- Verteil- und Sammelrohr aus gezogenem, 2,5 mm starkem Edelstahl, Werkstoff 1.42.01 (oder gleichwertig) gemäß DIN 17457
- Vormontierte schalldämmende Wandhalterung
- Acht Durchflussmengenmesser (Messbereich ca. 0,5 - 6 l/min) im Vorlauf für die direkte Anzeige der Wassermengen in den einzelnen Heizkreisen
- Voreinstellbare, funktionsmaßgeprüfte Rücklaufventile
- Zwei vernickelten flachdichtende Verteilerendstücke zum Füllen, Entleeren, Spülen und Entlüften
- Kugelventil 1"
- 20 Klemmschraubungen
- 20 Rohrführungsbogen
- Senkrechte Einbaumöglichkeit der Stellantriebe
- Druck- und funktionsmaßgeprüft
- Bezeichnungsschilder
- Verteilerisolierung

Anzahl Heizkreise: 10 Stück
Abgänge  : 3/4"
Anschluss  : 1"

liefern und fachgerecht montieren.
Menge: 1,000 St

**2.1.4.5 Heizkreisverteiler 12 HK**
Heizkreisverteiler für zwölf Heizkreise aus Edelstahlrohren
mit Durchflussmengenmessern im Vorlauf

 Fußbodenheizkreisverteilers bestehend aus:
- Verteil- und Sammelrohr aus gezogenem, 2,5 mm starkem Edelstahl, Werkstoff 1.42.01 (oder gleichwertig) gemäß DIN 17457
- Vormontierte schalldämmende Wandhalterung
- Acht Durchflussmengenmesser (Messbereich ca. 0,5 - 6 l/min) im Vorlauf für die direkte Anzeige der Wassermengen in den einzelnen Heizkreisen
- Voreinstellbare, funktionsmaßgeprüfte Rücklaufventile
- Zwei vernickelten flachdichtende Verteilerendstücke zum Füllen, Entleeren, Spülen und Entlüften
- Kugelventil 1"
- 24 Klemmschraubungen
- 24 Rohrführungsbogen
- Senkrechte Einbaumöglichkeit der Stellantriebe
- Druck- und funktionsmaßgeprüft
- Bezeichnungsschilder
- Verteilerisolierung

Anzahl Heizkreise: 12 Stück
Abgänge  : 3/4"
Anschluss  : 1"

liefern und fachgerecht montieren.
Menge: 2,000 St

**2.1.4.6 Verteilerschrank Unterputz für 4 Heizkreise**
Verteilerschrank Unterputz für Heizkreisverteiler
Typ  : Unterputz
Größe  : 4 Heizkreise + Differenzdruckregler
Länge  : 550 mm
Höhe  : 690-800 mm
Tiefe  : 110 - 160 mm
Zubehör  : Schloss
Material  : Lackiertes Gehäuse aus verzinktem Stahl
höhenverstellbar bis 260 mm liefern und montieren.
Menge: 1,000 St

**2.1.4.7 Verteilerschrank Unterputz für 8 Heizkreise**
Verteilerschrank Unterputz für Heizkreisverteiler
Typ  : Unterputz
Größe  : 8 Heizkreise + Differenzdruckregler
Länge  : 750 mm
Höhe  : 690-800 mm
Tiefe  : 110 - 160 mm
Zubehör  : Schloss
Material  : Lackiertes Gehäuse aus verzinktem Stahl
höhenverstellbar bis 260 mm liefern und montieren.
Menge: 2,000 St

**2.1.4.8 Verteilerschrank Unterputz für 9 Heizkreise**
Verteilerschrank Unterputz für Heizkreisverteiler
Typ  : Unterputz
Größe  : 9 Heizkreise + Differenzdruckregler
Länge  : 800 mm
Höhe  : 690-800 mm
Tiefe  : 110 - 160 mm
Zubehör  : Schloss
Material  : Lackiertes Gehäuse aus verzinktem Stahl
höhenverstellbar bis 260 mm liefern und montieren.
Menge: 2,000 St

**2.1.4.9 Verteilerschrank Unterputz für 10 Heizkreise**
Verteilerschrank Unterputz für Heizkreisverteiler
Typ  : Unterputz
Größe  : 10 Heizkreise + Differenzdruckregler
Länge  : 850 mm
Höhe  : 690-800 mm
Tiefe  : 110 - 160 mm
Zubehör  : Schloss
Material  : Lackiertes Gehäuse aus verzinktem Stahl
höhenverstellbar bis 260 mm liefern und montieren.
Menge: 1,000 St

**2.1.4.10 Verteilerschrank Unterputz für 12 Heizkreise**
Verteilerschrank Unterputz für Heizkreisverteiler
Typ  : Unterputz
Größe  : 12 Heizkreise + Differenzdruckregler
Länge  : 950 mm
Höhe  : 690-800 mm
Tiefe  : 110 - 160 mm
Zubehör  : Schloss
Material  : Lackiertes Gehäuse aus verzinktem Stahl
höhenverstellbar bis 260 mm liefern und montieren.
Menge: 2,000 St

**2.1.4.11 Elektrothermischer Stellantrieb**
Elektrothermischer Stellantrieb

- Betriebsspannung: 230 V AC, 50/60 Hz
- Stromlos geschlossen
- zur Steuerung über ein Raumthermostat
- mit Funktionsanzeiger und Schnappverschluss
- mit Adapterring und Ventilanpassung
- 1 Meter Kabellang

Elektrischer Anschluss erfolgt durch den Elektroinstallateur, Abstimmung vor Montage ist sicherzustellen

liefern und fachgerecht montieren.
Menge: 72,000 St

*Hinweis: Beschreibung Fußbodenheizung*
Im Gebäude ist in allen Bereichen eine Fußbodenheizung mit der Auslegung  von 35/28° vorgesehen.

Die Fußbodenheizung ist in Abstimmung mit beteiligten Gewerken raumweise zu verlegen, ggf. in Teilflächen.
Dies gilt insbesondere für Absprachen mit dem Gewerk Estricharbeiten  und ggf. zu übergebende Komponenten und Materialien. Die Übergabe ist schriftlich zu protokollieren, vor Beginn der Arbeiten ist ein Baubesprechungstermin der Kolonnenführer Heizung/Estrich obligatorisch.
Während der Montagephase und in der  Vor-Estrichphase ist das Gewerk zu schützen (Flatterband etc.), am Bau beteiligte Gewerke sind schriftlich auf die Nicht-Begehbarkeit der entsprechenden Bereiche hinzuweisen. Es gelten die einschlägigen Verlegerichtlinien, Herstellerrichtlinien und die DIN 4725. Für die Verlegung der Bodenisolierung ist die jeweils aktuelle Fassung der EnEV maßgebend. Diese gelten als Mindestanforderungen. Desweiteren gelten für alle verwendeten Komponenten mindestens folgende Anforderungen:

- Systemplatte als Rohrträger auf bauseitiger Dämmschicht
- Fußbodenheizungsrohr, DIN-registriert DIN 16892,
  DIN 4726/29
- Abdeckfolie und EstrichkomponentenVD 450/ VD 550 N,
  nach DIN 18560

Einregulierung und Aufheizung
-------------------------------------------------------
Die Einstellung der Anlage ist gem. VOB DIN 18380, 3.5 durch hydraulischen Abgleich der Heizkreise und der Verteiler untereinander vorzunehmen, einschließlich Dokumentierung in den Abnahmeunterlagen gem. Punkt 3.7 der VOB DIN 18380 mit Übergabe der Haftungserklärung.
Das Aufheizung kann - bei Verwendung von VD 450, 21 Tage und bei VD 550N, 8 Tage nach Einbringen des Zement- Estrichs - entsprechend DIN 4725 T4 - beginnen.
Ein entsprechendes Formular (Checkliste) als Aufheizprotokoll mit den Aufheizanweisungen ist beim Systemhersteller anzufordern.

Alle Komponenten sind betriebsfertig auszuführen gem. EnEV und DIN 4725 für eine Verkehrslast von 5kN/m². Diese Anforderungen sind einzukalkulieren.

Mit Haftungs-Erklärung: 10-jährige, unverfallbare, erweiterte Produkthaftung für Sach- und Folgeschäden, unabhängig von der Laufzeit des Versicherungsvertrages, bei Verwendung aller vorgeschriebenen Systemkom- ponenten.

Inbetriebnahme und Koordination

Inbetriebnahme und Koordination der Lieferung, Montage und Terminierung der Fußbodenheizung durch folgende Arbeiten:

Druckspülen des Fußbodenheizungskreises, vor Einbau der Pumpen, Ventile und Regelorgane, sowie Abdrücken der Anlage nach Fertigstellung nach DIN 4725-4

An- und Abheizen des Estrichs (Funktionsheizen), wie im Vortext sowie nach Herstellerangabe beschrieben

Koordination und Bereitstellen aller Unterlagen für das Gewerk Estricharbeiten

Über die Druckprobe, das Anheizen ist ein ent- sprechendes Protokoll zu erstellen und liefern

Vorbereiten der Bodenlegearbeiten
Vorbereiten der Bodenlegearbeiten durch Belegreifheizen des Estrichs nach SHK Merkblatt FBH-M1 sowie in Abstimmung mit dem Gewerk Estricharbeiten

Über das Belegreifheizen ist ein entsprechendes Protokoll zu erstellen.

Die Fußbodenheizungsflächen werden an die vorbeschriebenen Fußbodenheizungsverteiler angeschlossen

**2.1.4.12 Fußbodenheizung VA 10 cm**
Fußbodenheizung VA 10 cm

- Sauerstoffdiffusionsdichtes Heizrohr 17 x 2 mm
- Montage auf Systemdämmplatten mit aufkaschierter Folie und Rasterung zur vereinfachten Rohrführung PST 32/30
- Befestigung der Rohre mit geeigneten Systemhaltern (Tackernadeln)
- Anschluss an die Heizkreisverteiler inklusive aller Fittings und Übergangsstücke
- Schneckenförmige oder Mäanderförmige Verlegung
- Herstellung von Dehnungs- und Randfugen

- Verlegeabstand: 10 cm

liefern und fachgerecht montieren.
Menge: 50,000 m²

**2.1.4.13 Fußbodenheizung VA 15 cm**
Fußbodenheizung VA 15 cm

- Sauerstoffdiffusionsdichtes Heizrohr 17 x 2 mm
- Montage auf Systemdämmplatten mit aufkaschierter Folie und Rasterung zur vereinfachten Rohrführung PST 32/30
- Befestigung der Rohre mit geeigneten Systemhaltern (Tackernadeln)
- Anschluss an die Heizkreisverteiler inklusive aller Fittings und Übergangsstücke
- Schneckenförmige oder Mäanderförmige Verlegung
- Herstellung von Dehnungs- und Randfugen

- Verlegeabstand: 15 cm

liefern und fachgerecht montieren.
Menge: 50,000 m²

**2.1.4.14 Fußbodenheizung VA 20 cm**
Fußbodenheizung VA 20 cm

- Sauerstoffdiffusionsdichtes Heizrohr 17 x 2 mm
- Montage auf Systemdämmplatten mit aufkaschierter Folie und Rasterung zur vereinfachten Rohrführung PST 32/30
- Befestigung der Rohre mit geeigneten Systemhaltern (Tackernadeln)
- Anschluss an die Heizkreisverteiler inklusive aller Fittings und Übergangsstücke
- Schneckenförmige oder Mäanderförmige Verlegung
- Herstellung von Dehnungs- und Randfugen

- Verlegeabstand: 20 cm

liefern und fachgerecht montieren.
Menge: 1380,000 m²

**2.1.4.15 Aufheizung Fußbodenheizung**
Die Aufheizung kann - bei Verwendung von VD 450, 21 Tage und bei VD 550N, 8 Tage nach Einbringen des Zement- Estrichs - entsprechend DIN 4725 T4 - beginnen.
Ein entsprechendes Formular (Checkliste) als Aufheizprotokoll mit den Aufheizanweisungen ist beim Systemhersteller anzufordern und in Abstimmung mit dem eingebrachten Estrich und Fußbodenaufbau durchzuführen.
Über das Aufheizen sind die entsprechenden Protokolle zu erstellen und vorzulegen!

Für die Dauer des Aufheizprogramms ist ein mobile Heizzentrale (40 kW) anzumieten und im Technikraum des Multifunktionsraumes aufzustellen.
Menge: 3,000 St

**2.1.4.16 Druckprüfung & Hydr. Abgleich Heizung**
Druckprüfung und Hydraulischer Abgleich der
Heizungsanlage gemäß DIN 18380 / DIN EN 14336:
Entleeren und Füllen sowie Druckproben der Anlage,
auch Abschnittsweise so oft wie erforderlich. Alle Maßnahmen zur hydraulischen Einregulierung, zur Füllung, Druckprüfung, Entleerung der Anlage wie Pumpen, Schläuche, provisorische Rohrleitungen
sind mit einzukalkulieren.
Bei Frostgefahr sind die Anlagenteile mit Stickstoff abzudrücken.
Über den Hydraulischen Abgleich sind gemäß
DIN 18380 / DIN EN 14336 Druck-, Prüf-, Spül-
und Fertigstellungsberichte zu erstellen und vorzulegen!
Menge: 1,000 St

**2.1.4.17 Elektroheizmobil 40 KW**
Elektroheizmobil 40 KW für das Aufheizen
und Trocknen des Estrichs als Mietgerät
(Standardprogramme nach DIN EN 1264-4)
mit eingebauter Umwälzpumpe bis 5,5 m3/h
und bis 6,5 m WS Förderhöhe
für den Zeitraum von 4 Wochen mit dem
folgenden Zubehör:

- Befüllung und Entlüftung der Gesamtanlage (250 l)
- Druckschlauch 2 x 25 m in DN 25
- Vorhandenen Elektrozuleitung anschließen
- Tägliche Kontrolle des Heizgerätes
- Übergabe Aufheizprotokoll für Belegreifheizen
- Entleeren des Gerätes und der Schläuche

mit dem erforderlichen Zubehör liefern und für den
Zeitraum von 4 Wochen montieren und demontieren.
Menge: 1,000 St

##### Titel 2.1.5 Heizkörper mit Zubehör

*Hinweis: Profilheizkörper Ventil Compact*
Profilheizkörper mit integriertem Ventileinsatz,
Ausführung  : Ventil-Heizkörper
Farbe  : RAL 9016
Betriebsdruck: 10 bar
Temperatur: max. 110° C
Anschlüsse: 2 x G ½rdquo; unten mittig
  4 x G ½rdquo; seitlich, nach ISO 228
Bauhöhen : 200, 300, 400, 500, 600, 900 mm
Baulängen: 400-3000 mm (BH 900: bis 2000 mm)
Fertiglackierter, mit Epoxydharzpulver beschichteter Heizkörper aus Stahlblech FeP0 1 nach EN 10130 und EN 10131, Blechdicke gemäß Anforderungen der EN 442-1, zur Anwendung in Warmwasserheizungsanlagen nach DIN 4751.
Entfettet, phosphatiert, im KTL-Verfahren tauchgrundiert und pulverbeschichtet nach DIN 55 900.
Wärmeleistung gemäß EN 442 und bei WSP-CERT registriert.
RAL-Gütezeichen und zertifiziert nach DIN EN ISO 9001:2008.
Montageverpackt, mit Pappkantenschutz, Kunststoffschutzecken und Schrumpffolie.

Mit integrierter Ventilgarnitur und serienmäßig voreinstellbarem Ventileinsatz (Regelbereich 0,047-0,70 m³/h) zum Anbau von Thermostat-Ventilköpfen.

Ventilgarnitur werkseitig für 2-Rohr-Betrieb, Anschlussmöglichkeit von unten über entsprechende Anschlussverschraubungen. Anschluss seitlich 4 x G ½rdquo; möglich. Mit Zierabdeckung und Seitenverkleidungen, ab Baulänge 1800 mm mit zusätzlicher Befestigung der Zierabdeckung fertig montiert.

Einschließlich FZ-Halterung mit Schallschutzeinlage inkl. Aushebesicherung für Typen 21S, 22 + 33 bzw. Schnellmontage-Set mit Schallschutzeinlagen für Typ 11, inkl. Schrauben und Dübel.
Ventileinsatz, Blind- und Entlüftungsstopfen werkseitig montiert.

**2.1.5.1.1 Heizkörper 21S-900-900**
Heizkörper wie zuvor beschrieben,
Typ  :  21S
Bauhöhe  :  900 mm
Baulänge  :  1000 mm
Bautiefe  :  72 mm
zu liefern und montieren
Menge: 3,000 St

**2.1.5.3.2 Thermostat Heizkörper**
Thermostat Heizkörper als Behödernmodell
Farbe  : weiss
Sollwertbereich  : + 8 °C bis + 26 °C
mit eingebautem Flüssig-Fühler, auf individuellen Sollwert innenliegend begrenz- und blockierbar sowie mit Memo-Scheibe, mit Frostschutzsicherung, geprüft und zugelassen gemäß EN 215.Passend für Ventile mit
Diebstahlschutz und Schutzhaube endlos drehbar
Gewindeanschluss M 30 x 1,5 sowie für integrierte Ventilgarnituren mit Gewindeanschluss M 30 x 1,5.
liefern und montieren
Menge: 3,000 St

**2.1.5.4.3 Hahnblock Durchgang DN 15**
Hahnblock in Ausführung Durchgang
Ms.-vernickelte Anschlussarmatur
mit den Funktionen: Absperren, Voreinstellen,
Füllen und Entleeren. Zum Anschluss der Ventilheizkörper, einschl. Klemmringverschraubungen
zu liefern und zu montieren
Menge: 3,000 St

##### Titel 2.1.6 Rohrleitungen mit Zubehör

*Hinweis: Kupferrohr*
Kupferrohr in der Ausführung wie nachfolgend beschrieben zu liefern und fachgerecht zu montieren

Kupferrohr mit Schutz gegen Lochkorrosion (SANCO-Rohr) nach DIN EN 1057 und DVGW-GW 392 mit RAL Gütezeichen DVGW-Prüfzeichen, als Stangen in den Fertigungslängen zu liefern, einschl. Verschnitt, sowie mit Form- und Verbindungs- stücken aus Kupfer oder Rotguss.
Es sind nur Pressfittings zu verarbeiten.
Sämtliche verwendete Materialien mit DVGW - Prüfzeichen bzw. Anerkennung.
Zu liefern und fachgerecht zu verlegen, einschl. nachfolgend aufgeführtem Zubehör und Nebenleistungen:
Schall- und schwingungstechnisch einwandfreie Rohrge- hänge in den vorgeschriebenen Abständen.
Zur Einhaltung des Schallschutzes nach DIN 4109 sind alle Rohrschellen mit geeigneten Gummieinlagen auszurüsten.
In die Einheitspreise sind folgende Leistungen einzukalkulieren:
Kupferrohrverbinder mit Pressverbindungstechnik für die Trinkwasserinstallation, für Kupferrohr nach DIN EN 1057 geprüft nach DVGW-Arbeitsblatt W 534, mit Rohren nach DVGW-Arbeitsblatt GW 392, mit DVGW-Prüfzeichen.
Die Verbinder verfügen über eine Sicke, die eine unverpresste Verbindung durch Wasseraustritt erkennen lässt. Die Verbinder bestehen aus Cu/Rg bzw. Cu/Cu.
Bogen in allen handelsüblichen Winkelgraden. Abzweige von T-Stücken in allen handelsüblichen Dimensionen.
Reduzierungen in allen handelsüblichen Dimensionen.
Die Materialien sind nach den Herstellerangaben zu verarbeiten. Der Einsatz der Presswerkzeuge gehört zum Montageaufwand.
Bohrmaterialien wie Metalldübel, Schrauben und sonstige Klein-, Dicht- und Befestigungsmaterialien sowie Trapezhänger und Schienensysteme etc.

Rohrführungen in Wand- und Deckendurchbrüchen mit Brandschutzanforderungen sind entsprechend der Leitungsanlagenrichtlinie (LAR) auszuführen.

In sonstigen Durchbrüchen sind die Rohrleitungen durchzuisolieren, die Schutzmaßnahmen der Dämm- stoffverarbeitung, sowie die Herstellervorschriften sind unbedingt einzuhalten. Für Rohrschellen und Hängebefestigungen mit Schalldämmeinlage, Dämmgulast oder gleichwertig, sowie alle sonstige schalldämmenden Maßnahmen entsprechen DIN 4109, außerdem für Bohrmaterial, wie Metalldübel, Schrauben und Muttern sowie Trapezhänger und Schienensysteme etc.
Fräs- und Stemmarbeiten für Wasserleitungen (Quer- und Längsschlitze).
Kennzeichnungsbänder der Rohrleitungen mit Angabe von Durchflussstoff und Durchflussrichtung (sichtbare Mon- tage). Farbkennzeichnung nach DIN 2403.
Leitungen als Heizleitungen
zu liefern und fachgerecht zu verlegen

**2.1.6.1 Kupferrohr in der Nennweite DN 12 (d = 15 x 1.0 mm)**
Kupferrohr in der Nennweite DN 12 (d = 15 × 1.0 mm)
sonst wie vor beschrieben,
zu liefern und fachgerecht zu verlegen
Menge: 35,000 m

**2.1.6.2 Kupferrohr in der Nennweite DN 15 (d = 18 × 1.0 mm)**
Kupferrohr in der Nennweite DN 15 (d = 18 × 1.0 mm)
sonst wie vor beschrieben,
zu liefern und fachgerecht zu verlegen
Menge: 30,000 m

**2.1.6.3 Kupferrohr in der Nennweite DN 20 (d = 22 × 1.0 mm)**
Kupferrohr in der Nennweite DN 20 (d = 22 × 1.0 mm)
sonst wie vor beschrieben,
zu liefern und fachgerecht zu verlegen
Menge: 5,000 m

**2.1.6.4 Kupferrohr in der Nennweite DN 25 (d = 28 × 1.5 mm)**
Kupferrohr in der Nennweite DN 25 (d = 28 × 1.5 mm)
sonst wie vor beschrieben,
zu liefern und fachgerecht zu verlegen
Menge: 95,000 m

**2.1.6.5 Kupferrohr in der Nennweite DN 32 (d = 35 × 1.5 mm)**
Kupferrohr in der Nennweite DN 32 (d = 35 × 1.5 mm)
sonst wie vor beschrieben,
zu liefern und fachgerecht zu verlegen
Menge: 80,000 m

**2.1.6.6 Kupferrohr in der Nennweite DN 40 (d = 42 × 1.5 mm)**
Kupferrohr in der Nennweite DN 40 (d = 28 × 1.5 mm)
sonst wie vor beschrieben,
zu liefern und fachgerecht zu verlegen
Menge: 2,000 m

**2.1.6.7 Kupferrohr in der Nennweite DN 50 (d = 54 × 2.0 mm)**
Kupferrohr in der Nennweite DN 50 (d = 54 × 2.0 mm)
sonst wie vor beschrieben,
zu liefern und fachgerecht zu verlegen
Menge: 40,000 m

**2.1.6.8 Cu-Bogen DN 12 (d = 15 × 1.0 mm)**
Kupferrohr-Bogen wie vor beschrieben
und in allen handelsüblichen Winkelgraden,
Rohr:  d = 15 × 1.0 mm
liefern und betriebsfertig montieren
Menge: 18,000 St

**2.1.6.9 Cu-Bogen DN 15 (d = 18 × 1.0 mm)**
Kupferrohr-Bogen wie vor beschrieben
und in allen handelsüblichen Winkelgraden,
Rohr:  d = 18 × 1.0 mm
liefern und betriebsfertig montieren
Menge: 12,000 St

**2.1.6.10 Cu-Bogen DN 20 (d = 22 × 1.0 mm)**
Kupferrohr-Bogen wie vor beschrieben
und in allen handelsüblichen Winkelgraden,
Rohr: d = 22 × 1.0 mm
liefern und betriebsfertig montieren
Menge: 1,000 St

**2.1.6.11 Cu-Bogen DN 25 (d = 28 × 1.5 mm)**
Kupferrohr-Bogen wie vor beschrieben
und in allen handelsüblichen Winkelgraden,
Rohr: d = 28 × 1.5 mm
liefern und betriebsfertig montieren
Menge: 45,000 St

**2.1.6.12 Cu-Bogen DN 32 (d = 35 × 1.5 mm)**
Kupferrohr-Bogen wie vor beschrieben
und in allen handelsüblichen Winkelgraden,
Rohr: d = 35 × 1.5 mm
liefern und betriebsfertig montieren
Menge: 20,000 St

**2.1.6.13 Cu-Bogen DN 40 (d = 42 × 1.5 mm)**
Kupferrohr-Bogen wie vor beschrieben
und in allen handelsüblichen Winkelgraden,
Rohr: d = 42 × 1.5 mm
liefern und betriebsfertig montieren
Menge: 2,000 St

**2.1.6.14 Cu-Bogen DN 50 (d = 54 × 2.0 mm)**
Kupferrohr-Bogen wie vor beschrieben
und in allen handelsüblichen Winkelgraden,
Rohr: d = 54 × 2.0 mm
liefern und betriebsfertig montieren
Menge: 10,000 St

**2.1.6.15 Cu-Muffe DN 12 (d = 15 × 1.0 mm)**
Kupferrohr-Muffe wie vor beschrieben
Rohr DN 12 (15 × 1.0 mm)
liefern und betriebsfertig montieren
Menge: 12,000 St

**2.1.6.16 Cu-Muffe DN 15 (d = 18 × 1.0 mm)**
Kupferrohr-Muffe wie vor beschrieben
Rohr DN 15 (18 × 1.0 mm)
liefern und betriebsfertig montieren
Menge: 4,000 St

**2.1.6.17 Cu-Muffe DN 20 (d = 22 × 1.0 mm)**
Kupferrohr-Muffe wie vor beschrieben
Rohr DN 20 (22 × 1.0 mm)
liefern und betriebsfertig montieren
Menge: 9,000 St

**2.1.6.18 Cu-Muffe DN 25 (d = 28 × 1.5 mm)**
Kupferrohr-Muffe wie vor beschrieben
Rohr DN 25 (28 × 1.5 mm)
liefern und betriebsfertig montieren
Menge: 9,000 St

**2.1.6.19 Cu-Muffe DN 32 (d = 35 × 1.5 mm)**
Kupferrohr-Muffe wie vor beschrieben
Rohr DN 32 (35 × 1.5 mm)
liefern und betriebsfertig montieren
Menge: 8,000 St

**2.1.6.20 Cu-Muffe DN 40 (d = 42 × 1.5 mm)**
Kupferrohr-Muffe wie vor beschrieben
Rohr DN 40 (42 × 1.5 mm)
liefern und betriebsfertig montieren
Menge: 7,000 St

**2.1.6.21 Cu-T-Stück DN 12 (d = 15 × 1.0 mm)**
Kupferrohr-T-Stück wie vor beschrieben,
Abgang in allen handelsüblichen
Dimensionen und Winkelgraden,
Rohr: d = 15 × 1.0 mm
liefern und betriebsfertig montieren
Menge: 6,000 St

**2.1.6.22 Cu-T-Stück DN 20 (d = 22 × 1.0 mm)**
Kupferrohr-T-Stück wie vor beschrieben,
Abgang in allen handelsüblichen
Dimensionen und Winkelgraden,
Rohr: d = 22 × 1.0 mm
liefern und betriebsfertig montieren
Menge: 1,000 St

**2.1.6.23 Cu-T-Stück DN 25 (d = 28 × 1.5 mm)**
Kupferrohr-T-Stück wie vor beschrieben,
Abgang in allen handelsüblichen
Dimensionen und Winkelgraden,
Rohr: d = 28 × 1.5 mm
liefern und betriebsfertig montieren
Menge: 4,000 St

**2.1.6.24 Cu-T-Stück DN 32 (d = 35 × 1.5 mm)**
Kupferrohr-T-Stück wie vor beschrieben,
Abgang in allen handelsüblichen
Dimensionen und Winkelgraden,
Rohr: d = 35 × 1.5 mm
liefern und betriebsfertig montieren
Menge: 6,000 St

**2.1.6.25 Cu-T-Stück DN 40 (d = 42 × 1.5 mm)**
Kupferrohr-T-Stück wie vor beschrieben,
Abgang in allen handelsüblichen
Dimensionen und Winkelgraden,
Rohr: d = 42 × 1.5 mm
liefern und betriebsfertig montieren
Menge: 2,000 St

**2.1.6.26 Cu-T-Stück DN 50 (d = 54 × 2.0 mm)**
Kupferrohr-T-Stück wie vor beschrieben,
Abgang in allen handelsüblichen
Dimensionen und Winkelgraden,
Rohr: d = 54 × 2.0 mm
liefern und betriebsfertig montieren
Menge: 6,000 St

**2.1.6.27 Cu-Übergang DN 20 (d = 22 × 1.0 mm)**
Kupferrohr-Ü.-stück wie vor beschrieben,
reduzierend über maximal zwei Dimensionen
Rohr :  d = 22 × 1.0 mm
liefern und betriebsfertig montieren
Menge: 6,000 St

**2.1.6.28 Cu-Übergang DN 25 (d = 28 × 1.5 mm)**
Kupferrohr-Ü.-stück wie vor beschrieben,
reduzierend über maximal zwei Dimensionen
Rohr :  d = 28 × 1.5 mm
liefern und betriebsfertig montieren
Menge: 4,000 St

**2.1.6.29 Cu-Übergang DN 40 (d = 42 × 1.5 mm)**
Kupferrohr-Ü.-stück wie vor beschrieben,
reduzierend über maximal zwei Dimensionen
Rohr :  d = 42 × 1.5 mm
liefern und betriebsfertig montieren
Menge: 3,000 St

**2.1.6.30 Cu-Übergang DN 50 (d = 54 × 2.0 mm)**
Kupferrohr-Ü.-stück wie vor beschrieben,
reduzierend über maximal zwei Dimensionen
Rohr :  d = 54 × 2.0 mm
liefern und betriebsfertig montieren
Menge: 2,000 St

**2.1.6.31 Kernbohrungen 60 mm**
Kernbohrung durch Betonwand
Kerndurchmesser= 60 mm
Wand-/Deckenstärke= ca. 250 mm
einschl. Einrichten, Maschineneinsatz, Eisenzuschläge und sonstige zur Erstellung der
Kernbohrungen erforderlichen Zusatzarbeiten
und Materialien sowie der Abtransport der
anfallenden Bohrkerne.Vorhandene Bauteile
sind gegen Beschädigungen,Verschmutzungen
etc. entsprechend zu schützen,
zu liefern und herzustellen
Menge: 2,000 St

**2.1.6.32 Kernbohrungen 80 mm**
Kernbohrung durch Betonwand
für die Verlegung der Heizungs - Rohrleitungen
Kerndurchmesser= 80 mm
Wand-/Deckenstärke= ca. 250 mm
einschl. Einrichten, Maschineneinsatz, Eisenzuschläge und sonstige zur Erstellung der
Kernbohrungen erforderlichen Zusatzarbeiten
und Materialien sowie der Abtransport der
anfallenden Bohrkerne.Vorhandene Bauteile
sind gegen Beschädigungen,Verschmutzungen
etc. entsprechend zu schützen,
zu liefern und herzustellen
Menge: 10,000 St

**2.1.6.33 Kernbohrungen 100 mm**
Kernbohrung durch Betonwand
für die Verlegung der Heizungs - Rohrleitungen
Kerndurchmesser= 100 mm
Wand-/Deckenstärke= ca. 250 mm
einschl. Einrichten, Maschineneinsatz, Eisenzuschläge und sonstige zur Erstellung der
Kernbohrungen erforderlichen Zusatzarbeiten
und Materialien sowie der Abtransport der
anfallenden Bohrkerne.Vorhandene Bauteile
sind gegen Beschädigungen,Verschmutzungen
etc. entsprechend zu schützen,
zu liefern und herzustellen
Menge: 10,000 St

**2.1.6.34 Kernbohrungen 180 mm**
Kernbohrung durch Betonwand
für die Verlegung der Heizungs - Rohrleitungen
Kerndurchmesser= 130 mm
Wand-/Deckenstärke= ca. 250 mm
einschl. Einrichten, Maschineneinsatz, Eisenzuschläge und sonstige zur Erstellung der
Kernbohrungen erforderlichen Zusatzarbeiten
und Materialien sowie der Abtransport der
anfallenden Bohrkerne.Vorhandene Bauteile
sind gegen Beschädigungen,Verschmutzungen
etc. entsprechend zu schützen,
zu liefern und herzustellen
Menge: 2,000 St

**2.1.6.35 Profileisen verzinkt**
Profileisen in verzinkter Ausführung für besondere Befestigungskonstruktionen der Rohrleitungen,
Ausführung als Installationsschienen (C-Profile),
Montagewinkel, Konsolenwinkel, Gewindestangen,
etc. einschl. Befestigungsmaterialien wie Metalldübel, Schrauben und Muttern
zu liefern und zu montieren
Menge: 75,000 kg

##### Titel 2.1.7 Isolierung und Brandschutz

*Hinweis: Isolierung für Cu-Rohr in der TZ und Abhangdecken*
in der Ausführung wie nachfolgend beschrieben
Wärmeleitfähigkeit: 0,035 W/(mK) nach EnEV
Baustoffklasse: A2 nach DIN 4102-1Schmelzpunkt: > 1000 °C nach DIN 4102-17
Ausführung:
Dämmschale fugendicht auf die Rohrleitung aufbringen. Schutzstreifen der selbstklebenden Längsüberlappung entfernen und damit den Längsschlitz dicht verkleben. Rundstöße mit selbstklebendem Alufix Klebeband diffussionsdicht zu verkleben.
Zusätzlich die Schalen mit verzinktem Bindedraht, 6 - 8 Windungen pro lfd. Meter, auf der Rohrleitung be- festigen. An Heiz- , Kalt-  und Warmwasserleitungen in Decken, in Zwischendecken, Wandschlitzen und Montageschächten gemäß Herstellervorschriften fachgerecht aufzutragen. Ausschnitte für Rohrein- bauteile wie Thermometer, Fühler, Entleerungen sowie Kennzeichnungspfeile nach DIN 2403 alle 3 m etc. sind zu berücksichtigen,

**2.1.7.1 Isolierung für Cu-Rohr 15 mm / 100 %**
Isolierung für Cu-Rohr 15 mm
Dämmstärke  : 20 mm
sonst wie vor beschrieben
zu liefern und zu montieren
Menge: 10,000 m

**2.1.7.2 Isolierung für Cu-Rohr 18 mm / 100 %**
Isolierung für Cu-Rohr 18 mm
Dämmstärke: 20 mm
sonst wie vor beschrieben
zu liefern und zu montieren
Menge: 30,000 m

**2.1.7.3 Isolierung für Cu-Rohr 22 mm / 100 %**
Isolierung für Cu-Rohr 22 mm
Dämmstärke: 20 mm
sonst wie vor beschrieben
zu liefern und zu montieren
Menge: 5,000 m

**2.1.7.4 Isolierung für Cu-Rohr 28 mm / 100 %**
Isolierung für Cu-Rohr 28 mm
Dämmstärke: 30 mm
sonst wie vor beschrieben
zu liefern und zu montieren
Menge: 85,000 m

**2.1.7.5 Isolierung für Cu-Rohr 35 mm / 100%**
Isolierung für Cu-Rohr 35 mm
Dämmstärke: 30 mm
sonst wie vor beschrieben
zu liefern und zu montieren
Menge: 15,000 m

**2.1.7.6 Isolierung für Cu-Rohr 35 mm / 200% mit Blechmantel**
Isolierung für Cu-Rohr 35 mm
Dämmstärke: 60 mm
mit wetterfestem und wasserdichtem Blechmantel
zu liefern und zu montieren
Menge: 65,000 m

**2.1.7.7 Isolierung für Cu-Rohr 42 mm / 100 %**
Isolierung für Cu-Rohr 42 mm
Dämmstärke: 40 mm
sonst wie vor beschrieben
zu liefern und zu montieren
Menge: 2,000 m

**2.1.7.8 Isolierung für Cu-Rohr 54 mm / 100 %**
Isolierung für Cu-Rohr 54 mm
Dämmstärke: 50 mm
sonst wie vor beschrieben
zu liefern und zu montieren
Menge: 40,000 m

**2.1.7.9 R 90-Rohrabschottung DN 12**
R 90-Rohrabschottung DN 12
für äusseren Rohr-Ø:  15,0 mm
für Rohrwerkstoff:  Cu
R 90-Rohrabschottung zur Montage in Wand / Decke mit entsprechender Feuerwiderstandsklasse.
zu liefern und fachgerecht zu montieren
Menge: 6,000 St

**2.1.7.10 R 90-Rohrabschottung DN 15**
R 90-Rohrabschottung DN 15
für äusseren Rohr-Ø:  18,0 mm
für Rohrwerkstoff:  Cu
R 90-Rohrabschottung zur Montage in Wand / Decke mit entsprechender Feuerwiderstandsklasse.
zu liefern und fachgerecht zu montieren
Menge: 6,000 St

**2.1.7.11 R 90-Rohrabschottung DN 20**
R 90-Rohrabschottung DN 20
für äusseren Rohr-Ø:  22,0 mm
für Rohrwerkstoff:  Cu
R 90-Rohrabschottung zur Montage in Wand / Decke mit entsprechender Feuerwiderstandsklasse.
zu liefern und fachgerecht zu montieren
Menge: 8,000 St

**2.1.7.12 R 90-Rohrabschottung DN 25**
R 90-Rohrabschottung DN 25
für äusseren Rohr-Ø:  28,0 mm
für Rohrwerkstoff:  Cu
R 90-Rohrabschottung zur Montage in Wand / Decke mit entsprechender Feuerwiderstandsklasse.
zu liefern und fachgerecht zu montieren
Menge: 6,000 St

**2.1.7.13 R 90-Rohrabschottung DN 32**
R 90-Rohrabschottung DN 32
für äusseren Rohr-Ø:  35,0 mm
für Rohrwerkstoff:  Cu
R 90-Rohrabschottung zur Montage in Wand / Decke mit entsprechender Feuerwiderstandsklasse.
zu liefern und fachgerecht zu montieren
Menge: 6,000 St

**2.1.7.14 R 90-Rohrabschottung DN 40**
R 90-Rohrabschottung DN 40
für äusseren Rohr-Ø:  42,0 mm
für Rohrwerkstoff:  Cu
R 90-Rohrabschottung zur Montage in Wand / Decke mit entsprechender Feuerwiderstandsklasse.
zu liefern und fachgerecht zu montieren
Menge: 6,000 St

**2.1.7.15 R 90-Rohrabschottung DN 50**
R 90-Rohrabschottung DN 50
für äusseren Rohr-Ø:  54,0 mm
für Rohrwerkstoff:  Cu
R 90-Rohrabschottung zur Montage in Wand / Decke mit entsprechender Feuerwiderstandsklasse.
zu liefern und fachgerecht zu montieren
Menge: 6,000 St

*Hinweis: Heizungsleitungen auf dem Rohfußboden*
Heizungsleitungen auf dem Rohfußboden verlegt mit einer
Kompakt-Dämmhülse. Dämmung aus geschlossenzelligen
Polyethylenschaum, Faser-Polstereinlage aus fest
miteinander vernadelten Fasern, zusätzlich verstärkt
durch reißfeste Gittergewebefolie. Zulagen für Form- und Verbindungsstücke sind einzukalkulieren. Wärmeleitfähigkeit von 0,035 W/m².k, Dämmung normalentflammbar B 2 nach DIN 4102, einschl. schallentkoppelter Systembefestigung
aus Edelstahl mit Faser-Polsterlage.

**2.1.7.16 Isolierung für Kupfer-Rohr DN 12**
Isolierung für Kupfer-Rohr DN 12
Dämmstärke  : 20 mm

Wärmeleitfähigkeit: 0,035 W/(mK) nach EnEV
Baustoffklasse: A2 nach DIN 4102-1Schmelzpunkt: > 1000 °C nach DIN 4102-17
Dämmschale fugendicht auf die Rohrleitung aufbringen. Schutzstreifen der selbstklebenden Längsüberlappung entfernen und damit den Längsschlitz dicht verkleben. Rundstöße mit selbstklebendem Alufix Klebeband diffussionsdicht zu verkleben.
Zusätzlich mit verzinktem Bindedraht, 6 - 8 Windungen pro lfd. Meter, auf der Rohrleitung befestigen.  Ausschnitte für Rohrein- bauteile wie Thermometer, Fühler, Entleerungen sowie Kennzeichnungspfeile nach DIN 2403 alle 3 m etc. sind zu berücksichtigen,zu liefern und fachgerecht zu montieren.
Menge: 15,000 m

**2.1.7.17 Isolierung für Kupfer-Rohr DN 15**
Isolierung für Kupfer-Rohr DN 15
Dämmstärke: 20 mm
sonst wie vor beschrieben
zu liefern und zu montieren
Menge: 2,000 m

**2.1.7.18 Isolierung für Kupfer-Rohr DN 20**
Isolierung für Kupfer-Rohr  DN 20
Dämmstärke: 20 mm
sonst wie vor beschrieben
zu liefern und zu montieren
Menge: 2,000 m

**2.1.7.19 Isolierung für Kupfer-Rohr DN 25**
Isolierung für  Kupfer-Rohr DN 25
Dämmstärke: 30 mm
sonst wie vor beschrieben
zu liefern und zu montieren
Menge: 10,000 m

**2.1.7.20 Brandschutzset DN 25**
Brandschutzdurchführung Kupfer-Rohr DN 25
R 90-Rohrabschottung zur Montage in Massivbauteilen, Wand / Decke und leichten Trennwändengemäß MLAR
Gemäß ABP mit Bezeichnungschild. Die ordnungsgemäße Ausführung ist vom Ersteller der Abschottung nach Abschluss der Arbeiten durch eine Übereinstimmung- serklärung zu bescheinigen. Die Abschottung ist abzustimmen auf das Leitungssystem, zu liefern und fachgerecht zu montieren
Menge: 8,000 St

**2.1.7.21 Brandschutzset DN 32**
Brandschutzdurchführung Kupfer-Rohr DN 32
R 90-Rohrabschottung zur Montage in Massivbauteilen, Wand / Decke und leichten Trennwändengemäß MLAR
Gemäß ABP mit Bezeichnungschild. Die ordnungsgemäße Ausführung ist vom Ersteller der Abschottung nach Abschluss der Arbeiten durch eine Übereinstimmung- serklärung zu bescheinigen. Die Abschottung ist abzustimmen auf das Leitungssystem, zu liefern und fachgerecht zu montieren
Menge: 16,000 St

**2.1.7.22 Brandschutzset DN 50**
Brandschutzdurchführung Kupfer-Rohr DN 50
R 90-Rohrabschottung zur Montage in Massivbauteilen, Wand / Decke und leichten Trennwändengemäß MLAR
Gemäß ABP mit Bezeichnungschild. Die ordnungsgemäße Ausführung ist vom Ersteller der Abschottung nach Abschluss der Arbeiten durch eine Übereinstimmung- serklärung zu bescheinigen. Die Abschottung ist abzustimmen auf das Leitungssystem, zu liefern und fachgerecht zu montieren
Menge: 2,000 St

#### Gewerk 2.2 Sanitärtechnik

##### Titel 2.2.1 Küchenentwässerung

**2.2.1.1 Edelstahl Bodenablauf DN 100**
Edelstahl Bodenablauf DN 100 Werkstoff
1.4301, Stutzenneigung 90° geprüft nach
DIN EN 1253 ohne Geruchverschluss
mit Pressdichtungsflansch, mit Bauzeitschutzdeckel Abflussleistung 2,0 l/s Gewicht 5,2 kg

Zubehör:

- CR Stutzenverlängerung 55-120 mm
- Glockengeruchsverschluss DN 100
- Aufsatzstück aus Edelstahl Stutzendurchmesser 198 mm
  Höhenverstellbarkeit 35-135 mm mit umlaufendem
  besandeten Edelstahlflansch für die Dünnbettanbindung,
  200 x 200 mm Gitterrost aus Edelstahl, L 15,

liefern und fachgerecht montieren
Menge: 5,000 St

**2.2.1.2 Türrinne als Kastenrinne 150 aus Edelstahl**
Edelstahl Hygiene Kastenrinne 150,
Entwässerungsrinne aus CrNi-Stahl 1.4301,
mit extra großen Radien im Profil zur
einfacheren und gründlichen Reinigung, in Schweißkonstruktion, 1030 mm lang, mit
1 Stutzen zentrisch, mit Hohlraumverfüllung
mit Abdichtring, mit herausnehmbaren
Schmutzfang, mit angeschweißten Endstücken

liefern und fachgerecht montieren
Menge: 2,000 St

**2.2.1.3 Gitterost für Türrinne aus Edelstahl**
Gitterrost aus Edelstahl, für Hygiene Kastenrinne 150 mm Rostbreite 118 mm Rostlänge 500 mm Rosthöhe 20mm Belastungsklasse L 15
Rutschhemmungsklasse R 12 Eckenradius 10mm Maschenweite 23x23 Wkst. 1.4301

liefern und fachgerecht montieren
Menge: 4,000 St

**2.2.1.4 Bodeneinlauf für Türrinne aus Edelstahl**
Bodenablauf mit Ablaufstutzen DN 100
aus Edelstahl Wkst. 1.4301 Stutzenneigung 90°
geprüft nach DIN EN 1253 ohne Geruchverschluss,
mit Pressdichtungsflansch, mit Bauzeitschutzdeckel, Abflussleistung 1,5 l/s

Zubehör:

- Geruchsverschluss aus Edelstahl

liefern und fachgerecht montieren
Menge: 2,000 St

**2.2.1.5 Spülküche Kastenrinne 300 aus Edelstahl**
Edelstahl Hygiene Kastenrinne 300, Entwässerungsrinne aus CrNi-Stahl 1.4301, mit extra großen Radien im Profil
zur einfacheren und gründlichen Reinigung, in Schweiß konstruktion, 2030 mm lang, mit 1 Stutzen zentrisch, mit umlaufendem  beschichtetem Edelstahlflansch für die Verbundabdichtung, Wassereinwirkungsklasse W3-I
gemäß DIN 18534 mit Hohlraumverfüllung
mit Abdichtring, mit angeschweissten Endstücken

liefern und fachgerecht montieren
Menge: 1,000 St

**2.2.1.6 Gitterost für Kastenrinne aus Edelstahl**
Gitterrost für Hygiene Kastenrinne 300 mm Rostbreite 268 mm
Rostlänge 500 mm Rosthöhe 20mm Belastungsklasse L 15
Rutschhemmungsklasse R 12 Eckenradius 10mm Maschenweite 23x23 Wkst. 1.4301

liefern und fachgerecht montieren
Menge: 2,000 St

**2.2.1.7 Bodeneinlauf für Kastenrinne aus Edelstahl**
Bodenablauf mit Ablaufstutzen DN 100
aus Edelstahl Wkst. 1.4301 Stutzenneigung 90°
geprüft nach DIN EN 1253 ohne Geruchverschluss,
mit Pressdichtungsflansch, mit Bauzeitschutzdeckel, Abflussleistung 1,5 l/s

Zubehör:

- Geruchsverschluss aus Edelstahl
- Stutzenverlängerung aus Edelstahl

liefern und fachgerecht montieren
Menge: 1,000 St

**2.2.1.8 Rinnenmontage-Set passend für vg. Kastenrinnen,**
Rinnenmontage-Set passend für vg. Kastenrinnen,
1 x Profile Montageschiene bestehend aus
 2 Montageschienen 1 Meter lang
1 x Kleinteile Montageschiene
- Schnellbefestiger
- Kastenrinnenhalter
- Schlitzrinnenhalter
- Kipphebel

liefern und fachgerecht montieren
Menge: 3,000 St

##### Titel 2.2.2 Entwässerung mit Zubehör

*Hinweis: Schalldämmendes PP-MX Abflussrohrsystem*
Schalldämmendes PP-MX Abflussrohrsystem für
Schmutz- und Abwasser

Abwasserstecksystem mit geprüften Schallwerten (LAFmax,n) von 17 dB(A) bis 27 dB(A), abhängig der Bauaufgabe, entsprechend der DIN 4109 im diagonal darunterliegendem Raum.

Für Entwässerungsanlagen von Gebäuden nach DIN EN 12056 in Verbindung mit DIN 1986 - 100.

Glattwandige Rohre DN 50 bis DN 150 mit angeformten Muffen und werkseitig vormontierter Lippendichtung aus EPDM bestehen aus einem mineralgefüllten PP-MX Rohr.
Formstücke DN 50 bis DN 150 mit angeformten Muffen und werkseitig vormontierter
Lippendichtung aus EPDM bestehen aus mineralgefüllten PP-MX, mit innen liegenden Rippen an der Muffe, mit visueller Einstecktiefenkontrolle, sowie Markierung für einfache Montageausrichtung.

Auf die Rohrdimension abgestimmte Rohrschellen mit Abstandshalter und Schalldämmeinlage für die Gleitbefestigung von Rohren oder zur Festpunktbefestigung von Rohren.

Werkstoff:  Polypropylen-Copolymer (PP-MX),
  mineralverstärkt, halogenfrei
Längenausdehnung: 0,08 mm (m * K)
Temperaturbeständig: - 10 °C bis 90 °C, kurzzeitig
  100°C
Baustoffklasse: Klasse E nach DIN EN 13501-1, normal
  entflammbar, nicht brennend abtropfend,
Ringsteifigkeit: 4 KN/m ²
UV Beständigkeit:  Lagerung im Freien bis zu 2 Jahre

Verlegung nach Herstellerrichtlinien unter Einhaltung
der DIN EN 12056 und DIN 1986-100.
Verlegung der Rohre an Wänden, Decken und Böden unter Verwendung von zugelassenen Befestigungselementen und Bauteilen, die den einschlägigen DIN-Vorschriften genügen, Verlegung unter Einhaltung der DIN 4109 und VDI 4100.

PP-MX Rohr in allen handelsüblichen Längen und Dimensionen und mit allen Formstücken zu liefern, entsprechend abzulängen und zu montieren.

**2.2.2.1 Entwässerungsrohr in der Nennweite: DN 100**
Entwässerungsrohr in der Nennweite : DN 100
in der Ausführung wie vor beschrieben
zu liefern und fachgerecht zu montieren
Menge: 50,000 m

**2.2.2.2 Bogen in der Nennweite: DN 100**
Bogen in der Nennweite: DN 100
in allen handelsüblichen Winkelgraden
zu liefern und fachgerecht zu montieren
Menge: 28,000 St

**2.2.2.3 Abzweig in der Nennweite: DN 100**
Abzweig in der Nennweite: DN 100
Abgang in allen handelsüblichen Dimensionen
und Winkelgraden, Abzweig mit Innenradius
zu liefern und fachgerecht zu montieren
Menge: 18,000 St

**2.2.2.4 Übergangsrohr in der Nennweite: DN 100**
Übergangsrohr in der Nennweite :  DN 100
reduzierend über maximal zwei Dimensionen
zu liefern und fachgerecht zu montieren
Menge: 4,000 St

*Hinweis: Reinigungsrohr mit Verschlußdeckel*
Reinigungsrohr mit Verschlußdeckel

Fabrikat d. Planung: Geberit o. glw. (Leitfabrikat)
Typ  : Silent Pro Reinigungsstück, 90Gr mit runder
  Serviceöffnung

Reinigungsrohr mit Verschlußdeckel
und Dichtung; für Anschluss-, Fall- und Sammelleitungen; Deckel rund
entsprechend der Anschlussdimension, als Zulage für
Abwasserleitung, aus PP-MX Rohr einschließlich aller
Form- und Verbindungsstücke sowie
Befestigungsmaterialien zu liefern und
fachgerecht zu montieren

**2.2.2.5 Reinigungsrohr (PP-MX-Rohr) DN 100**
wie Position zuvor beschrieben,
in DN 100
Menge: 6,000 St

**2.2.2.6 Reinigungsrohr (PP-MX-Rohr) DN 70**
wie Position zuvor beschrieben,
in DN 70
Menge: 4,000 St

**2.2.2.7 Enddeckel DN 70**
Enddeckel mit Längskraftschlüssiger Schelle
Nennweite  : DN 70
liefern und betriebsfertig montieren
Menge: 1,000 St

**2.2.2.8 Enddeckel DN 100**
Enddeckel mit Längskraftschlüssiger Schelle
Nennweite  : DN 100
liefern und betriebsfertig montieren
Menge: 2,000 St

*Hinweis: Außenwanddurchführung DN 100*
Wandelement als Wanddurchführung für den Anschluss von KG2000-Rohren. Dicht gegen drückendes Wasser

Fabrikat d. Planung: Doyma o. glw. (Leitfabrikat)
Typ  : HKD KG2000-Wandelement

Einsatz in noch zu erstellenden Wänden aus WU-Beton (Weiße Wanne). KG-Rohr mit Doppelmuffe und umlaufenden Dichtelement aus EPDM.

Gas- und druckwasserdicht bei Einbau in der Wand einer weißen Wanne, geprüft bis 4 bar,
KG 2000-Rohr nach DIN EN 14758,
Polypropylen-Vollwandrohr,
Wandstärken von 200 bis 500 mm,
mit Montagehilfen/Deckel,

liefern und an den Rohbauer zum Einbau übergeben

**2.2.2.9 Dichtungseinsatz DN 100**
*** Bedarfsposition ohne GB
Außenwanddurchführung für Rohre DN 100
sonst wie vor beschrieben.

liefern und an Rohbauer zu Übergeben
Menge: 2,000 St

**2.2.2.10 Anschluss an Grundleitung DN 50-100**
Anschluss an Grundleitung

Nennweite  : DN 50, 70, 90,100

einschl. der erforderlichen Übergangselemente von PP-MX- / PP-Rohr auf das
Rohrsystem der Grundleitungen.

liefern und montieren
Menge: 22,000 St

**2.2.2.11 Anschluss an Dachhaube DN 70-100**
Anschluss DN 70-100 an bauseits gelieferte und montierte Strangentlüftungshaube mit Übergangformteil und einem flexiblen Verbindungsstück.

zu liefern und fachgerecht zu montieren
Menge: 5,000 St

*Hinweis: Abwasserleitung aus PP-Rohr (HT-System)*
Fabrikat d. Planung: Ostendorf o. glw. (Leitfabrikat)
Typ  : HT Safe (PP)

Kunststoff-Abflußrohrsystem und Formstücke mit Steckmuffe und werkseitig eingelegter Gummi-Lippendichtung nach DIN 4060, Rohre und Form- stücke aus Polypropylen (PP) nach DIN 19560, heißwasserbeständig, lichtstabilisiert, dauerhaft schwer entflammbar B1 nach DIN 4102, mit Prüfzeichen, Güteanforderung nach DIN 8078, System zur Verlegung der Rohre an der Wand oder unter Decken, Farbe mittelgrau RAL 7037. Chemischresisitent gegenüber anorganischen Laugen und Säuren, Rohre und Verbindungen dicht gegen Innendruck bis bis 0,5 bar, mit Zulassungsnummer des DiBt. Rohre in Längen von 150..2000 mm
Verlegung der Rohre an Wänden, Decken und Böden unter Verwendung von zugelassenen Befestigungselementen und Bauteilen, die den einschlägigen DIN-Vorschriften genügen, Verlegung unter Einhaltung der DIN 4109 und VDI 4100
Verwendung von schallentkoppelnden Rohrschellen
der Baureihe 5 (bis einschl. DN 150) mit 8 mm Schalldämmeinlagen (Dämmfix) aus profiliertem Gummi mit Gleitsatz (ab DN 150 Baureihe 6)

Einschließlich:
Dichtringen; verlegen in Gebäuden. mit Schweiß- oder Klebe- sowie Dichtungsmaterial. einschl. Form- und Verbindungsstücke, Paßstücke,
Befestigungsschellen und Tragkonstruktionen inkl. Schwitzwasserisolierung bzw. Ummantelung zur Schall- entkopplung

Verlegung: Nach den Hersteller-Verlegevorschriften
unter Einhaltung der DIN EN 12056 bzw. DIN 1986-100
liefern und montieren.

**2.2.2.12 Entwässerungsrohr in der Nennweite: DN 50**
Entwässerungsrohr in der Nennweite : DN 50
in der Ausführung wie vor beschrieben
zu liefern und fachgerecht zu montieren
Menge: 15,000 m

**2.2.2.13 Entwässerungsrohr in der Nennweite: DN 75**
Entwässerungsrohr in der Nennweite : DN 75
in der Ausführung wie vor beschrieben
zu liefern und fachgerecht zu montieren
Menge: 4,000 m

**2.2.2.14 Entwässerungsrohr in der Nennweite: DN 90**
Entwässerungsrohr in der Nennweite : DN 90
in der Ausführung wie vor beschrieben
zu liefern und fachgerecht zu montieren
Menge: 5,000 m

**2.2.2.15 Entwässerungsrohr in der Nennweite: DN 110**
Entwässerungsrohr in der Nennweite : DN 110
in der Ausführung wie vor beschrieben
zu liefern und fachgerecht zu montieren
Menge: 2,000 m

**2.2.2.16 Bogen in der Nennweite: DN 50**
Bogen in der Nennweite :  DN 50
in allen handelsüblichen Winkelgraden
zu liefern und fachgerecht zu montieren
Menge: 45,000 St

**2.2.2.17 Bogen in der Nennweite: DN 75**
Bogen in der Nennweite :  DN 75
in allen handelsüblichen Winkelgraden
zu liefern und fachgerecht zu montieren
Menge: 6,000 St

**2.2.2.18 Bogen in der Nennweite: DN 90**
Bogen in der Nennweite :  DN 90
in allen handelsüblichen Winkelgraden
zu liefern und fachgerecht zu montieren
Menge: 15,000 St

**2.2.2.19 Bogen in der Nennweite: DN 110**
Bogen in der Nennweite :  DN  110
in allen handelsüblichen Winkelgraden
zu liefern und fachgerecht zu montieren
Menge: 4,000 St

**2.2.2.20 Abzweig in der Nennweite: DN 50**
Abzweig in der Nennweite:  DN 50
Abgang in allen handelsüblichen Dimensionen
und Winkelgraden
zu liefern und fachgerecht zu montieren
Menge: 2,000 St

**2.2.2.21 Abzweig in der Nennweite: DN 75**
Abzweig in der Nennweite :  DN 75
Abgang in allen handelsüblichen Dimensionen
und Winkelgraden
zu liefern und fachgerecht zu montieren
Menge: 2,000 St

**2.2.2.22 Abzweig in der Nennweite: DN 90**
Abzweig in der Nennweite : DN 90
Abgang in allen handelsüblichen Dimensionen
und Winkelgraden
zu liefern und fachgerecht zu montieren
Menge: 8,000 St

**2.2.2.23 Abzweig in der Nennweite: DN 110**
Abzweig in der Nennweite :  DN 110
Abgang in allen handelsüblichen Dimensionen
und Winkelgraden
zu liefern und fachgerecht zu montieren
Menge: 3,000 St

**2.2.2.24 Übergangsrohr in der Nennweite : DN 75**
Übergangsrohr in der Nennweite :  DN 75
reduzierend über maximal zwei Dimensionen
zu liefern und fachgerecht zu montieren
Menge: 4,000 St

**2.2.2.25 Übergangsrohr in der Nennweite : DN 90**
Übergangsrohr in der Nennweite :  DN 90
reduzierend über maximal zwei Dimensionen
zu liefern und fachgerecht zu montieren
Menge: 6,000 St

**2.2.2.26 Übergangsrohr in der Nennweite : DN 110**
Übergangsrohr in der Nennweite :  DN 110
reduzierend über maximal zwei Dimensionen
zu liefern und fachgerecht zu montieren
Menge: 3,000 St

**2.2.2.27 Belüftungsventil in der Nennweite: DN 100**
Belüftungsventil DN 100

Fabrikat  : Geberit o. glw.
Typ  : GRB90
Artikel-Nr.  : 307.006.00.1
Nennweite  : DN 100

Verwendungszwecke
- Für Rohre und Formstücke D 75-110 mm
- Für Schwerkraftentwässerungsanlagen
- Zum Belüften von Abwasserleitungen

Eigenschaften
- Wärmedämmung in Gehäuse integriert
- Rohrbelüfter nach EN 12380, Typ A I

Lieferumfang
- Manschette

einschließlich der erforderlichen Übergänge
zu liefern und fachgerecht zu montieren
Menge: 1,000 St

**2.2.2.28 Endverschluss DN 110**
Endverschluss DN 110
aus Polypropylen

zu liefern und fachgerecht zu montieren
Menge: 1,000 St

**2.2.2.29 Bodenablauf: bodenebene Dusche**
Bodenablauf fuer bodenebene Dusche

Fabrikat d. Planung: Dallmer o. glw. (Leitfabrikat)
Typ  : DallDrain senkrecht DN50
Artikel Nr.  : 517234
Ablaufleistung: 1,2 l/s
Nennweite  : DN 50

Ablaufgehäuse aus Polypropylen mit integrierter Sekundärentwässerung, umlaufenden Verankerungen zur kraftschlüssigen Einbettung in den Estrich, Bauschutzabdeckung und komplett herausnehmbarem, zweiteiligem Geruchs- und Reinigungsverschluss mit 50 mm Sperrwasserhöhe.

Mit einklickbarer, 110 mm breiter, flexibler Dichtmanschette d: 370 mm zum sicheren Anschluss
an Verbundabdichtungen gemäß DIN 18534.

einschließlich:
- 2 Stück Aufstockelement (Art.Nr: 517241)
- Aufsatz Select Quadra, 120x120 mm (Art.Nr: 517418)
- Haarsieb (Art.-Nr: 517333)

Das Aufstockelement wird vom Fliesenleger verarbeitet,
zu liefern und zu montieren
Menge: 1,000 St

**2.2.2.30 Geruchverschluss Rückspülfilter**
Universal - Geruchverschluss fuer
den Rückspülfilter
Nennweite  : DN 70
liefern, montieren und mit dem Abfluss
zu verbinden
Menge: 1,000 St

**2.2.2.31 Kernbohrung 120 mm**
Kernbohrung wie vor beschrieben jedoch:
Kerndurchmesser= ca. 120 mm
Wand-/Deckenstärke= ca. 250 mm
zu liefern und herzustellen
Menge: 15,000 St

**2.2.2.32 Bezeichnungsschild aus Resopal**
Bezeichnungsschild aus Resopal

Oberfläche  :  grün; Schrift: weiß
Größe  :  B = von 100 bis 150 mm
  :  H = von  30 bis  75 mm

mit gravierter Schrift, zur Kennzeichnung der
Einbauteile
einschl. dem erf. Klein- und Befestigungsmaterial
für die Rohr-/Wandmontage

zu liefern und fachgerecht zu montieren
Menge: 30,000 St

**2.2.2.33 Profileisen in verzinkter Ausführung**
Profileisen in verzinkter Ausführung
für besondere Befestigungskonstruktionen der Rohrleitungen, Ausführung als Installationsschienen (C-Profile), Montagewinkel, Konsolenwinkel, Gewindestangen etc.
einschl. Befestigungsmaterialien wie Metalldübel, Schrauben und Muttern

zu liefern und zu montieren
Menge: 50,000 kg

##### Titel 2.2.3 TW Bewässerung mit Zubehör

*Hinweis: Edelstahlrohr*
Edestahlrohr in der Ausführung wie nachfolgend beschrieben zu liefern und fachgerecht zu montieren

Edelstahlrohr aus nichtrostendem Stahl für die Trink- wasserinstallation nach DIN 1988 / EN 806, geprüft nach DVGW-Arbeitsblatt W 534, mit  DVGW-Systemprüfzeichen,

Rohr als Stangen in den Fertigungslängen zu liefern,
einschl. Verschnitt, aus nichtrostendem Stahl.
Es sind nur Pressfittings mit SC-Contur zu verarbeiten.
Sämtliche verwendete Materialien mit DVGW - Prüfzeichen bzw. Anerkennung. Zu liefern und fachgerecht zu verlegen, einschl. nachfolgend aufgeführtem Zubehör und Nebenleistungen:
Schall- und schwingungstechnisch einwandfreie Rohrgehänge in den vorgeschriebenen Abständen.
Zur Einhaltung des Schallschutzes nach DIN 4109 sind alle Rohrschellen mit geeigneten Gummieinlagen auszurüsten. Die Materialien sind nach den Herstellerangaben zu verarbeiten.
Der Einsatz der Preßwerkzeuge gehört zum Montageaufwand.

Bohrmaterialien wie Metalldübel, Schrauben und sonstige Klein-, Dicht- und Befestigungsmaterialien sowie Trapezhänger und Schienensysteme sind einzukalkulieren

Rohrführungen in Wand- und Deckendurchbrüchen mit Brandschutzanforderungen sind entsprechend der Leitungsanlagenrichtlinie (LAR) auszuführen.

In sonstigen Durchbrüchen sind die Rohrleitungen durchzuisolieren, die Schutzmaßnahmen der Dämm- stoffverarbeitung, sowie die Herstellervorschriften sind unbedingt einzuhalten.

Kennzeichnungsbänder der Rohrleitungen mit Angabe von Durchflussstoff und Durchflussrichtung (sichtbare Mon- tage). Farbkennzeichnung nach DIN 2403.
Leitungen als Kalt-, Warm-, und Zirkulationsleitungen
zu liefern und fachgerecht zu verlegen

**2.2.3.1 Edelstahl Rohrleitung DN 12**
Edelstahrohr wie Position zuvor beschrieben,
jedoch in der Nennweite DN 12 (15 x 1,0 mm)
Menge: 125,000 m

**2.2.3.2 Edelstahl Rohrleitung DN 15**
Edelstahrohr wie Position zuvor beschrieben,
jedoch in der Nennweite DN 15 (18 x 1,0 mm)
Menge: 35,000 m

**2.2.3.3 Edelstahl Rohrleitung DN 20**
Edelstahrohr wie Position zuvor beschrieben,
jedoch in der Nennweite DN 20 (22 x 1,2 mm)
Menge: 30,000 m

**2.2.3.4 Edelstahl Rohrleitung DN 25**
Edelstahrohr wie Position zuvor beschrieben,
jedoch in der Nennweite DN 25 (28 x 1,2 mm)
Menge: 60,000 m

**2.2.3.5 Edelstahl Rohrleitung DN 32**
Edelstahrohr wie Position zuvor beschrieben,
jedoch in der Nennweite DN 32 (35 x 1,5 mm)
Menge: 40,000 m

**2.2.3.6 Es-Bogen DN 12**
Edelstahlrohr-Bogen DN 12
mit Pressverbindern in allen handelsüblichen Winkelgraden

Nennweite  d = 15 × 1,0 mm

In der Ausführung wie nachfolgend beschrieben:
zu liefern und betriebsfertig zu montieren
Menge: 120,000 St

**2.2.3.7 Es-Bogen DN 15**
Edelstahlrohr-Bogen DN 15 wie vor beschrieben
und in allen handelsüblichen Winkelgraden.

Nennweite: d = 18 × 1,0 mm

liefern und betriebsfertig montieren
Menge: 35,000 St

**2.2.3.8 Es-Bogen DN 20**
Edelstahlrohr-Bogen DN 20 wie vor beschrieben
und in allen handelsüblichen Winkelgraden.

Nennweite: d = 22 × 1,0 mm

liefern und betriebsfertig montieren
Menge: 35,000 St

**2.2.3.9 Es-Bogen DN 25**
Edelstahlrohr-Bogen DN 25 wie vor beschrieben
und in allen handelsüblichen Winkelgraden.

Nennweite: d = 28 × 1,5 mm

liefern und betriebsfertig montieren
Menge: 28,000 St

**2.2.3.10 Es-Bogen DN 32**
Eelstahlrohr-Bogen DN 32 wie vor beschrieben
und in allen handelsüblichen Winkelgraden.

Nennweite: d = 35 × 1,5 mm

liefern und betriebsfertig montieren
Menge: 8,000 St

**2.2.3.11 Es-T-Stück DN 12**
Edelstahlrohr-T-Stück wie vor beschrieben DN 12,
Abgang in allen handelsüblichen
Dimensionen und Winkelgraden,

Nennweite  d = 15 × 1,0 mm

liefern und betriebsfertig montieren
Menge: 25,000 St

**2.2.3.12 Es-T-Stück DN 15**
Edelstahlrohr-T-Stück wie vor beschrieben DN 15,
Abgang in allen handelsüblichen
Dimensionen und Winkelgraden,

Nennweite  d = 18 × 1,0 mm

liefern und betriebsfertig montieren
Menge: 12,000 St

**2.2.3.13 Es-T-Stück DN 20**
Edelstahlrohr-T-Stück wie vor beschrieben DN 20,
Abgang in allen handelsüblichen
Dimensionen und Winkelgraden,

Nennweite: d = 22 × 1,0 mm

liefern und betriebsfertig montieren
Menge: 8,000 St

**2.2.3.14 Es-T-Stück DN 25**
Edelsttahlrohr-T-Stück wie vor beschrieben DN 25,
Abgang in allen handelsüblichen
Dimensionen und Winkelgraden,

Nennweite: d = 28 × 1,5 mm

liefern und betriebsfertig montieren
Menge: 8,000 St

**2.2.3.15 Es-T-Stück DN 32**
Edelstahlrohr-T-Stück wie vor beschrieben DN 25,
Abgang in allen handelsüblichen
Dimensionen und Winkelgraden,

Nennweite: d = 35 × 1,5 mm

liefern und betriebsfertig montieren
Menge: 3,000 St

**2.2.3.16 Es-Übergang DN 12**
Edelszahlrohr-Ü.-stück wie vor beschrieben DN 12,
reduzierend über maximal zwei Dimensionen

Nennweite  d = 15 × 1,0 mm

liefern und betriebsfertig montieren
Menge: 4,000 St

**2.2.3.17 Es-Übergang DN 15**
Edelstahlrohr-Ü.-stück wie vor beschrieben DN 15,
reduzierend über maximal zwei Dimensionen

Nennweite: d = 18 × 1,0 mm

liefern und betriebsfertig montieren
Menge: 6,000 St

**2.2.3.18 Es-Übergang DN 20**
Edelstahlrohr-Ü.-stück wie vor beschrieben DN 20,
reduzierend über maximal zwei Dimensionen

Nennweite: d = 22 × 1,0 mm

liefern und betriebsfertig montieren
Menge: 3,000 St

**2.2.3.19 Es-Übergang DN 25**
Edelstahlrohr-Ü.-stück wie vor beschrieben DN 25,
reduzierend über maximal zwei Dimensionen

Nennweite: d = 28 × 1,5 mm

liefern und betriebsfertig montieren
Menge: 4,000 St

**2.2.3.20 Es-Übergang DN 32**
Edelstahlrohr-Ü.-stück wie vor beschrieben DN 32,
reduzierend über maximal zwei Dimensionen

Nennweite: d = 35 × 1,5 mm

liefern und betriebsfertig montieren
Menge: 2,000 St

**2.2.3.21 Es-Muffe DN 20**
Kupferrohr-Muffe wie vor beschrieben
Rohr DN 20 (22 × 1.0 mm)
liefern und betriebsfertig montieren
Menge: 4,000 St

**2.2.3.22 Es-Muffe DN 25**
Edelstahlrohr-Muffe wie vor beschrieben
Rohr DN 25 (28 × 1.5 mm)
liefern und betriebsfertig montieren
Menge: 12,000 St

**2.2.3.23 U-Doppelwandscheibe DN 12 aus Rotguß**
U-Doppelwandscheibe 1/2" aus Rotguß

Nennweite  : DN 12
für Es-Rohr  : 16 mm

umhüllt mit Isolierschlauch bis zur Gewindevorderkante,
festzusetzen mit einer Rohrschelle,
zu liefern und fachgerecht zu montieren
Menge: 26,000 St

**2.2.3.24 U-Doppelwandscheibe DN 15 aus Rotguß**
U-Doppelwandscheibe DN 15 aus Rotguß

Nennweite  : DN 15
für Es-Rohr  : 20 mm

umhüllt mit Isolierschlauch bis zur Gewindevorderkante,
festzusetzen mit einer Rohrschelle,
zu liefern und fachgerecht zu montieren
Menge: 12,000 St

**2.2.3.25 U-Doppelwandscheibe DN 20 aus Rotguß**
U-Doppelwandscheibe DN 20 aus Rotguß

Nennweite  : DN 20 x 1/2 "
für Es-Rohr  : DN 20 mm

umhüllt mit Isolierschlauch bis zur Gewindevorderkante,
festzusetzen mit einer Rohrschelle,
zu liefern und fachgerecht zu montieren
Menge: 8,000 St

**2.2.3.26 U-Doppelwandscheibe DN 25 aus Rotguß**
U-Doppelwandscheibe DN 25 aus Rotguß

Nennweite  : DN 25
für Es-Rohr  : DN 25 mm

umhüllt mit Isolierschlauch bis zur Gewindevorderkante,
festzusetzen mit einer Rohrschelle,
zu liefern und fachgerecht zu montieren
Menge: 2,000 St

*Hinweis: Mehrschichtverbundrohr als Anbindeleitungen*
Metallverbundrohr in Stange

Rohrleitungen für PWWH-Anlagen und Trinkwasserinstallationen nach DIN 1988 / EN 806, aus formstabilen PE-Xc/Al/PE-Xc Mehrschichtverbundrohren, diffusionsdicht, mit SC-Contur und DVGW zertifizierter Prüfsicherheit bei unverpresstem Verbinder, unlösbar, mit DVGW-Baumusterprüfzertifikat

Verlegen als Trinkwasserleitungen unter Beachtung der DIN EN 12828 einschließlich Ablängen, Ausrichten, Biegen und Befestigen, unter Berücksichtigung der temperaturabhängigen Längenänderung, Dichtheitsprüfung und Spülen.

Schall- und schwingungstechnisch einwandfreie Rohrgehänge in den vorgeschriebenen Abständen.
Zur Einhaltung des Schallschutzes nach DIN 4109 sind alle Rohrschellen mit geeigneten Gummieinlagen auszurüsten.

Bohrmaterialien wie Metalldübel, Schrauben und sonstige Klein-, Dicht- und Befestigungsmaterialien sowie Trapezhänger und Schienensysteme etc.,

Rohrführungen in Wand- und Deckendurchbrüchen mit Brandschutzanforderungen sind entsprechend der Leitungsanlagenrichtlinie (LAR) auszuführen.

In sonstigen Durchbrüchen sind die Rohrleitungen durchzuisolieren, die Schutzmaßnahmen der Dämm- stoffverarbeitung, sowie die Herstellervorschriften sind unbedingt einzuhalten. Für Rohrschellen und Hängebefestigungen mit Schalldämmeinlage, Dämmgulast oder gleichwertig, sowie alle sonstige schalldämmenden Maßnahmen entsprechend DIN 4109, außerdem für Bohrmaterial, wie Metalldübel, Schrauben und Muttern sowie Trapezhänger und Schienensysteme etc.
Fräs- und Stemmarbeiten für Wasserleitungen (Quer- und Längsschlitze).

Kennzeichnungsbänder der Rohrleitungen mit Angabe von Durchflussstoff und Durchflussrichtung (sichtbare Montage). Farbkennzeichnung nach DIN 2403.
Leitungen als Kalt-, Warm-, Zirkulationsleitungen
zu liefern und fachgerecht zu verlegen

**2.2.3.27 Metallverbundrohr DN 12, d = 16 x 2,2 mm**
Metallverbundrohr DN 12, d = 16 x 2,2 mm

Innenrohr vernetzt, diffusionsdicht,
sonst wie vor beschrieben,
zu liefern und fachgerecht zu montieren
Menge: 45,000 m

**2.2.3.28 Metallverbundrohr DN 15, d = 20 x 2,8 mm**
Metallverbundrohr DN 15, d = 20 x 2,8 mm

Innenrohr vernetzt, diffusionsdicht,
sonst wie vor beschrieben,
zu liefern und fachgerecht zu montieren
Menge: 20,000 m

**2.2.3.29 Metallverbundrohr DN 20, d = 25 x 2,7 mm**
Metallverbundrohr DN 20, d = 25 x 2,7 mm

Innenrohr vernetzt, diffusionsdicht,
sonst wie vor beschrieben,
zu liefern und fachgerecht zu montieren
Menge: 10,000 m

**2.2.3.30 Metallverbundrohr DN 25, d = 32 x 3,2 mm**
Metallverbundrohr DN 25, d = 32x 3,2 mm

Innenrohr vernetzt, diffusionsdicht,
sonst wie vor beschrieben,
zu liefern und fachgerecht zu montieren
Menge: 5,000 m

**2.2.3.31 Msv-Bogen DN 12, d = 16 mm**
Mehrschichtverbundrohr-Bogen in allen handelsüblichen Winkelgraden, Rohr: DN 12 (d = 16 mm)
in der Ausführung wie nachfolgend beschrieben:

Systemprüfzeichen nach DVGW-Arbeitsblatt W 534.
Die Verbinder verfügen über eine Sicke, die eine unverpresste Verbindung durch Wasseraustritt erkennen lässt. Die Verbinder bestehen aus Siliziumbronze, Bogen in allen handelsüblichen Winkelgraden.

Sämtliche verwendete Materialien mit DVGW - Prüfzeichen bzw. Anerkennung.

zu liefern und betriebsfertig zu montieren
Menge: 10,000 St

**2.2.3.32 Msv-Bogen DN 15, d = 20 mm**
Mehrschichtverbundrohr-Bogen, wie zuvor beschrieben in allen handelsüblichen Winkelgraden,

Rohr: DN 15 (d = 20 mm)

zu liefern und betriebsfertig zu montieren
Menge: 5,000 St

**2.2.3.33 Msv-Bogen DN 20, d = 25 mm**
Mehrschichtverbundrohr-Bogen, wie zuvor beschrieben in allen handelsüblichen Winkelgraden,

Rohr: DN 20 (d = 25 mm)

zu liefern und betriebsfertig zu montieren
Menge: 3,000 St

**2.2.3.34 Msv-Bogen DN 25, d = 32 mm**
Mehrschichtverbundrohr-Bogen, wie zuvor beschrieben in allen handelsüblichen Winkelgraden,

Rohr: DN 25 (d = 32 mm)

zu liefern und betriebsfertig zu montieren
Menge: 2,000 St

**2.2.3.35 Msv-T-Stück DN 12, d = 16 mm**
Mehrschichtverbundrohr-T-Stück wie zuvor
beschrieben, Abgang in allen handelsüblichen Dimensionen und Winkelgraden,

Rohr: DN 12 (d = 16 mm)

zu liefern und betriebsfertig zu montieren
Menge: 10,000 St

**2.2.3.36 Msv-T-Stück DN 15, d = 20 mm**
Mehrschichtverbundrohr-T-Stück wie zuvor
beschrieben, Abgang in allen handelsüblichen Dimensionen und Winkelgraden,

Rohr: DN 15 (d = 20 mm)

zu liefern und betriebsfertig zu montieren
Menge: 5,000 St

**2.2.3.37 Msv-T-Stück DN 20, d = 25 mm**
Mehrschichtverbundrohr-T-Stück wie zuvor
beschrieben, Abgang in allen handelsüblichen Dimensionen und Winkelgraden,

Rohr: DN 20 (d = 25 mm)

zu liefern und betriebsfertig zu montieren
Menge: 25,000 St

**2.2.3.38 Msv-T-Stück DN 25, d = 32 mm**
Mehrschichtverbundrohr-T-Stück wie zuvor
beschrieben, Abgang in allen handelsüblichen Dimensionen und Winkelgraden,

Rohr: DN 25 (d = 32 mm)

zu liefern und betriebsfertig zu montieren
Menge: 2,000 St

**2.2.3.39 Msv-Übergang DN 12, d = 16 mm**
Mehrschichtverbundrohr-Ü.-stück wie zuvor
beschrieben, reduzierend über maximal zwei
Dimensionen

Rohr: DN 12 (d = 16 mm)

zu liefern und betriebsfertig zu montieren
Menge: 15,000 St

**2.2.3.40 Msv-Übergang DN 15, d = 20 mm**
Mehrschichtverbundrohr-Ü.-stück wie zuvor
beschrieben, reduzierend über maximal zwei
Dimensionen

Rohr: DN 15 (d = 20 mm)

zu liefern und betriebsfertig zu montieren
Menge: 7,000 St

**2.2.3.41 Msv-Übergang DN 20, d = 25 mm**
Mehrschichtverbundrohr-Ü.-stück wie zuvor
beschrieben, reduzierend über maximal zwei
Dimensionen

Rohr: DN 20 (d = 25 mm)

zu liefern und betriebsfertig zu montieren
Menge: 3,000 St

**2.2.3.42 Msv-Übergang DN 25, d = 32 mm**
Mehrschichtverbundrohr-Ü.-stück wie zuvor
beschrieben, reduzierend über maximal zwei
Dimensionen

Rohr: DN 25 (d = 32 mm)

zu liefern und betriebsfertig zu montieren
Menge: 2,000 St

*Hinweis: Absperrventil Trinkwasser*
Absperrventil mit Schallschutzprüfzeichen gemäß DIN
4109 Gruppe I; mit Zulassung für
Trinkwasserinstallation; mit Eignungsnachweis gemäß DIN
1988 und DVGW; Innengarnitur aus Rotguß DIN 1705
(CuZn5Sn5Pb5); Schrägsitzform mit Entleerungsventil in Gehäusematerial; wartungsfrei;
totraumfrei im Medienbereich; KTW- Zulassung für
medienberührte Teile; mit Fettkammer für
Langzeitschmierung.

Zum Einbau in Rohrleitung aus nichtrostendem Stahl,
Kupfer oder Mehrschichtverbundrohr gemäß Ausschreibung.
(Hinweis: Bei Absperrventil Dimension DN 15 zum Einbau
in Rohrleitung DN 12 und DN 15) mit Isolierschale
beiderseits Anschluss für Pressverbindung und
einseitiger Verschraubung; mit Handrad; Nenndruck PN 16

liefern und montieren

**2.2.3.43 Absperrventil DN 15**
wie Position zuvor, jedoch DN 15
liefern und montieren
Menge: 10,000 St

**2.2.3.44 Absperrventil DN 20**
wie Position zuvor, jedoch DN 20
liefern und montieren
Menge: 12,000 St

**2.2.3.45 Absperrventil DN 25**
wie Position zuvor, jedoch DN 25
liefern und montieren
Menge: 15,000 St

**2.2.3.46 Absperrventil DN 32**
wie Position zuvor, jedoch DN 32
liefern und montieren
Menge: 4,000 St

*Hinweis: Absperrventil mit Rückflussverhinderer*
Rotguß-KFR-Ventile mit eingebautem Rückflußverhinderer nach DIN 3269, wartungsfrei durch doppelte O-Ringabdichtung, robuste Ausführung mit nichtsteigender Spindel, Feder aus Edelstahl, für Trink- und Warmwasser- anlagen, Schallschutz DIN 52218 Armaturengruppe I, Gehäuse Rotguß gestrahlt, grünes Handrad, DIN- DVGW-zugelassen und registriert, mit Gewindeanschlüssen, PTFE-Dichtungen, mit selbstdichtender Prüfschraube,
Fabrikat d. Planung : Kemper o. glw.(Leitfabrikat)
Standard mit Verschraubung, und Entleerung: DN20..50
Betriebsdruck  : PN 16
Temperaturbereich: -10°C..90°C

Zum Einbau in Rohrleitung aus nichtrostendem Stahl,
Kupfer oder Mehrschichtverbundrohr gemäß Ausschreibung.
(Hinweis: Bei Absperrventil Dimension DN 15 zum Einbau
in Rohrleitung DN 12 und DN 15) mit Isolierschale
beiderseits Anschluss für Pressverbindung und
einseitiger Verschraubung; mit Handrad; Nenndruck PN 16

liefern und montieren

**2.2.3.47 Absperrventil mit Rückflußverhinderer DN 20**
wie Position zuvor, jedoch DN 20
liefern und montieren
Menge: 4,000 St

**2.2.3.48 Absperrventil mit Rückflußverhinderer DN 32**
wie Position zuvor, jedoch DN 32
liefern und montieren
Menge: 6,000 St

**2.2.3.49 Auslaufventil mit Rückflussverhinderer, DN 15**
Auslaufventil mit Schlauchverschraubung, verchromt, mit
Belüfter, Rückflussverhinderer, Schlauchverschraubung mit wartungsfreiem Oberteil und Knebel. DVGW-geprüft
liefern und montieren
Menge: 12,000 St

**2.2.3.50 Anschluss DN 32 Wassereinführung des WVU**
Kompletter Anschluss an die Wassereinführung
des Wasser - Versorgungsunternehmen (WVU)
Nennweite  : DN 32

1 x Freistromabsperrventil 1" aus Rotguss,
mit Rückflussverhinderer für Es-Rohr 32 mm,
einerseits mit Lötmuffe, andererseits mit Verschraubung und Prüfschraube / Entleerung
Nennweite  : DN 32
1 x Anschlußverschraubung an die Wassermesserplatte / Bügel
1 x Wasserzähleranschlußbügel verzinkt,
  mit Verschraubungen und Befestigung

Hausanschlussleitung entsprechend Arbeitsblatt W 404 vor Einbau des Wasserzählers nach
aktuellem DVGWArbeitsblatt W 291 spülen.

Einbau / Größe nach Absprache mit dem WVU,
Evtl. anfallende Wasserzähler-Anschlussgebühren
sind mit dem WVU zu klären und einzukalkulieren,
zu liefern und zu montieren
Menge: 1,000 St

**2.2.3.51 Rückspülschutzfilter**
Rückspülschutzfilter
Zur Filtration von feinkörnigen und festen Verunreinigungen im Wasser, die als Belüftungselemente Korrosionen in wasserführenden Rohrleitungen auslösen können und zu Funktionsstörungen an Kontroll- und Regelorganen führen können.
Lieferumfang: Filtergehäuse aus hochwertigem Grauguss (PN 16); innen und außen korrosionsbeständig mit Kunststoff beschichtet; Flanschanschluss nach DIN EN 1092-2; Filtergewebe aus Edelstahl; Handrad zur Rückspülung des Siebeinsatzes nach dem hochwirksamen Punkt-Rotations-System für einen optimalen Keimschutz bei gleichzeitiger Reinigung des Schauglases; mit zwei Manometer-Anschlüssen
Technische Daten:
Rohranschluss: DN 32
Betriebsdruck max.: 16 bar
Wassertemperatur max.: 30 °C
Umgebungstemperatur max.: 30 °C
Maschenweite: 100 µm
Maschenweite: 0,1 mm

zu liefern und zu montieren
Menge: 1,000 St

**2.2.3.52 Probenahmestelle nach TrinkwVO**
Probenahmearmaturen für
Probenahmeventil
Nennweite  : DN 8
Entnahmeventil zur Beprobung von Trinkwasser zurBestimmung mikkrobiologischer und
chemischer Parameter nach TrinkwVO n.F.,
bestehend aus Rotguss im mediumberührten Bereich, absperrbar mittels beiliegendem Inbusschlüssel SW 5, Rotguss-Ventikörper 360° drehbar, mit anflammbarem und drehbarem Edelstahl-
Auslaufbogen. Die Probenahmearmaturen
sind sind auf die Entleerventilanschlüsse
¼" der Abspeerventile zu montieren
zu liefern und fachgerecht zu montieren
Menge: 8,000 St

**2.2.3.53 Druckprüfung, Spülen, Inbetriebnahme**
Für das Prüfen, Spülen, Desinfizieren und Inbetriebnehmen der Leitungsanlage nach DIN 1988 T2, einschl. Vorhalten des Spülgerätes und sonstige Werkzeuge und Materialien sowie Erstellen der erforderlichen Prüfatteste!

Das Befüllen der Rohrleitungen, die Druckprüfung,
das Spülen und das Desinfizieren der Anlage ist
nur  mit hygienisch einwandfreiemTrinkwasser aus
dem Versorgungsnetz vorzunehmen.
Die Befüllung darf nur über einen ordnungsgemäß
vom WVU hergestellten und ausreichend gespülten
Hausanschluss mit gefiltertem Trinkwasser erfolgen.
Die Inbetriebnahme erfolgt durch Mitarbeiter des Fach- betriebes, dabei ist der Betreiber auf seine Pflichten zum bestimmungsgemäßen Betrieb derTrinkwasseranlage hinzuweisen, welches zu protokollieren ist.

Nach der Druckprüfung, vor Inbetriebnahme, ist
die Anlage mit hygienisch einwandfreiem Trinkwasser (Kalt- und Warmwasserleitungen getrennt), Strangweise von unten nach oben, nach dem aktuellem ZVSHK Merkblatt Spülen, Desinfizieren und Inbetriebnahme von
TW- installationen zu spülen / zu desinfizieren.

Unmittelbar vor Übergabe der Anlage an den Betreiber ist das Protokoll der Wasseranalyse auf Grundlage der Trinkwasserverordnung zu übergeben.

Druckprüfung und Hydraulischer Abgleich der
Brauchwassererwärmungsanlage gemäß DIN 18380:
Entleeren und Füllen sowie Druckproben der Anlage,
auch Abschnittsweise so oft wie erforderlich.
Alle notwendigen Maßnahmen zur hydraulischen
Einregulierung, Füllung, Druckprüfung, Entleerung
der Anlage, wie Zirkulationspumpe, Schläuche, provisorische Rohrleitungen sind mit einzukalkulieren.
Über den Hydraulischen Abgleich sind gemäß
DIN 18380 Druck-, Prüf-, Spül- und Fertig- stellungsberichte zu erstellen und vorzulegen!

Protokollierte Nutzungsübergabe an den Betreiber
mit Einweisung und Hinweis auf seine Pflichten
zum bestimmungsgemäßen Betrieb/Wartung der Trinkwasseranlage.
Menge: 1,000 St

**2.2.3.54 Erstbeprobung von Trinkwasser aus Hausinstallationen**
Erstbeprobung von Trinkwasser aus Hausinstallationen
für mikrobiologische Untersuchung gemäß § 15 der TrinkwasserVO.

Die Vorgehensweise der Probeentnahme sollte der
DIN 38402-14 bzw. der ISO 19458 entsprechen.

Bei den Probeentnahmen ist sicherzustellen, dass alle Leitungsbereiche der Anlage geprüft werden.

Die Untersuchungen einschl. der Probeentnahmen dürfen nur von zugelassenenen Untersuchungslaboratorien vorgenommen werden, die in einer Liste der zuständigen Landesbehörden aufgeführt sind.

Die Beprobung ist unmittelbar vor Übergabe der Anlage an den Betreiber durchzuführen.

Not- wendige Nachprüfungen bei Nichterreichen der Anforderungen der TrinkWVO sowie zeitliche Verzögerungen und sich hieraus ergebende Kosten
gehen zu Lasten des AN.

Das Ergebnisprotokoll der Wasseranalyse ist dem Betreiber zu übergeben.
Menge: 1,000 St

**2.2.3.55 Kernbohrung 60 mm**
Kernbohrung durch Stahlbetondecke/-wand
für die Verlegung der Trinkwasserleitungen

Kerndurchmesser= ca. 60 mm
Wand-/Deckenstärke= ca. 250 mm

einschl. Einrichten, Maschineneinsatz, Eisenzuschläge und sonstige zur Erstellung der
Kernbohrungen erforderlichen Zusatzarbeiten
und Materialien sowie der Abtransport der
anfallenden Bohrkerne.Vorhandene Bauteile
sind gegen Beschädigungen,Verschmutzungen
etc. entsprechend zu schützen

zu liefern und herzustellen
Menge: 5,000 St

**2.2.3.56 Kernbohrung 80 mm**
Kernbohrung durch Stahlbetondecke/-wand
für die Verlegung der Abwasserleitungen
PP-MX-Rohr

Kerndurchmesser= ca. 80 mm
Wand-/Deckenstärke= ca. 250 mm

einschl. Einrichten, Maschineneinsatz, Eisenzuschläge und sonstige zur Erstellung der
Kernbohrungen erforderlichen Zusatzarbeiten
und Materialien sowie der Abtransport der
anfallenden Bohrkerne.Vorhandene Bauteile
sind gegen Beschädigungen,Verschmutzungen
etc. entsprechend zu schützen

zu liefern und herzustellen
Menge: 7,000 St

**2.2.3.57 Bezeichnungsschild aus Resopal**
Bezeichnungsschild aus Resopal

Oberfläche  :  grün; Schrift: weiß
Größe  :  B = von 100 bis 150 mm
  :  H = von  30 bis  75 mm

mit gravierter Schrift, zur Kennzeichnung der
Einbauteile
einschl. dem erf. Klein- und Befestigungsmaterial
für die Rohr-/Wandmontage

zu liefern und fachgerecht zu montieren
Menge: 8,000 St

**2.2.3.58 Profileisen in verzinkter Ausführung**
Profileisen in verzinkter Ausführung
für besondere Befestigungskonstruktionen der Rohrleitungen, Ausführung als Installationsschienen (C-Profile), Montagewinkel, Konsolenwinkel, Gewindestangen etc.
einschl. Befestigungsmaterialien wie Metalldübel, Schrauben und Muttern

zu liefern und zu montieren
Menge: 40,000 kg

##### Titel 2.2.4 Module zur Vorwandinstallation

**2.2.4.1 Montageelement für Ausgussbecken**
Montageelement für Ausgussbecken

Einbauhöhe  : 1300 mm
Einbaubreite  :  500 mm
Einbautiefe  :  83 mm

für Einbau vor/in eine Ständerwand.
Vormontierte Einheit bestehend aus:
- selbsttragendem Montagerahmen, pulverbeschichtet
- verstellbare Fußstützen, verzinkt, höhenverstellbar
- Befestigungsplatte für Ausgussbecken aus Furnierholz,
  höhen- und tiefenverstellbar
- 2 universelle Wasseranschlüsse 1/2" mit Dämmunterlage
- PE-Fertigablaufbogen DN 50 mit Gummidichtung
- Bausatz für Vorwandmontage für die Befestigung an einer Masiv-/Ständerwand. Vormontierte Einheit bestehend aus: 2 verzinkten, stufenlos tiefenverstellbaren Wandbefestigungen mit Beplankungsauflage, zusätzlicher Beplankungsauflage
- Fußverlängerung 20 cm

zu liefern und zu montieren
Menge: 1,000 St

**2.2.4.2 Montageelement Waschtisch**
Montageelement für Waschtisch

Einbauhöhe  : 1120 mm
Einbaubreite  :  500 mm
Einbautiefe  :  75 mm

für Einbau vor/in eine Ständerwand.
Vormontierte Einheit bestehend aus:
- Fußverlängerung 20 cm
- selbsttragendem Montagerahmen,
  pulverbeschichtet
- verstellbare Fußstützen, verzinkt
- 2 Befestigungsgewindestangen mit
  verstellbarem Abstandsmaß 5 - 38 cm
- höhenverstell- und wechselbare Armaturenplatte
- 2 universelle Wasseranschlüsse R 1/2" mit
  Dämmunterlage
- PE-Fertigablaufbogen Ø 50 mit Gummidichtung
- Bausatz für Vorwandmontage für die Befestigung an einer Masiv-/Ständerwand. Vormontierte Einheit bestehend aus: 2 verzinkten, stufenlos tiefenverstellbaren Wandbefestigungen mit Beplankungsauflage, zusätzlicher Beplankungsauflage

zu liefern und zu montieren
Menge: 17,000 St

**2.2.4.3 Montageelement WC**
Montageelement für Wand-WC, Betätigung von vorne

Einbauhöhe  : 1120 mm
Einbaubreite  :  500 mm
Einbautiefe  :  120 mm

für Einbau vor / in eine Ständerwand.
Vormontierte Einheit bestehend aus:
- selbsttragendem Montagerahmen,
  pulverbeschichtet
- verstellbare Fußstützen, verzinkt
- 2 Gewindestangen M 12 mit verstellbarem Abstandsmaß 180/230 mm
- vormontiertem, vollisolierten Unterputz
  Spülkasten UP 320 - 3 / 6 / 7,5 Liter
- Spülkasten Bauschutzteil
- Eckventil R ½"
- Spülrohr mit Ablaufbefestigung
- PE Wand-WC-Bogen 90°, Ø 90/90 mm
- PE Übergangsstück, Ø 90/110 mm
- PE Anschlussgarnitur Ø 90 mm
- Fußverlängerung 20 cm
- Bausatz für Vorwandmontage für die Befestigung an einer Masiv-/Ständerwand. Vormontierte Einheit bestehend aus: 2 verzinkten, stufenlos tiefenverstellbaren Wandbefestigungen mit Beplankungsauflage, zusätzlicher Beplankungsauflage

zu liefern und zu montieren
Menge: 9,000 St

**2.2.4.4 Montageelement Urinal 112 cm**
Montageelement für Urinal

Einbauhöhe  : 1120 - 1300 mm
Einbaubreite  : 500 mm
Einbautiefe  : 75 mm

Eigenschaften
- Rahmen mit Bohrlöchern ø 9 mm für Befestigung im
  Holzständerbau
- Fußstützen verzinkt, drehbar, mit Rutschhemmung und  verstellbar 0-20 cm
- Fußverlängerung 20 cm
- Fußplattentiefe passend zum Einbau in U-Profile UW 50  und UW 75
- Elementhöhe auf Urinal anpassbar, 112-130 cm
- Universelles UP-Gehäuse Urinalsteuerungen
- Anschlussklemme für Elektroanschluss im UP-Gehäuse
- Wasseranschluss rechts am UP-Gehäuse
- Absperrventil mit Drossel, vormontiert
- Mit eingebautem Leerrohr zum Spülen der Leitung
- Bauschutz für Serviceöffnung 10,5 x 10,5 cm
  werkzeuglos ablängbar
- Befestigung für Zulauf ø 32 mm höhenverstellbar
- Befestigung für Anschlussbogen höhenverstellbar und
  schallgedämmt

Lieferumfang
- Anschlusswinkel R 1/2"
- Bauschutz mit Deckel
- Verbindungsrohr zwischen Zulauf ø 32 mm und Urinal,
  mit Dichtung auf Urinal
- Schutzstopfen
- Anschlussbogen aus PE-HD, ø 63 / 50 mm
- Schutzkappe
- Dichtung ø 57 / 50 mm
- Urinalgeruchsverschluss ø 50 mm, mit Dichtung auf
  Urinal
- 2 Gewindestangen M8
- Befestigungsmaterial
- Geberit Zulauftraverse für 1/2" Anschluss
- Fußverlängerung 20 cm

zu liefern und zu montieren
Menge: 2,000 St

**2.2.4.5 Montageelement Waschtisch barrierefrei höhenverstellbar**
Montageelement für Waschtisch

Einbauhöhe  : 1355 - 1505  mm
Einbaubreite  : 690 mm
Einbautiefe: 210 - 240  mm

für Einbau vor/in eine Ständerwand.
Vormontierte Einheit bestehend aus:
- elektrisch höhenverstellbares Waschtisch-Vorwandelement
- Steuerung per Funkfernbedienung
- Waschtischhöhe stufenlos um 300 mm verstellbar
- Anpassbare Ausgangshöhe durch verstellbare Bodenstützen inkl. Fußverlängerung
- belastbar bis 150 kg
- Schallentkopplung sämtlicher Leitungen

zu liefern und zu montieren
Menge: 1,000 St

**2.2.4.6 Montageelement WC barrierefrei**
Montageelement für Wand-WC-BF 112 cm
Betätigung von vorne

Einbauhöhe  : 1120 mm
Einbaubreite  :  880 mm
Einbautiefe  :  170 mm

für Einbau vor / in eine Ständerwand.
Vormontierte Einheit bestehend aus:
- selbsttragender Montagerahmen, pulverbeschichtet

Lieferumfang
- Wasseranschluss R 1/2, mit integriertem Eckventil und Handrad
- Bauschutz für Serviceöffnung
- 2 Schutzstopfen
- 4 Wandanker
- Anschlussset für WC, D 90 mm
- Anschlussbogen 90G aus PE-HD, D 90 mm
- Übergangsmuffe aus PE-HD, D 90 / 110 mm
- 2 Gewindestangen M12
- UP-Dose für Bohrloch D 68 mm, für Elektroanschluss
- Befestigungsmaterial
- Fußverlängerung 20 cm
- Bausatz für Vorwandmontage für die Befestigung an einer Masiv-/Ständerwand. Vormontierte Einheit bestehend aus: 2 verzinkten, stufenlos tiefenverstellbaren Wandbefestigungen mit Beplankungsauflage, zusätzlicher Beplankungsauflage

zu liefern und zu montieren
Menge: 1,000 St

**2.2.4.7 Montageelement Duschen AP**
Montageelement Duschen Aufputz

Einbauhöhe  : 1120 mm
Einbaubreite  :  500 mm
Einbautiefe  :  109 mm

für Einbau vor / in eine Ständerwand.
Vormontierte Einheit bestehend aus:
- selbsttragender Montagerahmen, pulverbeschichtet

Lieferumfang
- 2 Anschlusswinkel R 1/2,
- 2 Schalldämmunterlagen
- 2 Dämmhülsen
- Befestigungsmaterial
- Fußverlängerung 20 cm
- Bausatz für Vorwandmontage für die Befestigung an einer Masiv-/Ständerwand. Vormontierte Einheit bestehend aus: 2 verzinkten, stufenlos tiefenverstellbaren Wandbefestigungen mit Beplankungsauflage, zusätzlicher Beplankungsauflage
zu liefern und zu montieren
Menge: 1,000 St

**2.2.4.8 Vorrüstung Küchenspüle & Spülmaschine**
Vorrichten für den Anschluss an die
bauseits gelieferte Küchenspüle,
unter Hinzulieferung von:
2 verchromte Eckventile DN 15
  wie vor beschrieben
  mit verchromten Rohr
2 verchromte Kombi-Eckventile
  wie vor beschrieben
1 Spültisch-Fertig-Ablauf DN 50 als Raumsparmodell mit PVC-Geruchverschluß,
  weiß, mit Rosette und Verschraubung,
  sowie Anschluß für Geschirrspüler (1") inkl.  Blindkappe und Winkelschlauchtülle, sowie
  mit ms.-verchr. Stopfenablaufventil mit
  Kugelkette und Gummistopfen

liefern und montieren.
Menge: 3,000 St

##### Titel 2.2.5 Einrichtungsgegenstände mit Zubehör

*Hinweis: Keramiken*

**2.2.5.1 Ausgußbecken**
Ausgußbecken-Anlage

Breite  : 510 mm
Tiefe  : 330 mm
Höhe  : 365 mm

bestehend aus:
1 Ausgußbecken
1 Satz Befestigungsmaterial für Wandmontage
mit Überlauf
Ab- und Überlaufgarnitur mit Kette und Stopfen
- Andruckflächen mit dauerelastischem Schallschutzband belegen

zu liefern und zu montieren.
Menge: 1,000 St

**2.2.5.2 Waschtisch**
Waschtisch-Anlage
mit Hahnloch und Überlauf,
Kombinierbar mit Waschtischunterschränken
Größe  : 600 × 480 mm
Farbe  : Weiß
bestehend aus:
1 Waschtisch aus Sanitärkeramik
  Die Andruckflächen des Waschtisches sind vor der
  Montage mit dauerelastischem Schallschutzband
  zu belegen und nach der Montage zu versiegeln
2 ms.-verchr. Eckventil 'e' 1/2" mit Schubrosette
  und evtl. Verlängerungen
1 Satz verchr. Befestigungen einschl. Dübel,
  Muttern, Stockschrauben und Unterlegscheiben
1 ms.-verchr. Geruchverschluß 1 1/4" mit Rosette

- Andruckflächen mit dauerelastischem Schallschutzband belegen

zu liefern und zu montieren.
Menge: 17,000 St

**2.2.5.3 WC - Tiefspüler**
Wandhängende WC - Anlage,
Ausführung  : Tiefspüler
Ausladung  : 540 mm
Farbe  : Weiß
bestehend aus:
1 wandhängender Klosettkörper aus Sanitärkeramik
  Abgang: Waagerecht verdeckt
  für Spülkästen mit 4,5, 6 Liter Inhalt
1 Zu- und Ablaufgarnitur vom Spülrohr zum Klosett
  mit Verbinder und Ablaufmanschette DN 100
1 Toilettensitz aus Vollkunststoff mit angeformter
  Sitzfläche mit Deckel nach DIN 19516 und
  verchrohmten Befestigungsscharnieren.

- Andruckflächen mit dauerelastischem Schallschutzband belegen

zu liefern und zu montieren.
Menge: 9,000 St

**2.2.5.4 Urinal**
Urinal - Anlage

Farbe  : Weiß

Zulauf von oben, Abgang nach hinten oder unten;
Zum Betrieb mit automatischer, wassersparender
Spülung; Wandhängend, mit Spülrand, verdeckte Befestigung, Geruchsverschluss verdeckt

einschließlich:
- Geberit Befestigungsmaterial für Urinal Kerafix
- Absaugeformstück, Spülrohr- und Einlaufverbinder

Die Andruckflächen des Urinals sind vor der
Montage mit dauerelastischem selbstklebendem
Schallschutzset zu belegen und nach der Montage
zu versiegeln

zu liefern und fachgerecht zu montieren
Menge: 2,000 St

**2.2.5.5 Waschtisch barrierefrei**
Waschtisch-Anlage mit Hahnloch und Überlauf,
barrierefrei

Größe  : 600 × 550 mm
Farbe  : Weiß

Eigenschaften
- Ergonomisch geformte Vorderseite
- Innenbecken mit zwei Ebenen für
Teilfüllung
- Ergonomisch geformte Armauflagen
- Eckiges Design
- Becken flach
- Integrierte Griffmulde
- Aufkantung für direkten
Spiegelaufsatz
- Viel Kniefreiheit beim Sitzen
- Zwei Wasserebenen im Innenbecken
ermöglichen bei halber Befüllung die
Ablage von Accessoires im Frontbereich.
- Entspricht der DIN 18040

Technische Eigenschaften
- Werkstoff: Sanitärkeramik
- Nettogewicht: 16,800 kg
- Hahnloch: mittig
- Überlauf: sichtbar
- B / Breite (cm): 60 cm
- H / Höhe (cm): 15,5 cm
- T / Tiefe (cm): 55 cm

Die Andruckflächen des Waschtisches sind vor der
Montage mit dauerelastischem Schallschutzband
zu belegen und nach der Montage zu versiegeln
2 ms.-verchr. Eckventil 'e' 1/2" mit Schubrosette
  und evtl. Verlängerungen
1 Satz verchr. Befestigungen einschl. Dübel,
  Muttern, Stockschrauben und Unterlegscheiben
1 ms.-verchr. Geruchverschluß 1 1/4" mit Rosette

zu liefern und zu montieren
Menge: 1,000 St

**2.2.5.6 WC - Tiefspüler Rollstuhlgerecht**
Wandhängende WC - Anlage,
Rollstuhlgerecht gem. DIN 18040
Ausführung  : Tiefspüler
Ausladung  : 700 mm
Farbe  : Weiß
bestehend aus:
1 wandhängender Klosettkörper aus Sanitärkeramik
  Abgang : Waagerecht verdeckt
  für Spülkästen mit 3, 6 oder 7,5 Liter Inhalt
1 Zu- und Ablaufgarnitur vom Spülrohr zum Klosett
  mit Verbinder und Ablaufmanschette DN 100
1 Toilettensitz aus Vollkunststoff mit angeformter
  Sitzfläche mit Deckel nach DIN 19516 und
  verchrohmten Befestigungsscharnieren.

- Andruckflächen mit dauerelastischem Schallschutzband belegen

zu liefern und zu montieren.
Menge: 1,000 St

*Hinweis: Armaturen*

**2.2.5.7 Ausgussbecken Armatur**
Einhand-Wandmischbatterie

Oberfläche  : Chrom
Ausladung  : 276 mm

mit schwenkbarem Rohrauslauf,
zu liefern und montieren.
Menge: 1,000 St

**2.2.5.8 Waschtischarmatur (elektronisch)**
Waschtischarmatur (elektronisch)

Farbe / Oberfläche: Chrom (glänzend)
Selbstverschließend
Platte/Armaturenloch
Benötigte Hahnlöcher: 1
Produkt geeignet für: Waschmulde, Waschtisch

Ausladung: 120 mm
Auslaufhöhe: 97 mm
Befestigungsart: Schaftverschraubung von unten
Geräuschverhalten DIN 4109: Gruppe 1
Lebensdauer: DIN EN 200
Durchfluss bei 3 bar: 5 Liter
Luftsprudler (sichtbar)
Temperaturregelung: manuelle Bedienung
Auslauf: fest (gegossen)

Automatischer Spülzyklus
Steuerungsart: Infrarot
Frequenz Spülzyklus: 6-72 Stunden
Spülzeit einstellbar von 1 bis 240 Sekunden
Tastweite: 50-250 mm
Schutzart (IP): IP67
Anschlussspannung: 230 Volt
Art der Spannungsversorgung: Netzbetrieb

liefern und montieren.
Menge: 17,000 St

**2.2.5.9 Brausebatterie Aufputz Set**
Brausebatterie Aufputz Set

Oberfläche  : verchromt
Nennweite  : DN 15

Duschsystem mit Thermostatbatterie für die
Wandmontage bestehend aus:
horizontal schwenkbarer 450 mm Duscharm
Aufputz-Thermostat mit Aquadimmer Funktion
ermöglicht den Wechsel zwischen:
Euphoria Cosmopolitan 180 Kopfbrause (27 491)
Strahlart: Rain
mit Kugelgelenk, Drehwinkel ± 15°
Handbrause Euphoria 110 Massage (27 221)
in der Höhe verstellbar mittels Gleitelement
Brauseschlauch Silverflex 1.750 mm (28 388)
Twistfree gegen Verdrehen des Brauseschlauchs
für Durchlauferhitzer ab 18 kW/h geeignet
Mindestdurchfluss 7 l/min

liefern und montieren
Menge: 1,000 St

*Hinweis: Warmwasserbereiter*

**2.2.5.10 UT Durchlauferhitzer 11 kW**
Kompakt-Durchlauferhitzer

Leistung  : 11 kW
Spannung : 400 V
Farbe  : weiß
Schutzart  : IP 24
Montage  : unter Spüle

zu liefern, kabel auflegen und wasserseitig anzuschliessen.
Menge: 4,000 St

**2.2.5.11 Komfort-Durchlauferhitzer 24 kW**
Kompakt-Durchlauferhitzer

Leistung  : 18 kW
Spannung  : 400 V
Farbe  : weiß
Schutzart  : IP 25

Montagehöhe: 1,8 m

liefern, Kabel auflegen und wasserseitig anzuschliessen.
Menge: 1,000 St

**2.2.5.12 Klein-Durchlauferhitzer 4,4 KW**
Klein - Durchlauferhitzer, elektronisch gesteuert

Leistung  : 4 kW
Spannung  : 230 V
Farbe  : weiß
Schutzart  : IP 25

Montagehöhe: unterhalb Waschtisch

zu liefern, Kabel auflegen und wasserseitig anzuschliessen
Menge: 1,000 St

*Hinweis: Zubehör*

**2.2.5.13 WC-Steuerung berührungslos barrierefrei**
WC-Steuerung Brührungslos

Einbauort  : Beh.-WC

WC-Strg. m. elektr. Spül, Netz, bl/BT, 2-Mengen-Sp., edst., manuell
Geberit WC-Steuerung mit elektronischer Spülauslösung, Netzbetrieb, 2-Mengen-Spülung, Betätigungsplatte Sigma10, automatisch / berührungslos / manuell

inklusive:
Betätigungsplatte Sigma10
Befestigungsrahmen mit
Infrarotsteuerung, vormontiert
Schutzplatte
Lagerbock mit Servomotor und
Hebevorrichtung, vormontiert
Drückerstange
Befestigungsmaterial
Elektro- und
Kommunikationsanschlussdose für
Montageelement für Wand-WC
Netzteil für Elektro- und
Kommunikationsanschlussdose

liefern und montieren.
Menge: 1,000 St

**2.2.5.14 WC - Betätigungsplatte**
Betätigungsplatte für Wandeinbauspülkasten

Farbe  : Weiß
Betätigung  : von vorne
mit wassersparender Spül-/Stop-Taste

liefern und zu montieren
Menge: 9,000 St

**2.2.5.15 Urinalsteuerung mit Spülauslösung**
Urinalsteuerung mit pneumatischer Spülauslösung

Abdeckplatte: weiß

Verwendungszwecke
- Zur manuellen Spülauslösung von Urinalen

Eigenschaften
- Spülmenge über Drosselschraube des Rohbausets bis auf  0,5 l pro Spülung reduzierbar

Technische Eigenschaften
- Berechnungsdurchfluss (l/s): 0.3 l/s
- Betätigungskraft (N): < 12 N
- Fließdruck (kPa): 100-800 kPa
- Maximaler Prüfdruck Luft / Inertgas (kPa): 300 kPa
- Maximaler Prüfdruck Wasser (kPa): 1600 kPa
- Mindestfließdruck für Berechnungsdurchfluss (kPa):
  100 kPa
- Spülzeit Einstellbereich (s): 4/8/12 s
- Werkstoffbezeichnung: Kunststoff

zusätzlicher Lieferumfang
- Betätigungsplatte Typ 01
- Pneumatische Spülauslösung, vormontiert auf
  Befestigungsrahmen
- Pneumatikventil
- Befestigungsmaterial
zu liefern und fachgerecht zu montieren
Menge: 2,000 St

**2.2.5.16 Rückenstütze mit Polster**
Rückenstütze mit Polster

Farbe  :  weiß

Rückenstütze
- gepolsterte Lehne mit beidseitig angebrachten,
rechtwinklig gebogenen Stangen und
Befestigungsrosetten
- dient zum Abstützen des Rückens auf dem WC
- mit durchgehendem, korrosionsgeschütztem Stahlkern
- Montage an der Wand mit Rosetten
- Achsmaß 435 mm, 220 mm hoch und 150 mm tief,
Rückenstütze 350 mm breit, Stangendurchmesser 33 mm,
Rosettendurchmesser 70 mm
- Rückenpolster aus schwarzem PUR
- aus hochglänzendem Polyamid nach HEWI Farbtabelle

liefern und zu montieren
Menge: 1,000 St

**2.2.5.17 Stützklappengriff mit Funkspülauslösung**
Toilettenstützklappgriff, BAGUV geprüft

Ausladung  :  850 mm
Farbe  :  weiß

zwei parallele, übereinander angeordnete, durch
einen Verbindungsbogen zusammengefügte Stangen
- dient zum Festhalten und Abstützen
- belastbar bis 100 kg
- mit durchgehendem, korrosionsgeschütztem Stahlkern
und Wandplatte aus Polyamid mit integriertem
Stahlkern
- kann nach oben und gebremst nach unten geklappt
werden
- Montage an der Wand mit wandspezifischem HEWI
Befestigungsmaterial
- verdeckte Befestigung
- Ausladung 850 mm, 259 mm hoch und 78 mm breit,
Stangendurchmesser 33 mm

erfüllt die Anforderungen nach DIN 18040,

Zubehör:

- WC-Papierhalter 801.50.011
- WC-Spülauslösung (Funk) 801.50.060

einschl. der erforderlichen Klein- und Befestigungsmaterialien
zu liefern und zu montieren
Menge: 2,000 St

**2.2.5.18 Funk-Electronic für WC-Steuerung**
Funk-Electronic für WC-Steuerung

Fabrikat d. Planung: Geberit o. glw. (Leitfabrikat)

Netzbetrieb für Funktaster
- Für Geberit Sigma UP-Spülkästen 12 cm
- Zur manuellen Fernauslösung von
Geberit Sigma UP-Spülkästen 12 cm
über Geberit Funktaster
- Zum Auslösen einer 2-Mengen-Spülung

Eigenschaften
- Spülauslösung über Geberit
Funktaster, drahtlos
- 2-Mengen-Spülung über Funktaster
auslösbar
- 1-Mengen-Spülung über
Betätigungsplatte auslösbar
- Funktionen mit Geberit
Service-Handy einstellbar und
abfragbar

Technische Eigenschaften
- Betriebsspannung (V): 4.1 V DC
- Funkfrequenz (MHz): 868.4 MHz
- Funkreichweite (m): 10 m
- Intervallspülung : 1-168 h
- Nennspannung (V): 85-240 V AC
- Netzfrequenz (Hz): 50-60 Hz

zusätzlicher Lieferumfang
- Befestigungsrahmen
- Drückerstange
- Schutzplatte
- Lagerbock mit Servomotor und
Hebevorrichtung, vormontiert
- Elektrische Steuerung
- Befestigungsmaterial

Zubehör:
- Trafo 230/12 V
- Anschlusskabel 12 V -
einschl. der erforderlichen Klein-, Dicht- und Befestigungsmaterialien
zu liefern und fachgerecht zu montieren
Menge: 1,000 St

**2.2.5.19 Seifenspender barrierefrei (elektronisch)**
Seifenspender

Wandmontage
Farbe: weiß

inklusive Befestigungsmaterial
liefern und montieren.
Menge: 1,000 St

**2.2.5.20 Seifenspender manuell**
Seifenspender

Wandmontage
Farbe: weiß

inklusive Befestigungsmaterial
liefern und montieren.
Menge: 17,000 St

**2.2.5.21 WC-Papierhalter**
WC-Papierhalter

Wandmontage
Farbe: weiß

inklusive Befestigungsmaterial
liefern und montieren.
Menge: 9,000 St

**2.2.5.22 Reserve WC-Papierhalter**
Reserve WC-Papierhalter

Wandmontage
Farbe: weiß

inklusive Befestigungsmaterial
liefern und montieren.
Menge: 9,000 St

**2.2.5.23 WC-Bürstengarnitur**
Reserve WC-Papierhalter

Wandmontage
Farbe: weiß

inklusive Befestigungsmaterial
liefern und montieren.
Menge: 9,000 St

**2.2.5.24 Papierhandtuchspender mit Abfallbehälter**
Papierhandtuchspender

- kubischer Grundkörper
- Weiss
- zur Aufnahme von handelsüblichen Papierhandtüchern in der Breite 240 - 250 mm und gefalteter Länge von 90 - 100 mm
- Füllmenge ca. 300 - 450 Papierhandtücher
- Füllstandsanzeige
- Schutz gegen Missbrauch durch Verriegelung
- zur Wandmontage

Abfallbehälter
- kubischer Grundkörper
- weiss
- Fassungsvermögen ca. 25 l
- unsichtbare, integrierte Beutelhalterung
- zur Wandmontage

inklusive der notwendigen Wandbefestigungen

lilefern und montieren.
Menge: 13,000 St

##### Titel 2.2.6 Isolierung und Brandschutz

*Hinweis: Isolierung für Es-Rohr in der TZ und Abhangdecken*
in der Ausführung wie nachfolgend beschrieben
Wärmeleitfähigkeit: 0,035 W/(mK) nach EnEV
Baustoffklasse: A2 nach DIN 4102-1Schmelzpunkt: > 1000 °C nach DIN 4102-17
Ausführung:
Dämmschale fugendicht auf die Rohrleitung aufbringen. Schutzstreifen der selbstklebenden Längsüberlappung entfernen und damit den Längsschlitz dicht verkleben. Rundstöße mit selbstklebendem Alufix Klebeband diffussionsdicht zu verkleben.
Zusätzlich die Schalen mit verzinktem Bindedraht, 6 - 8 Windungen pro lfd. Meter, auf der Rohrleitung be- festigen. An Heiz- , Kalt-  und Warmwasserleitungen in Decken, in Zwischendecken, Wandschlitzen und Montageschächten gemäß Herstellervorschriften fachgerecht aufzutragen. Ausschnitte für Rohrein- bauteile wie Thermometer, Fühler, Entleerungen sowie Kennzeichnungspfeile nach DIN 2403 alle 3 m etc. sind zu berücksichtigen,

**2.2.6.1 Isolierung für Es-Rohr 15 mm / 100 %**
Isolierung für Es-Rohr 15 mm
Dämmstärke  : 20 mm
sonst wie vor beschrieben
zu liefern und zu montieren
Menge: 125,000 m

**2.2.6.2 Isolierung für Es-Rohr 18 mm / 100 %**
Isolierung für Es-Rohr 18 mm
Dämmstärke: 20 mm
sonst wie vor beschrieben
zu liefern und zu montieren
Menge: 35,000 m

**2.2.6.3 Isolierung für Es-Rohr 22 mm / 100 %**
Isolierung für Es-Rohr 22 mm
Dämmstärke: 20 mm
sonst wie vor beschrieben
zu liefern und zu montieren
Menge: 30,000 m

**2.2.6.4 Isolierung für Es-Rohr 28 mm / 100 %**
Isolierung für Es-Rohr 28 mm
Dämmstärke: 30 mm
sonst wie vor beschrieben
zu liefern und zu montieren
Menge: 60,000 m

**2.2.6.5 Isolierung für Es-Rohr 35 mm / 100%**
Isolierung für Es-Rohr 35 mm
Dämmstärke: 30 mm
sonst wie vor beschrieben
zu liefern und zu montieren
Menge: 40,000 m

*Hinweis: Isolierung als Isolierschauch*
Isolierschlauch zur Vorwandinstallation

rundextrudierte Rohrdämmung aus geschlossenzelligem
Polyethylenschaum mit coextrudierter PE- Folie, reiß- und trittfest, zur Dämmung von Leitungen.

Wärmeleitfähigkeit: 0,040W/(mK) bei 40°C Mitteltemperatur
Brandverhalten: Euroklasse E
Temperatureinsatzbereich:-45°C bis +105°C

liefern und nach den Herstellevorgaben fachgerecht
verlegen

**2.2.6.6 Isolierschlauch 9/15**
Isolierung wie vor beschrieben, jedoch

Isolierstärke  : 9 mm
Rohrnennweite: DN 12

zu liefern und zu montieren
Menge: 45,000 m

**2.2.6.7 Isolierschlauch 9/18**
Isolierung wie vor beschrieben, jedoch

Isolierstärke  : 9 mm
Rohrnennweite: DN 15

zu liefern und zu montieren
Menge: 20,000 m

**2.2.6.8 Isolierschlauch 9/22**
Isolierung wie vor beschrieben, jedoch

Isolierstärke  : 9 mm
Rohrnennweite: DN 20

zu liefern und zu montieren
Menge: 10,000 m

**2.2.6.9 Isolierschlauch 9/28**
Isolierung wie vor beschrieben, jedoch

Isolierstärke  : 9 mm
Rohrnennweite: DN 25

zu liefern und zu montieren
Menge: 5,000 m

**2.2.6.10 R 90-Rohrabschottung DN 12**
R 90-Rohrabschottung DN 12
für äusseren Rohr-Ø:  15,0 mm
für Rohrwerkstoff:  Es
R 90-Rohrabschottung zur Montage in Wand / Decke mit entsprechender Feuerwiderstandsklasse.
zu liefern und fachgerecht zu montieren
Menge: 4,000 St

**2.2.6.11 R 90-Rohrabschottung DN 15**
R 90-Rohrabschottung DN 15
für äusseren Rohr-Ø:  18,0 mm
für Rohrwerkstoff:  Es
R 90-Rohrabschottung zur Montage in Wand / Decke mit entsprechender Feuerwiderstandsklasse.
zu liefern und fachgerecht zu montieren
Menge: 2,000 St

**2.2.6.12 R 90-Rohrabschottung DN 20**
R 90-Rohrabschottung DN 20
für äusseren Rohr-Ø:  22,0 mm
für Rohrwerkstoff:  Es
R 90-Rohrabschottung zur Montage in Wand / Decke mit entsprechender Feuerwiderstandsklasse.
zu liefern und fachgerecht zu montieren
Menge: 4,000 St

**2.2.6.13 R 90-Rohrabschottung DN 25**
R 90-Rohrabschottung DN 25
für äusseren Rohr-Ø:  28,0 mm
für Rohrwerkstoff:  Es
R 90-Rohrabschottung zur Montage in Wand / Decke mit entsprechender Feuerwiderstandsklasse.
zu liefern und fachgerecht zu montieren
Menge: 4,000 St

**2.2.6.14 R 90-Rohrabschottung DN 32**
R 90-Rohrabschottung DN 32
für äusseren Rohr-Ø:  35,0 mm
für Rohrwerkstoff:  Es
R 90-Rohrabschottung zur Montage in Wand / Decke mit entsprechender Feuerwiderstandsklasse.
zu liefern und fachgerecht zu montieren
Menge: 3,000 St

##### Titel 2.2.7 Trockene Steigleitung

*Hinweis: Rohrleitung Edelstahl mit Zubehör*
Rohrleitung entsprechend den örtlichen Gegebenheiten
Löschwasserleitung "trocken" in den Abmessungen d22 -
d108 mm aus nichtrostendem CrNiMo-Stahl, Werkstoff Nr.:
1.4401 nach DIN EN 10088 mit DVGW-

Baumusterprüfzertifikat DW-8501AT2552, geprüft nach
DVGW Arbeitsblatt W 534 mit dem Nachweis "undicht im
unverpressten Zustand". Mit Zertifikat von VdS und TÜV
für Löschwasserleitungen "trocken" mit Wandhydrant Typ
F.

Rohrverbindungen verpresst mit Fittingen nach ISO
49 oder gekuppelt mit zugelassenen Bauteilen, Rohr- dimension entsprechend hydraulischen Erfordernissen.

Ausführung des Korrosionsschutzes:
Verzinkung nach DIN 2444 - EN 10240, Fabrikat EU mit DVGW-Zulassung.

Für die Montage der Rohrleitungssysteme sind die
Montage- und Einbauanleitung des gewählten Herstellers und die einschlägigen Vorschriften der Sprinklerzulassung zu
beachten.
Die Vorgaben der jeweiligen Anwendbarkeitsnachweise
(abP, abZ, aBG) sind in jedem Fall für die detaillierte
Planung zu berücksichtigen.

**2.2.7.1 Edelstahl Systemrohr DN 50**
Edelstahl Systemrohr CrNiMo

Eigenschaften
- LABS-frei
- Rohrende mit Schutzstopfen

Technische Eigenschaften
- Werkstoff: CrNiMo-Stahl 1.4401 (DIN EN 10088)
- Innendurchmesser: 51 mm
- DN / Nennweite: 50
- Wanddicke: 1,5 mm

liefern und montieren.
Menge: 10,000 m

**2.2.7.2 Edelstahl Systemrohr DN 80**
Edelstahl Systemrohr CrNiMo

Eigenschaften
- LABS-frei
- Rohrende mit Schutzstopfen

Technische Eigenschaften
- Werkstoff: CrNiMo-Stahl 1.4401 (DIN EN 10088)
- Innendurchmesser: 84,9 mm
- DN / Nennweite: 80
- Wanddicke: 2 mm
liefern und montieren.
Menge: 32,000 m

**2.2.7.3 Edelstahl Reduktion mit Einschubende DN 80 - DN 50**
Edelstahl Reduktion mit Einschubende DN 80 - DN 50

Eigenschaften
- Unverpresst undicht
- Dichtring
- Pressindikator
- Pressmuffe mit Schutzstopfen
liefern und montieren.
Menge: 2,000 St

**2.2.7.4 Edelstahl Bogen DN 50**
Edelstahl Bogen DN 50

Eigenschaften
- Unverpresst undicht
- Dichtring
- Pressindikator
- Pressmuffe mit Schutzstopfen

liefern und montieren.
Menge: 6,000 St

**2.2.7.5 Edelstahl Bogen DN 80**
Edelstahl Bogen DN 80

Eigenschaften
- Unverpresst undicht
- Dichtring
- Pressindikator
- Pressmuffe mit Schutzstopfen

liefern und montieren.
Menge: 17,000 St

**2.2.7.6 Edelstahl T-Stück reduziert DN 80 - DN 50 - DN 80**
Edelstahl T-Stück reduziert DN 80 - DN 50 - DN 80

Eigenschaften
- Unverpresst undicht
- Dichtring
- Pressindikator
- Pressmuffe mit Schutzstopfen

liefern und montieren.
Menge: 2,000 St

**2.2.7.7 Löschwasser-Einspeisung für Aufputz**
Löschwasser-Einspeisung für Aufputz nach DIN 14461.2

Aufputzschrank Steigleitung trocken Löschwassereinspeisung durch die Feuerwehr
für zwei doppelte Einspeisearmaturen stehend
nach DIN 14461 Teil 2 bestehend aus: Schrank
 aus verz. Stahlblech lackiert RAL nach Bauherrenwunsch Aufputzschrank
Maße: 740 x1240 x 300mm (bxhxt)
Schranktür mit Feuerwehrschloß
mit zwei Einspeisearmaturen stehend nach DIN 14461
Teil 4 mit 2 B-Festkupplungen mit Blindkupplung
aus MS mit eingebauter Rückschlagklappe, mit Entwässerungsventil und Entwässerungsrohr.
Beschilderung / Bedienungsanweisung
liefern und montieren
Menge: 2,000 St

**2.2.7.8 Löschwasser-Entnahme mit Wandeinbauschrank**
Löschwasser-Entnahme mit Unterputzschrank
nach DIN 14461 T1

Nennweite  : DN 50
Aufputzschrank Steigleitung trocken zur Löschwasserentnahme für die Feuerwehr
Schrank aus Stahlblech grundiert bzw. RAL 3001 lackiert
Schranktür mit Feuerwehrschloß und Scharnieren,
Maße: 340 x 440 x 140mm ( b x h x t )
inkl. 2" Schlauchanschlußarmatur nach DIN 14461 Teil 5 mit schwenkbarem Krümmer 90°
mit C-Festkupplung aus Alu + C-Blindkupplung

Beschilderung / Bedienungsanleitung
liefern und montieren
Menge: 4,000 St

**2.2.7.9 Wandeinbauschrank mit Be- und Entlüfter nach DIN 14461**
Wandeinbauschrank mit Be- und Entlüfter nach DIN 14461
Nennweite  : DN 50
bestehend aus:
- Einbauschrank lackiert
- Be- und Entlüftungsventil DN 50
  Gehäuse aus Rotguß / lackiert
  Ausführung PN 16
  Entlüftungsmenge bis 2.500 l/min
  Anschluss G 2A
- Beschilderung / Bedienungsanleitung
liefern und montieren
Menge: 4,000 St

**2.2.7.10 Entleerungseinrichtung DN 25, PN 16,**
Entleerungseinrichtung DN 25, PN 16,
mit Absperrventil und Stopfen für trockene
Feuerlöschleitung nach DIN 14462.

Die Entleerungseinrichtung muss verplombbar sein.

einschl.:
- Dichtungs- und Kleinmaterial
- Verschraubungen bzw. Rohrübergänge

liefern und montieren.
Menge: 2,000 St

**2.2.7.11 Entleerung bzw. Entlüftung 1" incl. 5m Rohrleitung 1"**
Entleerung oder Entlüftung DN 25, PN 10, mit Absperrventil, Verbindungsstück und Stopfen, sowie bis zu 5 m Zuleitung, Stahlrohr nach DIN EN 10255 verzinkt,
einschl. der erforderlichen Schrauben, Dichtungen,
Verbindungsstücke, Rohrhalterungen und Schilder
komplett liefern und montieren.
Menge: 2,000 St

**2.2.7.12 R 90-Rohrabschottung DN 50 (für St-Rohr)**
R 90-Rohrabschottung DN 50 (für Es St-Rohr)
Dämmstärke: 35,0 mm
für äusseren Rohr-Ø: 60,3 mm
für Rohrwerkstoff: Es
Dämmstärke: 50 mm

R 90-Rohrabschottung zur Montage in Wand / Decke mit entsprechender Feuerwiderstandsklasse.

Brandschutzdurchführung
Baustoffklasse: nichtbrennbar nach DIN 4102-1
Schmelzpunkt: > 1000 °C nach DIN 4102-17

Die Rohrabschottung verhindert für 90 Minuten einen Übertrag von Feuer und Rauch. Hierzu ist die Abschot- tung in die Bauteilöffnung einzubauen und eine weiter- führende Dämmung mit nichtbrennbaren Mineralwolle- dämmstoffen, die einen Schmelzpunkt von > 1000 °C aufweisen, auf 1 m Länge beidseitig der Wand- bzw. Deckenkonstruktion anzubringen. Die Abschottung ist formschlüssig in eine Kernbohrung einzupressen.
Die Abschottung ist abzustimmen auf das Leitungssystem
Menge: 2,000 St

**2.2.7.13 R 90-Rohrabschottung DN 80 (für St-Rohr)**
R 90-Rohrabschottung DN 80 (für Es-Rohr)
Dämmstärke: 65,5 mm
für äusseren Rohr-Ø: 88,9 mm
für Rohrwerkstoff: Es
Dämmstärke: 80 mm
sonst wie vor beschrieben
zu liefern und fachgerecht zu montieren
Menge: 6,000 St

*Hinweis: Kernbohrungen*
Kernbohrung durch Betondecke/-wand
für die Verlegung der SW-Leitung
einschl. Einrichten, Maschineneinsatz, Eisenzuschläge und sonstige zur Erstellung der
Kernbohrungen erforderlichen Zusatzarbeiten
und Materialien sowie der Abtransport der
anfallenden Bohrkerne.Vorhandene Bauteile
sind gegen Beschädigungen,Verschmutzungen
etc. entsprechend zu schützen,
zu liefern und herzustellen

**2.2.7.14 Kernbohrungen 180 mm**
Kernbohrungen wie vor beschrieben jedoch:
Kerndurchmesser= ca. 180 mm
Wand-/Deckenstärke= ca. 250 mm
zu liefern und herzustellen
Menge: 4,000 St

**2.2.7.15 Kernbohrungen 220 mm**
Kernbohrungen wie vor beschrieben jedoch:
Kerndurchmesser= ca. 220 mm
Wand-/Deckenstärke= ca. 250 mm
zu liefern und herzustellen
Menge: 4,000 St

**2.2.7.16 Druckprüfung und Ausspülen des Rohrnetzes**
Druckprüfung und Ausspülen des Rohrnetzes gemäß der
DIN 14662 und den Richtlinie des VdS.
Erstellung der erforderlichen Dokumentation mit
Freizeichnung durch den Auftraggeber.

Durchführung und Dokumentation.
Menge: 1,000 St

**2.2.7.17 Abnahmeprüfung der Löschwasseranlage "TROCKEN"**
Abnahmeprüfung der Löschwasseranlage "TROCKEN"
nach Vorgaben der DIN 14462:2009-04
Erstellung der Prüfberichte zur Abnahme und Inbetriebnahme der Feuerlöschanlage sowie die
Gebrauchsprüfung nach geltenden Vorschriften und
Nachweise der geforderten Wassermenge, sowie
Bescheinigung über die fachgerechte Installation der
Löschwasserleitung und der Wandhydranten.
Menge: 1,000 St

##### Titel 2.2.8 Fettbscheider

**2.2.8.1 Fettabscheider für Erdeinbau NS 4**
NS 4 Fettabscheider aus PE-HD zum Erdeinbau
- Behälter auftriebssicher bis 0,5 m unter Gelände
(Klasse A15 und B125) ohne bauseitige Betonarbeiten
- Behälter auftriebssicher bis Oberkante Gelände ohne
bauseitige Betonarbeiten (Klasse D400)
- Strukturelle Stabilität des Behälters mit
Standsicherheitsnachweis von 50 Jahren
Gesamthöhe: 1594 mm
Maximaler Außendurchmesser: DM 1320 mm
Zu- und Ablauf DN 100 (Außendurchmesser: 110 mm) für
entsprechende Rohranschlüsse
Gesamtvolumen: 930 l
Fettspeichervolumen: 270 l
Schlammfangvolumen: 460 l
Leergewicht: 79 kg
Entsorgung und Reinigung über Deckelöffnung

Zubehör:
- Dichtungsmanschette DN 100 NBR
- Kabeldurchführung DN 100 mit Wechseleinsätzen:
  und Abdichtung von bis zu acht Kabeln.
-  Forsheda-Dichtung DN 100 (110 mm), für flexiblen Anschluß
  von Rohren an Schächte und Behälter

Liefern und montieren in Abstimmung mit dem Tiefbauer
Menge: 1,000 St

**2.2.8.2 Aufsatz für FA NS4 Klasse D 400**
Aufsatzsystem für Belastungsklasse D 400 gemäß
DIN EN 124 bestehend aus:
- Abdeckung aus Gusseisen, lichte Weite DM 600 mm
- Abdeckung geruchsdicht verschlossen
- Adapterplatte aus Beton DM 1000 mm x 150 mm
- Lastverteilerplatte aus Beton DM 1550 mm x 200 mm
- Aufsatzstück aus PE-HD
Gesamtgewicht: 933 kg
schwerstes Einzelteil: 610 kg

für vorgenannten Fettabscheider lifern und montieren
Menge: 1,000 St

**2.2.8.3 Fettschichtdickenmeßgerät**
Fettschichtdickenmessgerät für Fettabscheideranlagen
zur elektronischen Messung der Fettschicht.
Geeignet für flüssige und/oder aushärtende Fette.
Mit zwei potentioalfreien Wechslerkontakten zur
Anzeige Vollmeldung (80 %) u. der Vorwarnung des
Vollzustandes (50 %). Mit optischer Anzeige des
Füllstandes.
Mit beheiztem Sondenstab zur Erhöhung der
Betriebssicherheit.
Elektrischer Anschluss: 230 V/50 Hz/12 W
Steckerfertig mit 20 Meter Netzanschlusskabel und
CEE-Stecker
Menge: 1,000 St

**2.2.8.4 Probenahmeschacht 450**
Probenahmeschacht 450 zum Einbau ins Erdreich
Kl. D400, DN 100 mit Lastverteilerplatte für Schwerlastverkehr SLW 60, für waagerechte Rohrleitungen nach Abscheideranlagen, für
Einbautiefen T von 540 bis 1420 mm, aus PE-HD, in
runder Bauform, mit:
Grundkörper mit Muffendichtung (Werkstoff NBR) am
Zulauf und Rohrspitzende am Ablauf, je für Anschlussrohre mit
Außendurchmesser OD 110 mm,
Zwischenstück 650 mm hoch, zum bauseitigen Anpassen der
Einbautiefe (alle 45 mm Schnittkerben), an Grundkörper
anrotiert.
Aufsatzstück mit Dichtung stufenlos höhenverstellbar,
als Übergang des Zwischenstückes bzw. zur Aufnahme der
Abdeckung, Auftriebssicher bis OK Gelände,
Abdeckung geruchdicht, Kennmaß 450/Klasse D400 mit
Aushebeschlüssel
inkl. Lastverteilerplatte 1300 x 150 mm hoch
Zulauf und Ablauf DN 100
Einbautiefe T variabel von 540 - 1420 mm
Gewicht 545 kg

Liefern und montieren in Abstimmung mit dem Tiefbauer
Menge: 1,000 St

**2.2.8.5 Betriebstagebuch FA**
Betriebstagebuch für Fettabscheider
für 5 Jahre - enthalten sind Checklisten
und Formblätter zur Dokumentation
der Eigenkontrolle, Wartung und Entsorgung der Anlage gemäß DIN 4040-100
umfasst 60 Seiten  2fache Ringösenheftung

liefern und dem Bauherrn übergeben
Menge: 1,000 St

**2.2.8.6 Generalinspektion**
Generalinspektion erdverbauter FA bis NG20,
Neuanlage vor Inbetriebnahme.
Dieses beinhaltet die Generalinspektion
und Dichtheitsprüfung sowie die Erstellung eines
Berichtes in zweifacher Ausfertigung mit Übergabe
an den Bauherrn.
Menge: 1,000 St

#### Gewerk 2.3 Nebenleistungen und Wartung

**2.3.1 Montageplanung**
Für die ausgeführten Gewerke sind folgende Unterlagen
zu erstellen:

-  Montageplanung

Die Montagezeichnungen sind mit allen technischen und
funktionellen Angaben zu versehen.

Die Unterlagen sind  3-fach, 10 Arbeitstage vor dem
Montagebegin als pdf und dwg zur Prüfung vorzulegen.
Menge: 1,000 St

**2.3.2 Brandschutzdokumentation**
Brandschutzdokumentation

Fotodokumentation aller Brandschutzdurchführungen der Gewerke Heizungs- und Sanitärtechnik.

Jede Brandschutzdurchführung ist so zu fotografieren, dass der jeweilige Brandschott als auch das zugehörige Hinweisschild der bauaufsichtlichen Zulassung erkennbar sind.

Die Aufnahmen müssen aus einem geeigneten Winkel und mit mit ausreichender Beleuchtung erfolgen, um eine eindeutige Identifizierung der Durchführungen und deren Kennzeichnung zu ermöglichen.

Zusätzlich ist ein Übersichtsplan in Form eines Grundrisses zu erstellen, in dem alle dokumentierten Brandschutzdurchführungen entsprechend markiert und durchnummeriert sind.

Der Übersichtsplan ist im PDF und DWG-Format bereitzustellen.
Menge: 1,000 St

**2.3.3 Revisionsplanung**
Für die ausgeführten Gewerke sind folgende Unterlagen
zu erstellen:

-  Revisionsplanung

Die Revisionszeichnungen sind mit allen technischen und
funktionellen Angaben zu versehen.

Die Unterlagen sind 3-fach zur Prüfung vorzulegen.
Menge: 1,000 St

*Hinweis: Angebot Wartungsverträge*
Angebot Wartungsverträge

Für die technischen Gewerke sind Wartungsverträge
anzubieten.

Dies hat getrennt als kompletter Wartungsvertrag für die gesamte Zeit der Gewährleistung von 48 Monaten
und als Jahresvertrag über die Zeit der Gewährleistung
hinaus zu erfolgen.

Der Wartungsvertrag ist für den in diesem Gewerk
komplett enthaltenen Leistungsumfang anzubieten.
Der Umfang des jeweiligen Wartungsvertrages ist als
Vollwartungsvertrag, entsprechend den Vorschriften des
Fachhandwerkes wie z.B. VDMA - Arbeitsblätter unter
Berücksichtigung der anlagenspezifischen Erfordernisse
anzubieten.

Das Wartungsangebot ist in detailierter Form,
gleichzeitig als Vertragsmuster dienend, mit eingesetzten Preisen für die einzelnen Teilleistungen dem Gesamtangebot beizufügen.

Wird kein Wartungsvertrag abgeschlossen und die Wartung
durch Fremdfirmen durchgeführt, so entsteht dadurch
keine Einschränkung der Gewährleistung.

Als Übersicht sind die Wartungskosten in folgende
Liste einzutragen:

**2.3.4 Wartungsvertrag für die Gewerke H-S (48 Mon)**
Wartungsvertrag für die Gewerke H-S
für die Gewährleistungszeit von 48 Monaten
Menge: 1,000 St
